# 320087 Dahmsdorf-Reichenwalde
Angebotsaufforderung (GAEB DA XML 3.1, DA83)
Währung: EUR
Erstellt mit: G&W CALIFORNIA PRO, CALIFORNIA PRO V15.1.11, 04.03.2026

## Los 1 - Erneuerung K6744 (15) Dahmsdorf - Reichenwalde
Los 1 - Erneuerung K6744 (15) Dahmsdorf - Reichenwalde (freie Strecke)

## K6744 Dahmsdorf - Reichenwalde
Datum: 04.03.2026

*Hinweis: Vorbemerkung*
Die hier aufgeführten Vorbemerkungen sind in ihrer
Gesamtheit Bestandteil des Vertrages und gelten für
das gesamte Leistungsverzeichnis. Vorbemerkungen,
die bei einzelnen Abschnitten aufgeführt sind, gelten
auch für die Durchführung gleichartiger Arbeiten, auch
wenn dies nicht ausdrücklich erwähnt ist.

In den folgenden Einzelpositionen ist unter dem
Begriff "Verwertung nach Wahl des AN" zu verstehen:
a) Bei Aushub-, Schutt- und Abfallmassen eine
jeweils zugelassene und geordnete Deponie,
b) Bei aufbereitungsfähigem Material eine genehmigte
Wiederaufbereitungsanlage.
Die Zuführung zu der jeweils erforderlichen Anlage
liegt in der Verantwortung des "AN", einschl. Einrechnung
der Transportkosten und Entsorgungsgebühren.
Werden bei der Aufnahme von Boden o. ä. Schadstoffe
festgestellt, ist der "AG" unverzüglich zu informieren.
Diese Schadstoffe sind in Abstimmung mit dem "AG"
einer, im Bedarfsfall durch die SBB zugewiesenen,
Behandlungsanlage zuzuführen.
Die entstehenden Mehrkosten werden vergütet.

Die Verwertung bzw. Entsorgung von Abbruchmaterialien,
Bodenaushub oder anderen während der Baumaßnahme
anfallenden Stoffen hat entsprechend der geltenden
gesetzlichen Bestimmungen zu erfolgen.
Der AN hat die entsprechenden schriftlichen Nachweise
zu führen und auf Verlangen dem AG zur Kontrolle vorzulegen.
Weitergehende Verpflichtungen gegenüber der Umweltbehörde
bleiben von diesen Festlegungen unberührt.

Die Verwertung von ausgebauten Erdstoffen nach Wahl des AN, ist im beigefügten Abfalldatenblatt zu benennen. Hierzu zählen alle ausgebauten Erdstoffe, welche durch den AN verwertet/ entsorgt werden. Dies ist in den jeweiligen Einheitspreisen mit einzukalkulieren.

Alle Positionen des Leistungsverzeichnisses beinhalten
die Lieferung der Materialien, alle zusätzlichen
Leistungen wie Zuschneiden von Materialien
u. a. einschl. aller Nebenarbeiten, falls im
Ausschreibungstext nichts anderes vermerkt ist, sind mit
einzukalkulieren.

Der Einbau von Verfüllstoffen (z.B. FSS, STS, Oberboden, Boden, etc...)
ist vor Einbau durch Übergabe von Materialzertifikaten durch die
örtlichen Bauüberwachung oder des AG bestätigen zu lassen.

Erkennt der Auftragnehmer während der Ausführung
der Leistung, dass aufgrund erheblicher Mengenmehrungen
eine erhebliche Preiserhöhung eintreten wird,
so hat er dies dem Auftraggeber unverzüglich mitzuteilen.

Der Bieter hat sich vor Abgabe des Angebotes durch
Einsichtnahme in Pläne und sonstige Unterlagen,
durch Besichtigung der Baustelle und eigene Feststellungen
ein genaues Bild über Art und Umfang der
ausgeschriebenen Leistungen zu verschaffen und
sich über Zu- und Abfahrt, Ver- und Entsorgungsanschlüsse,
Lagermöglichkeiten und die sonstigen Verhältnisse
an der Baustelle zu unterrichten, die für die
Preisgestaltung des Angebotes wesentlich sind.
Offensichtliche Erschwernisse sind in die Preise einzurechnen.
Dem Bieter aus der Unkenntnis von örtlichen Gegebenheiten
entstehende Nachteile bzw. Mehraufwendungen
können nicht geltend gemacht werden.
Behinderungen im Sinne von VOB/B § 6 Nr. 2, die nach Ansicht
des Auftragnehmers zu einer Verlängerung der Ausführungsfrist
führen, sind dem Auftraggeber noch am gleichen Tag mit der
entsprechen den ausführlichen Begründung schriftlich
anzuzeigen.

Sauberhalten der Transportwege und der Baustelle:
Der AN darf für den Transport von Materialien und
Geräten nur die dafür freigegebenen Straßen und
Flächen unter den vorgegebenen Auflagen benutzen
und hat sie bei Verschmutzung umgehend zu säubern.
Dies hat, wenn nötig, mehrmals am Tage zu
geschehen. Kommt der AN dieser Verpflichtung nicht
oder nur ungenügend nach, so wird die Bauleitung
eine Beseitigung (im Bedarfsfall auch ohne vorherige
Benachrichtigung des AN) durch Dritte vornehmen
lassen, wobei die Kosten zu Lasten des AN gehen.
Die Baustelle sowie die Lager- und Arbeitsplätze sind
in einem ordentlichen Zustand zu halten und am Ende
der Arbeitsschicht aufzuräumen.

Die Realisierung des Vorhabens erfolgt in Teilabschnitten.
In den Teilabschnitten sind Unterabschnitte zu bilden.
Dementsprechend sind Mehraufwendungen mit einzukalkulieren.

Der Einbau von RC-Baustoffen ist nicht zugelassen,
es sei denn es ist ausdrücklich in den Positionen beschreiben.

Der Ein- und Ausbau ist mit erschütterungsarmen Aufbruch-
und Einbaugeräten für alle maßgeblichen Bauarbeiten wie Straßen-
und sonstigem Aufbruch, Verbauarbeiten, Bodenaushub und
-einbau, der Herstellung von Planumsschichten, Leitungsgräben
einschl. Verfüllung, Tragschichten ohne Bindemittel sowie der
Herstellung von Asphaltschichten etc. zu kalkulieren und in
den EH-Preisen mit einzurechnen.

Die Bettung der neu herzustellenden Rohrleitung im gesamten Baufeld,
ist durch Sand 0/2 auszuführen und in den EH-Preisen mit
einzukalkulieren.

*Hinweis: Alle Abschnitte:*
Das Leistungsverzeichnis gilt im Zusammenhang mit der Baubeschreibung (BB). LV und BB ergänzen sich gegenseitig.
Die Ausführung der Leistungen erfolgt in Einzellängen
bzw. Einzelflächen in unterschiedlichen Bauphasen und Bauabschnitten. Alle Mengen sind zusammengefasst.

### 1 Übergeordnete Leistungen

#### 1.1 Baustelleneinrichtung

**1.1.1 Baustelle einrichten Sämtl.LV-Abschn.*Zufahrt herst.AN**
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 psch

*Hinweis*
Hinweis Baustellenberäumung
Der AN hat sich die ordnungsgemäße Wiederherstellung der von ihm bearbeiteten bzw. genutzten Flächen von den entsprechenden Grundstückseigentümern schriftlich bescheinigen zu lassen und diese dem AG vorzulegen.

**1.1.2 Baustelle räumen Sämtl. LV-Abschn.**
StL-Nr. 1910111201
Baustelle von allen Geräten, Anlagen, Einrichtungen und
dgl. räumen. Benutzte Flächen und Wege entsprechend dem
ursprünglichen Zustand herrichten. Soweit nicht für
bestimmte Leistungen für das Räumen der Baustelle gesonderte Positionen im Leistungsverzeichnis enthalten
sind, gilt die Pauschale
für alle Leistungen sämtlicher Abschnitte des Leistungsverzeichnisses.
Menge: 1,000 psch

**1.1.3 Baustellenschild anfert. und aufst .**
Baustelleninformationsschild einschließlich Aufstellvorrichtung nach Unterlagen des AG anfertigen und beschriften, zur Baustelle anfahren und standsicher aufstellen. Notwendige Erdarbeiten ausführen, Fundamente
herstellen. Statischen Nachweis erbringen. Bauschild
während der Bauzeit unterhalten und säubern.
Abmessungen Bauschild: 1,50m x 2,00m,
Angaben über Projekt, Bauherren und Fördermittelgeber
Menge: 1,000 St

**1.1.4 Baustellenschild abbauen*Verwerten**
StL-Nr. 1510141791
Baustelleninformationsschild und Aufstellvorrichtung
abbauen, Fundamente abbrechen. Abbruchgut nach Wahl des
AN verwerten. Benutzte Fläche entsprechend dem ursprünglichen Zustand herrichten.
Größe '1,50m x 2,00m'
Baustelleninformationsschild und Aufstellvorrichtung
nach Wahl des AN verwerten.
Menge: 1,000 St

**1.1.5 Bereitstellungsfläche zur Haufwerksbeprobung**
anmieten und einrichten, Genehmigungen, Gebühren, Maßnahmen zum Boden- und Wasserschutz sind in die Position einzurechnen. Fläche muss von AN selbstständig besorgt werden, AG hat keine Lagerplätze im Baubereich. Fläche und Entfernung zur Baustelle nach Wahl des AN.
Menge: 1,000 psch

**1.1.6 Bereitstellungsfläche vorhalten und räumen**
für den Zeitraum der Maßnahme vorhalten und nach Beendigung der Maßnahme räumen, inkl. wiederherstellen der Fläche und Rekultivierung. Ausgangszustand herstellen und vom Eigentümer Freistellen lassen.
Menge: 32,000 Wo

**1.1.7 Anliegerinformation**
Aufwand für fortlaufende Anliegerinformationen während Durchführung der Baumaßnahme unter Vollsperrung der K 6744
Menge: 1,000 psch

**1.1.8 Sicherung Abfallentsorgung**
Aufwand des AN für die Sicherstellung der Abfallentsorgung (Mülltonne, Gelbe Tonne, Papiertonne, Biotonne) während Durchführung der Baumaßnahme unter Vollsperrung der K6744.  In die Position sind Leistungen für die Einrichtung entsprechender Sammelplätze, Transport der Abfalltonnen durch die Baustelle zum Sammelplatz sowie fortlaufende  Information der Anwohner und des zuständigen Abfallentsorgers einzurechnen.
Menge: 1,000 psch

**1.1.9 Wintersicherung**
Baustelle auf Anordnung des AG für absehbare jahreszeitlich witterungsbedingte mehrwöchige Bauzeitunterbrechung sichern.
Materiallager wetterfest einfrieden.
Gerätschaft gegen Diebstahl sichern.
Nicht sicherbare Ausrüstungsteile von der Baustelle abtransportieren und bei Wiederaufnahme der Arbeiten bedarfsgerecht wieder zur Baustelle anfahren.
Menge: 1,000 psch

**1.1.10 Aufwand Koordinierung**
Aufwand des AN für Koordinierungsleistungen mit anderen parallel laufenden Gewerken innerhalb der Bauabschnitte einschließlich Beratungen, Vereinbarungen und sonstiger Koordinierungsleistungen mit weiteren am Bau Beteiligten (wie Leitungsträger, Archäologie mit Koordinierung, etc.).
Menge: 1,000 psch

**1.1.11 Koordinierung Leitungsverlegung Dritter**
Erforderliche Koordinierung für gleichzeitig laufende Arbeiten von Dritten vornehmen und Bauablauf entsprechend abstimmen.
Für:
- Umverlegung Leitungen:
      - der WAS,
      - der E.DIS,
      - der EWE und eventuellen Baufeldfreimachung (Umverlegung) der Telekom.
Menge: 1,000 psch

**1.1.12 Säuberung Wege und Straßen**
Säuberung von Baustellenzufahrten, Bauabschnitten und öffentlichen Straßen und Wegen infolge Verschmutzungen durch den Auftragnehmer sowie seiner Nachunternehmer.
Durchführung arbeitstäglich mit geeignetem Gerät: Straßenkehrer, mit Wassersprüher
Kehrgut fachgerecht aufnehmen und entsorgen einschl. aller Hilfsstoffe und Zulagen für die Dauer der gesamten Bauzeit.
Menge: 1,000 psch

**1.1.13 Bauzaun aufstellen und entfernen Zaunhöhe 2,0 m * Stahlgitter-FT**
Bauzaun einschl. der erforderlichen Tore
und Pfosten standsicher aufstellen, während
der Bauzeit vorhalten und unterhalten sowie nach Beendigung der Bauzeit entfernen. 70 v.H. des Preises werden nach Aufstellen, der Rest nach Entfernen des Bauzaunes vergütet.
Zaunhöhe = 2,00 m.
Zaun aus Stahlgitter-Fertigteilen.
Menge: 400,000 m

**1.1.14 Bauzaun umsetzen Zaunhöhe 2,0 m*StahlgitterFT**
StL-Nr. 1510121233
Bauzaun innerhalb der Baustelle umsetzen. Nicht wiederverwertbare Teile ersetzen.
Zaunhöhe = 2,00 m.
Zaun aus Stahlgitter-Fertigteilen.
Menge: 400,000 m

**1.1.15 Absp.g.,Warneinr., aufb. u. abb., Typ RA2, mit Tastleiste**
Absperrgerät oder Warneinrichtung betriebsfertig aufbauen und abbauen. Vorhalten, Kontrolle, Wartung, In-
standsetzung und Betreiben werden nicht gesondert vergütet.
Vorübergehende Verkehrssicherungsmaßnahmen durchführen.
70 v. H. des Preises werden nach betriebsfertigem Aufbau, der Rest nach Abbau vergütet.
Absperrgerät oder Warneinrichtung 'Schrankenzaun EURO2, rot/weiß, Länge = 2,0 m, Höhe = 1,0 m, mit Aufstellvorrichtung. Aufstellung für Sicherung Fußgängerverkehr.'
Mit retroreflektierender Folie Klasse RA2.
Mit Tastleiste.
Menge: 100,000 St

**1.1.16 Absperrger. oder Warneinr. umsetzen wie Vorposition**
StL-Nr. 2110542001
Absperrgerät oder Warneinrichtung innerhalb des Ar-
beitsstellenbereiches umsetzen. Vorübergehende Verkehrssicherungsmaßnahmen durchführen.
Absperrgerät oder Warneinrichtung wie in Vorposition
beschrieben.
Menge: 100,000 St

**1.1.17 Absp.g.,Warneinr., aufb. u. abb., Typ RA2 mit Tastleiste**
Absperrgerät oder Warneinrichtung betriebsfertig aufbauen und abbauen. Vorhalten, Kontrolle, Wartung, In-
standsetzung und Betreiben werden nicht gesondert vergütet.
Vorübergehende Verkehrssicherungsmaßnahmen durchführen.
70 v. H. des Preises werden nach betriebsfertigem Aufbau, der Rest nach Abbau vergütet.
Absperrgerät oder Warneinrichtung 'Schrankenzaun EURO2, rot/weiß, Länge = 2,0 m, Höhe = 1,0 m, mit Aufstellvorrichtung. Aufstellung für Sicherung Nebenwege, Zufahrten und Einzelbaugruben.'
Mit retroreflektierender Folie Klasse RA2.
Mit Tastleiste.
Menge: 150,000 St

**1.1.18 Absperrger. oder Warneinr. umsetzen wie Vorposition**
StL-Nr. 2110542001
Absperrgerät oder Warneinrichtung innerhalb des Ar-
beitsstellenbereiches umsetzen. Vorübergehende Verkehrssicherungsmaßnahmen durchführen.
Absperrgerät oder Warneinrichtung wie in Vorposition
beschrieben.
Menge: 100,000 St

**1.1.19 Warnbeleuchtung aufst.u.beseitig.**
Elektrische Warnbeleuchtung für Absperrungen
aufstellen, fuer die Dauer der vertraglichen
Ausfuehrungsfrist vorhalten und beseitigen.
Menge: 20,000 St

**1.1.20 Warnbeleuchtung umsetzen**
Elektrische Warnbeleuchtung
umsetzen nach besonderer Anordnung des AG waehrend der
Ausfuehrungszeit der vertraglichen Leistungen des AN.
Menge: 10,000 St

**1.1.21 Fussg.-Bruecke herst.u.beseitig.**
Fussgaengerhilfsbruecke in Gelaendehoehe
fuer oeffentlichen Verkehr
herstellen, fuer die Dauer der vertraglichen
Ausfuehrungsfrist vorhalten und beseitigen,
mit Schutzgelaender,
Nutzbreite bis 1,50 m,
Laenge bis 5,00 m.
Menge: 1,000 St

**1.1.22 Provisorische Anbindung für den öffentlichen Verkehr**
Hilfsüberfahrt für den öffentl. Verkehr (Feuerwehr, Rettungswagen etc.) über Vertiefungen, Gehwege und Höhenversprünge  herstellen, für die Dauer der vertraglichen Ausführungsfrist vorhalten und beseitigen. Belastung für PKW und LKW,
Bereich: Anbindung von Einmündungen, Straßenanbindungen, Bauende und Bauanfang
Grundstückszufahrten werden nicht über diese Position abgerechnet.
Nutzbreite der Überfahrt über 2,50 m bis 3,50 m,
Ausführung mit Schotter, bei vorhandenen Fahrbahn- und Gehwegbefestigungen aus Betonstein- und/oder Granitsteinpflaster ist ein Schutz nach Wahl des AN unterzulegen.
Menge: 5,000 St

**1.1.23 Zulage für den Ein-/Ausbau**
Zulage den Ein- und Ausbau mit erschütterungsarmen
Aufbruch- und Einbaugeräten für alle maßgeblichen
Bauarbeiten wie Straßen- und sonstigem Aufbruch,
Verbauarbeiten, Bodenaushub und -einbau, der
Herstellung von Planumsschichten, Leitungsgräben
einschl. Verfüllung, Tragschichten ohne Bindemittel
sowie der Herstellung von Asphaltschichten etc.
Die  Zulage gilt für alle vorgenannten Arbeiten
innerhalb des gesamten Baustellenbereichs/Baufeld.
Abgerechnet wird pauschal .
Menge: 1,000 psch

**1.1.24 Grenzstein sichern**
Grenzstein sichern,
Kommt nur nach Anweisung des AG zur Anwendung
Menge: 2,000 St

**1.1.25 Grenzstein aufnehmen und neu setzen**
Grenzstein aufnehmen und zum Bauende durch einen
öffentlich bestellten Vermessungsingenieur neu setzen lassen.
Kommt nur nach Anweisung des AG zur Anwendung.
Menge: 1,000 St

#### 1.2 SiGeKo

*Hinweis: Vorbemerkung SiGeKo*
Der AN hat für die Dauer der Bauausführung einen als NAN zu benennenden  Fachmann für den Sicherheits- und Gesundheitsschutz (SiGe) zu stellen, inkl. den Nachweis der Sachkunde vorzulegen.

**1.2.1 Vorankündigung erstellen**
StL-Nr. 19101508
Vorankündigung gemäß Baustellenverordnung erstellen und
spätestens zwei Wochen vor Einrichten der Baustelle der
zuständigen Behörde übermitteln. Vorankündigung sichtbar und witterungsgeschützt auf der Baustelle aushängen. Bei erheblichen Änderungen während der Bauzeit
anpassen.
Menge: 1,000 psch

**1.2.2 SiGe-Plan erstellen**
Sicherheits- und Gesundheitsschutzplan (SiGe-Plan) nach
RAB 31 erstellen und mit dem Sicherheits- und
Gesundheitsschutzkoordinator dieser und weiterer berührter
Baustellen abstimmen. Bei erheblichen Änderungen in der
Ausführung des Bauvorhabens anpassen.
Den SiGe-Plan für jeden Beschäftigten einsehbar auf der
Baustelle vorhalten. Diese Position beinhaltet auch die
Arbeitsschutzbelehrung des Baubetriebes zum Beginn der
Baumaßnahme sowie laufend bei Erfordernis, inkl.
schriftliche Nachweisführung.
Menge: 1,000 psch

**1.2.3 SiGe-Koordinator stellen**
Sicherheits- und Gesundheitsschutzkoordinator während
der Ausführung des Bauvorhabens nach RAB 30 und
Unterlagen des AG stellen, inkl. laufende Kontrolle und
Arbeitsschutzbelehrung. Abrechnung nach Wochen
Einsatzzeit. Einschl. Protokoll und Koordinierung mit
den Beteiligten (AG, AN, BÜ). Teilnahme an
Bauberatungen nach Erfordernis.
Menge: 32,000 Wo

**1.2.4 Verlängerung der Bauzeit**
Leistung wie zuvor beschrieben, jedoch
Sicherheits- und Gesundheitsschutzkoordinator während
der Ausführung des Bauvorhabens nach RAB 30 und
Unterlagen des AG für jede weitere Einsatzwoche stellen.
Menge: 3,000 Wo

#### 1.3 Technische Bearbeitung

*Hinweis*

**1.3.1 Erstabsteckung**
Erstabsteckung von einem Vermessungsbüro durchführen
lassen, einschl. Sicherung der abgesteckten Punkte. Die
Absteckdaten werden vor Baubeginn durch den AG übergeben.
Absteckung:
- der Fahrbahnachse mit max. Abstand von 50 m
  und Bogenhauptpunkte.

Die Höhenfestpunkte der Entwurfsvermessung des AG bilden
die Grundlage der Absteckung und der Erstellung der
Bestandsunterlagen nach Bauende. Für die Sicherung
der übergebenen Vermessungspunkte ist der AN verantwortlich

In die Position ist einzukalkulieren das die getrennte Absteckung der Teilleistungen Bauabschnittsweise und ggf. in Abschnitten entsprechend dem Baufortschritt erfolgt. Über die Bauzeit ist die Absteckung bzw. die Sicherung
ständig zu unterhalten, einschl. aller Materialien und Kosten. Nach
Ende der Bauarbeiten ist die Kontrollmessung durch den Vermesser
durchzuführen und alle nicht von den Bauarbeiten betroffenen sowie den neu angelegten Vermessungspunkte dem AG zu übergeben.
Menge: 1,000 psch

**1.3.2 Beweissicherung**
Beweissicherung einschließlich Nachbeweissicherung über die gesamte Baustrecke sowie anliegende Bebauungen und Zuwegungen, auf der Grundlage DIN 4123 für die im Bereich der Baumaßnahme und Gehölze befindlichen baulichen Anlagen durch einen Sachverständigen oder autorisiertes Ingenieurbüro, welcher/welches mit dem Angebot zu benennen ist.

Zu erfassen sind alle angrenzenden Gebäude, Zufahrtswege und -straßen, Hecken und Zäune, Mauern, Türen und Tore, Gärten und Grünflächen. Türen und Tore, auch elektrische Schiebetore sind in Abstimmung mit dem Anlieger auf Leichtgängigkeit und Funktion zu überprüfen. Bei Pfosten, Pfeilern etc. sind ggf. vorhandene Schrägstellungen zu dokumentieren. Sind bereits Risse oder andere Schädigungen vorhanden, so sind diese zu dokumentieren, ggf. auch innerhalb von Gebäuden.

Die Beweissicherung ist vor Durchführung der Baumaßnahme einschließlich Auswertung zu erbringen und durch aussagekräftige Mittel (Text- und Fotodokumentation, Videoaufzeichnungen, Zeichnungen etc.) zu belegen und dem Auftraggeber in 2- facher Ausfertigung (bestehend aus Papierausdruck und digitalisiert auf Datenträger) zu übergeben.
Beweissicherung, Nachbeweisicherung mit Abschlußdokumentation und Bericht.

Sachverständiger/Ingenieurbüro: '........................................'
Menge: 1,000 psch

**1.3.3 Bestandsunterlagen**
Herstellen von Bestandsunterlagen von einem
unabhängigen  Vermessungsbüro. Die Bestandsunterlagen
sind auf CD unter Beachtung folgender Vorgaben
zu liefern:
1. Lieferung der Messdaten im Landessystem
  Lage: ETRS 89
2. Lieferung der Messdaten im System Höhe - DHHN 2016
3. Lieferung der Gesamtdaten im Datenformat DXF oder DWG-File
  strukturiert

Zu den Bestandsunterlagen gehören weiterhin 2 Mappen
mit nachfolgenden Inhalt:
- Flächen- und Längenplan (Abrechnungsplan) Maßstab 1:250 mit
eingetragener Strasse, Gehweg und Grundstückszufahrten
mit Bezug zu Gebäuden
- Angaben der Straßenkilometrierung und Baukilometer
- Querprofile
- Eingemessenen Deckeloberkanten und Einbauten
Menge: 1,000 psch

**1.3.4 Baubestandsdokumentation**
Baubestansdokumentation in einem Ordner erstellen
und zur Bauabnahme an den AG übergeben.
Unterlagen geordnet nach OZ, mit Inhaltsverzeichnis
sowie tabellarischer Zusammenstellung der gesamten
eingebauten Materialien bzw. Materialentsorgungen.

Inhalt Dokumentationsordner:
- Fachunternehmererklärung (projektgerechte Ausführung)
- Bauanzeigen/ Freistellungsbescheinigung der
  Grundstückseigentümer (genutzte Flächen)/ sonstiger
  Schriftverkehr, Auflagen anderer Rechtsträger
- Bauberatungsprotokolle
- Bautagebuch
- Beweissicherungen
- Zertifikate/ Materialprüfungen/techn. Merkblätter/
  Materialfreigaben durch den AG
- Qualitätsnachweise und Eignungsprüfung für alle
  verwendeten Materialien, Zusammenstellung
  Eigenüberwachung mit Abschlußbericht (Erdbau, Kanalbau,
  Landschaftsbau, Straßenbau- Prüf- und Druckprotokolle
- Kamerabefahrung DVD
- Schachtscheine
- Materiallieferscheine und Wiegescheine 1fach im Original
- Erhebungsbogen Abfall, inklusive Verwertungs- und Entsorgungsnachweise

Übergabe der Unterlagen durch den AN 1 Original

Nach erfolgter Abnahme sind die vollständigen, von der
BOL (AG) geprüften Unterlagen, wie vor, mit
eingearbeiteten Anpassungen sowie Inhaltsverzeichnis
und Registereinteilung 1-fach (Papier und Digital im pdf-Format)
zu übergeben.
Menge: 1,000 psch

*Hinweis*
Hinweis
Plattendruckversuche und Kontrollprüfungen dürfen nur
durch ein zugelassenes Prüflabor durchgeführt werden.
Die nachfolgend aufgeführten Prüfungen und Versuche kommen nur auf Anweisung des AG zur Ausführung.

**1.3.5 Proctorversuch**
Proctorversuch nach DIN 18 127 für Kontrollprüfung
nach Angabe des AG durchführen einschließlich
Bereitstellung aller erforderlichen Geräte und
Hilfsmittel,
mit Auswertung, Darstellung der Meßergebnisse und
Dokumentation, sowie Übergabe des Prüfbericht 3-fach an
den AG in Papierform und
digitalisiert 1-fach auf CD.
In die Position sind alle Aufwendungen für An- und
Abtransport, sowie mehrmaligen Umsetzen zwischen
Ansatzpunkten einzurechnen.
Menge: 2,000 St

**1.3.6 Rammsondierung DPL**
Rammsondierungen DPL nach DIN 4094 und DIN 4096 für
Kontrollprüfung des Verdichtungsgrades
der Bauwerksauffüllung nach ZTVE-StB nach Angabe
des AG durchführen, einschl. Bereitstellung aller
erforderlichen Geräte, Hilfsmittel sowie mit
Auswertung, Darstellung der Meßergebnisse und
Dokumentation, sowie Übergabe des Prüfbericht 3-fach an
den AG in Papierform und
digitalisiert 1-fach auf CD.
In die Position sind alle Aufwendungen für An- und
Abtransport, sowie mehrmaligen Umsetzen zwischen
Ansatzpunkten einzurechnen.
Sondiertiefe bis ca. 3,0 m.
Menge: 2,000 St

**1.3.7 Plattendruckversuch**
Plattendruckversuch nach DIN 18 134 für Kontrollprüfung
nach Angabe des AG durchführen einschließlich
Bereitstellung sämtlicher Geräte, Kontergewicht und
Hilfsmittel, mit Auswertung und Darstellung der Meßergebnisse, sowie Übergabe des Prüfbericht 1-fach an den AG in Papierform
und digitalisiert 1-fach auf CD.
In die Position sind alle Aufwendungen für An- und
Abtransport, sowie mehrmaligen Umsetzen zwischen
Ansatzpunkten einzurechnen.
Menge: 6,000 St

**1.3.8 Belastungsfahrzeug bereitstellen**
StL-Nr. 13101707
Belastungsfahrzeug als Gegengewicht (z.B. ausreichend
beladener Lkw) für Plattendruckversuch bei Kontrollprüfungen bereitstellen.
Menge: 10,000 h

**1.3.9 Doppel-Bohrkerne für Kontrollprüfungen nach Angabe des AG**
Doppel-Bohrkerne für Kontrollprüfungen nach Standortvorgabe
des AG entnehmen, die Proben versandfertig verpacken,
beschriften und durch ein zertifiziertes Prüflabor beproben.
Beprobung: Prüfung der Schichtdicken und Verdichtung des Asphalts
Entnahme aus bitumengebundenen Schichten, als Doppelbohrkern.
Kern-Durchmesser 15 cm.
Bohrtiefe max. 30 cm.
Bohrlöcher mit konisch vorgefertigten
Gußasphaltverschlußstücken schließen.
Die Mantelhöhe des Bohrkernloches ist vorzuwärmen.
(ARS SMWA "Qualitätssicherung im Asphaltstraßenbau" vom
29.06.1998, AZ: 74-3945.22).
Geschlossene Bohrkernlöcher unterliegen den für die
Asphaltdeckschicht geltenden Gewährleistungsfristen.
Abgerechnet wird pro Doppelbohrkern.
Menge: 4,000 St

**1.3.10 Ebenheit längs (berührend) Planograf**
Ebenheitsmessung in Längsrichtung nach TP Eben - Berührende Messungen erst nach Anordnung des AG durchführen
und auswerten.
Abrechnung nach Länge der zu prüfenden Fahrstreifen.
mit Planograf
Menge: 3000,000 m

**1.3.11 Ebenheit quer (berührend) Richtlatte * B bis 8 m**
Ebenheitsmessung in Querrichtung nach TP Eben - Berührende Messungen erst nach Anordnung des AG
durchführen und auswerten.
Abrechnung nach Anzahl der gemessenen Profile.
mit Richtlatte.
Breite der befestigten Schicht über 4,00 m bis 8,00 m.
Menge: 6,000 St

#### 1.4 Stoffproben, Entsorgungsnachweise

*Hinweis: Vorbemerkung*
Sämtliches Abbruchmaterial wird auf der Baustelle zwischengelagert, beprobt
und danach, wenn nicht anders in der jeweiligen Positionen beschrieben, einer fachgerechten Verwertung durch den AN zugeführt.
Die in den Positionen 1.4.1 bis 1.4.4 beschriebenen Leistungen sind von einem
akkreditiertem Prüflabor durchzuführen.

Die Verwertung bzw. Entsorgung von Abbruchmaterialien, Bodenaushub oder anderen während der Baumaßnahme anfallenden Stoffen hat entsprechend der geltenden gesetzlichen Bestimmungen zu erfolgen. Der AN hat die entsprechenden schriftlichen Nachweise zu führen und auf Verlangen dem AG zur Kontrolle vorzulegen. Weitergehende Verpflichtungen gegenüber der Umweltbehörde bleiben von diesen Festlegungen unberührt.

Die Verwertung von ausgebauten Erdstoffen nach Wahl des AN, ist im beigefügten Abfalldatenblatt zu benennen. Hierzu zählen alle ausgebauten Erdstoffe, welche durch den AN verwertet/ entsorgt werden. Dies ist in den jeweiligen Eh-preis mit einzukalkulieren.

**1.4.1 Deklarationsanalyse Boden/Baggergut**
Deklarationsanalyse nach Ersatzbaustoffverordnung;  Verordnung  über  Anforderungen  an  den  Einbau  von  mineralischen Ersatzbaustoffen in technischen Bauwerken. (07/2021)
Menge: 12,000 St

**1.4.2 Deklarationsanalyse, Bauschutt/Schotter etc.**
Deklarationsanalytik Bauschutt nach Ersatzbaustoffverordnung;  Verordnung  über  Anforderungen  an  den  Einbau  von  mineralischen Ersatzbaustoffen in technischen Bauwerken. (07/2021)
Menge: 5,000 St

**1.4.3 Deklarationsanalyse, Beton etc.**
Deklarationsanalytik Beton nach Ersatzbaustoffverordnung;  Verordnung  über  Anforderungen  an  den  Einbau  von  mineralischen Ersatzbaustoffen in technischen Bauwerken. (07/2021)
Menge: 6,000 St

**1.4.4 Analytische Untersuchung Asphalt**
Analytische Untersuchung Asphalt
Chemische Laboruntersuchung  - Beprobung einer Asphaltprobe
nach BTR RC-StB ( 3 Proben a. 1St.)

beauftragtes Labor: '....................................................'
Menge: 7,000 St

#### 1.5 Stundenlohnleistungen

**1.5.1 Verrechnungssatz fuer Arbeitskraft Facharbeiter**
StL-Nr. 9023010124
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Facharbeiter.
Menge: 10,000 h

**1.5.2 Verrechnungssatz fuer Arbeitskraft SpezialBFA (III)**
StL-Nr. 9023010104
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Spezialbaufacharbeiter (Berufsgruppe III).
Menge: 10,000 h

**1.5.3 Verrechnungssatz fuer Baugeraet Mobilbagger**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Mobilbagger: 0,4 bis 1,00 m3 Schaufelinhalt
Menge: 15,000 h

**1.5.4 Verrechnungssatz fuer Baugeraet Radlader**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Radlader bis ca. 1,5 m3 Schaufelinhalt
Menge: 10,000 h

**1.5.5 Verrechnungssatz fuer LKW Allr.LKW-Kipper nach BAV**
Stundenlohnarbeiten durch Lastkraftwagen auf An-
ordnung des AG ausfuehren.
Der Verrechnungssatz fuer den jeweiligen LKW umfasst saemtliche Aufwendungen fuer den Einsatz,
insbesondere Geraetevorhalte- und Betriebsstoffkosten sowie saemtliche Zuschlaege einschliesslich der Kosten fuer den Fahrer.
Der Verrechnungssatz gilt fuer das zum Zeitpunkt
des Abrufes einsatzbereit auf der Baustelle befindliche Fahrzeug.
Verguetet werden die angefangenen Stunden zwischen
Einsatzbeginn und -ende, jedoch ohne Reparatur-
und Wartungszeiten.
LKW-Kipper mit Allradantrieb., bis 12 to Nutzlast
Menge: 15,000 h

### 2 Verkehrssicherung

#### 2.1 Verkehrssicherung Bauausführung

*Hinweis: Allgemein*

**2.1.1 Verkehrszeichenpläne erstellen**
Verkehrszeichenpläne für die Bauabschnitte erstellen.
Bestätigten Verkehrszeichenplan der Bauüberwachung
übergeben.
Nach RSA.
Ergänzungen bzw. Anpassungen den örtlichen
Gegebenheiten bzw. des Baufortschrittes vornehmen.
- Verkehrszeichenpläne 2 -fach erstellen
- Ergänzungspläne gemäß Baufortschritt 2 -fach
erstellen.
Menge: 1,000 psch

**2.1.2 VAO einholen (§45 StVO / RSA 21)**
Verkehrsrechtliche Anordnung einholen (§45 StVO / RSA 21)

Der Antrag auf Anordnung verkehrsregelnder Maßnahmen ist vor Beginn der Bauarbeiten bei der zuständigen Verkehrsbehörde im Landkreis Oder-Spree zur Genehmigung vorzulegen.
Grundlage der Antragstellung des AN sind die vom AN zu erstellenden Beschilderungspläne für die Fahrbahn und den Nebenstraßen.
Diese Pläne sind mit der jeweils anordnenden Behörde abzustimmen und von dieser genehmigen zu lassen.
Der Antragsteller muss den Anträgen einen konkreten Bauablaufplan für alle Bauphasen als Anlage beifügen, um eine terminlich koordinierte VRA zu ermöglichen.

Einzurechnen sind:
- alle anfallenden Gebühren der Verkehrsrechtlichen
  Anordnungen
- Teilnahme an Ortsterminen/ Beratung/ Abnahmen
- Erstellung der notwendigen Regelpläne
Menge: 1,000 psch

*Hinweis: Verkehrssicherung Arbeitsstelle*

**2.1.3 Verkehrssich. läng. Dauer aufbauen Arbeitsstelle auß. Kraft setzen**
StL-Nr. 2110510519290000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'B I/15'
Vorhandene Verkehrsschilder nach Unterlagen des AG außer Kraft setzen.
Länge des Arbeitsbereiches 'ca. 3000 m'
Menge: 1,000 psch

**2.1.4 Verkehrssich. läng. Dauer vorhalten wie Vorposition**
StL-Nr. 2110511010
Verkehrssicherung längerer Dauer vorhalten, warten, instand setzen und betreiben. Vorübergehende Verkehrssicherungsmaßnahmen durchführen. Die Kontrolle der Verkehrssicherung wird gesondert vergütet.
Verkehrssicherung wie in Vorposition beschrieben.
Menge: 230,000 d

**2.1.5 Verkehrssich. läng. Dauer abbauen in Kraft setzen**
StL-Nr. 211051200290
Verkehrssicherung an Arbeitsstellen längerer Dauer abbauen. Vorübergehende Verkehrssicherungsmaßnahmen
durchführen. Vorübergehende Markierung entfernen,
transportable Lichtsignalanlage, bauliches Leitelement,
mobile Stauwarnanlage, LED-Anzeigetafel und transportable Schutzeinrichtung abbauen werden gesondert
vergütet.
Vorhandene Verkehrsschilder nach Unterlagen des AG wieder in Kraft setzen.
Länge des Arbeitsbereiches 'ca. 3000 m'
Menge: 1,000 psch

**2.1.6 Verkehrssich. läng. Dauer abbauen*in Kraft setzen**
StL-Nr. 211051209299
Verkehrssicherung an Arbeitsstellen längerer Dauer abbauen. Vorübergehende Verkehrssicherungsmaßnahmen
durchführen. Vorübergehende Markierung entfernen,
transportable Lichtsignalanlage, bauliches Leitelement,
mobile Stauwarnanlage, LED-Anzeigetafel und transportable Schutzeinrichtung abbauen werden gesondert
vergütet.
Nach RSA, Regelplan 'B I/14'
Vorhandene Verkehrsschilder nach Unterlagen des AG wieder in Kraft setzen.
Länge des Arbeitsbereiches 'ca. 150 m'

Für Verkehrsführungsphase 'Sanierung Knotenpunkt (Bauanfang)'
Menge: 1,000 psch

**2.1.7 Verkehrssich. läng. Dauer vorhalten wie Vorposition**
StL-Nr. 2110511019
Verkehrssicherung längerer Dauer vorhalten, warten, instand setzen und betreiben. Vorübergehende Verkehrssicherungsmaßnahmen durchführen. Die Kontrolle der Verkehrssicherung wird gesondert vergütet.
Verkehrssicherung wie in Vorposition beschrieben.
Für Verkehrsführungsphase 'Sanierung Knotenpunkt (Bauanfang)'
Menge: 30,000 d

**2.1.8 Verkehrssicherung umbauen außer/in Kraft s.**
StL-Nr. 21105115000100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Vorhandene Verkehrsschilder nach Unterlagen des AG außer Kraft und wieder in Kraft setzen.
Menge: 1,000 psch

**2.1.9 Verkehrssich. läng. Dauer abbauen in Kraft setzen**
StL-Nr. 211051200200
Verkehrssicherung an Arbeitsstellen längerer Dauer abbauen. Vorübergehende Verkehrssicherungsmaßnahmen
durchführen. Vorübergehende Markierung entfernen,
transportable Lichtsignalanlage, bauliches Leitelement,
mobile Stauwarnanlage, LED-Anzeigetafel und transportable Schutzeinrichtung abbauen werden gesondert
vergütet.
Vorhandene Verkehrsschilder nach Unterlagen des AG wieder in Kraft setzen.
Menge: 1,000 psch

**2.1.10 Verkehrsschild aufb., abb., vorh. Ronde,Dreie.Quad.*Größe 2 Typ RA2 Höhe 2,20 m**
StL-Nr. 2110520812209499
Verkehrsschild aufbauen, vorhalten, warten, instand
setzen und abbauen. Aufstellvorrichtung nach statischen
Erfordernissen. Vorübergehende Verkehrssicherungsmaßnahmen durchführen. Die Kontrolle wird gesondert
vergütet.
Verkehrsschild = Ronde, Dreieck, Quadrat.
Größe 2.
Retroreflektierend mit Folie Klasse RA2.
Aufstellvorrichtung 'mit Fußplatte aufstellen'
Aufstellhöhe über der Verkehrsfläche = 2,20 m.
Einsatzzeit 'für die gesamte Bauzeit als Ergänzungsbeschilderung zum Umleitungsplan'
Menge: 10,000 St

**2.1.11 Verkehrsschild umsetzen Ronde,Dreie.Quad.*Größe 2**
StL-Nr. 211052131290
Verkehrsschild innerhalb des Arbeitsstellenbereiches
umsetzen. Vorübergehende Verkehrssicherungsmaßnahmen
durchführen.
Verkehrsschild = Ronde, Dreieck, Quadrat.
Größe 2.
Aufstellvorrichtung 'mit Fußplatte umsetzen'
Menge: 10,000 St

**2.1.12 Absp.g.,Warneinr. aufb. u. abb. Abspsch. 250x2000 * Typ RA2 3 Strah.eins.gelb * Versorg. Wahl AN**
Absperrgerät oder Warneinrichtung betriebsfertig aufbauen und abbauen. Vorhalten, Kontrolle, Wartung, In-
standsetzung und Betreiben werden gesondert vergütet.
Vorübergehende Verkehrssicherungsmaßnahmen durchführen.
70 v. H. des Preises werden nach betriebsfertigem Aufbau, der Rest nach Abbau vergütet.
Absperrschranke Größe 250 x 2000 mm mit Aufstellvorrichtung.
Mit retroreflektierender Folie Klasse RA2.
Mit 3 Richtstrahlern einseitig, gelbes Dauerlicht, WL1.
Energieversorgung nach Wahl des AN.
Menge: 6,000 St

**2.1.13 Absp.g.,Warneinr. aufb. u. abb. Abspsch. 250x2000 * Typ RA2**
Absperrgerät oder Warneinrichtung betriebsfertig aufbauen und abbauen. Vorhalten, Kontrolle, Wartung, In-
standsetzung und Betreiben werden gesondert vergütet.
Vorübergehende Verkehrssicherungsmaßnahmen durchführen.
70 v. H. des Preises werden nach betriebsfertigem Aufbau, der Rest nach Abbau vergütet.
Absperrschranke Größe 250 x 2000 mm mit Aufstellvorrichtung.
Mit retroreflektierender Folie Klasse RA2.
Menge: 10,000 St

**2.1.14 Absp.g.,Warneinr. vorhalten**
StL-Nr. 2110541099
Absperrgerät oder Warneinrichtung vorhalten, warten,
instand setzen und betreiben. Vorübergehende Verkehrssicherungsmaßnahmen durchführen. Die Kontrolle wird gesondert vergütet.
Absperrgerät oder Warneinrichtung der OZ '2.1.12 und 2.1.13'
Menge: 840,000 Std

**2.1.15 Absperrger. oder Warneinr. umsetzen**
StL-Nr. 2110542099
Absperrgerät oder Warneinrichtung innerhalb des Ar-
beitsstellenbereiches umsetzen. Vorübergehende Verkehrssicherungsmaßnahmen durchführen.
Absperrgerät oder Warneinrichtung der OZ '2.1.12 und 2.1.13'
Menge: 16,000 St

**2.1.16 Kontrolle d. Verkehrss. a. Uml.str. einmal täglich**
StL-Nr. 2110591019
Kontrolle der temporären Verkehrsschilder, vorübergehenden Markierungen, transportablen Lichtsignalanlagen,
baulichen Leitelemente und transportablen Schutzeinrichtungen auf Umleitungsstrecke gemäß ZTV-SA durchführen. Die Kontrolle ist unmittelbar nach deren Durchführung zu erfassen und zu dokumentieren. Arbeits- und
Hilfsmittel sind vom AN zu stellen und dem AG jederzeit
zugänglich zu machen.
Kontrolle einmal täglich.
Dokumentation der Kontrolle 'Schriftliche Dokumentation an Hand von Bautagesberichten'
Menge: 230,000 d

#### 2.2 Verkehrssicherung Umleitung

*Hinweis*

**2.2.1 Umleitungsbeschilderungsplan erst.**
Ergänzungen/Anpassungen/Umarbeitung des
Umleitungsplan Blatt-Nr.: 16 / 4.1 für
Großräumige Umleitungsstrecke entsprechend Abstimmungen
und Änderungsvorgaben des Auftraggebers vornehmen und
Neuen Plan erstellen.
Ausfertigung 3-fach.
Einzurechnen sind Teilnahmen an Ortsterminen und
Beratungen.
Menge: 1,000 psch

**2.2.2 VAO einholen (§45 StVO / RSA 21)**
Verkehrsrechtliche Anordnung einholen (§45 StVO / RSA 21)

Der Antrag auf Anordnung verkehrsregelnder Maßnahmen ist vor Beginn der Bauarbeiten bei der zuständigen Verkehrsbehörde im Landkreis Oder-Spree zur Genehmigung vorzulegen.
Grundlage der Antragstellung des AN sind die vom AN zu erstellenden Beschilderungspläne.
Diese Pläne sind mit der jeweils anordnenden Behörde abzustimmen und von dieser genehmigen zu lassen.
Der Antragsteller muss den Anträgen einen konkreten Bauablaufplan für alle Bauphasen als Anlage beifügen, um eine terminlich koordinierte VRA zu ermöglichen.

Einzurechnen sind:
- alle anfallenden Gebühren der Verkehrsrechtlichen
  Anordnungen
- Teilnahme an Ortsterminen/ Beratung/ Abnahmen
- Erstellung der notwendigen Regelpläne
Menge: 1,000 psch

**2.2.3 Verkehrssich. läng. Dauer aufbauen Umleitungsstrecke*VZ-Plan des AG auß. Kraft setzen**
StL-Nr. 2110510521200000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrszeichenplan des AG.
Vorhandene Verkehrsschilder nach Unterlagen des AG außer Kraft setzen.
Menge: 1,000 psch

**2.2.4 Verkehrssich. läng. Dauer vorhalten wie Vorposition**
StL-Nr. 2110511010
Verkehrssicherung längerer Dauer vorhalten, warten, instand setzen und betreiben. Vorübergehende Verkehrssicherungsmaßnahmen durchführen. Die Kontrolle der Verkehrssicherung wird gesondert vergütet.
Verkehrssicherung wie in Vorposition beschrieben.
Menge: 230,000 d

**2.2.5 Verkehrssich. läng. Dauer abbauen in Kraft setzen**
StL-Nr. 211051200200
Verkehrssicherung an Arbeitsstellen längerer Dauer abbauen. Vorübergehende Verkehrssicherungsmaßnahmen
durchführen. Vorübergehende Markierung entfernen,
transportable Lichtsignalanlage, bauliches Leitelement,
mobile Stauwarnanlage, LED-Anzeigetafel und transportable Schutzeinrichtung abbauen werden gesondert
vergütet.
Vorhandene Verkehrsschilder nach Unterlagen des AG wieder in Kraft setzen.
Menge: 1,000 psch

**2.2.6 Kontrolle d. Verkehrss. a. Uml.str. einmal täglich**
StL-Nr. 2110591019
Kontrolle der temporären Verkehrsschilder, vorübergehenden Markierungen, transportablen Lichtsignalanlagen,
baulichen Leitelemente und transportablen Schutzeinrichtungen auf Umleitungsstrecke gemäß ZTV-SA durchführen. Die Kontrolle ist unmittelbar nach deren Durchführung zu erfassen und zu dokumentieren. Arbeits- und
Hilfsmittel sind vom AN zu stellen und dem AG jederzeit
zugänglich zu machen.
Kontrolle einmal täglich.
Dokumentation der Kontrolle 'Schriftliche Dokumentation an Hand von Bautagesberichten'
Menge: 230,000 d

**2.2.7 Verkehrsschild aufb., abb., vorh. Ronde,Dreie.Quad.*Größe 2 Typ RA2 Höhe 2,20 m**
StL-Nr. 2110520812209499
Verkehrsschild aufbauen, vorhalten, warten, instand
setzen und abbauen. Aufstellvorrichtung nach statischen
Erfordernissen. Vorübergehende Verkehrssicherungsmaßnahmen durchführen. Die Kontrolle wird gesondert
vergütet.
Verkehrsschild = Ronde, Dreieck, Quadrat.
Größe 2.
Retroreflektierend mit Folie Klasse RA2.
Aufstellvorrichtung 'mit Fußplatte aufstellen'
Aufstellhöhe über der Verkehrsfläche = 2,20 m.
Einsatzzeit 'für die gesamte Bauzeit als Ergänzungsbeschilderung zum Umleitungsplan'
Menge: 10,000 St

**2.2.8 Verkehrsschild umsetzen Ronde,Dreie.Quad.*Größe 2**
StL-Nr. 211052131290
Verkehrsschild innerhalb des Arbeitsstellenbereiches
umsetzen. Vorübergehende Verkehrssicherungsmaßnahmen
durchführen.
Verkehrsschild = Ronde, Dreieck, Quadrat.
Größe 2.
Aufstellvorrichtung 'mit Fußplatte umsetzen'
Menge: 10,000 St

### 3 Straßenbauarbeiten (Landkreis)

#### 3.1 Sicherungsarbeiten, Ltg., Zäune

*Hinweis*

**3.1.1 Poststein sichern**
Post-Stein sichern.
Steingröße bis 0,5 m3 (Beton oder Granit).
nach Sicherung Lage gemäß Stationierung entfernen, aufbewahren und wieder an vorheriger Position setzen.
Menge: 6,000 St

**3.1.2 Suchgraben herstellen**
Suchgraben nach Erfordernissen und in Abstimmung mit dem AG herstellen. Aushub zur Wiederverwendung seitlich lagern. Abgerechnet wird
nach Abtragsprofilen.
Boden-/Felsklasse 'A, B und C lt. Baugrundgutachten'
Grabentiefe bis 1,75 m.
Straßenaufbruch wird gesondert vergütet.
Verbau 'und Wasserhaltung werden nicht gesondert vergütet'
Gelagerten Boden einbauen und verdichten.
Menge: 30,000 m3

**3.1.3 E-Kabel und MSR-Kabel sich., Längs-/Querlage**
Sicherung von Energiekabel und MSR-Kabel mit Längs- oder Querlage im Bereich des Rohrgrabens, Straßen- und Bauwerkskoffer, einschließlich aller erforderl. Leistungen zur Unterfangung, Sicherung und Schutz der Leitung während der Bauarbeiten.
Einzurechnen sind alle Erschwernisse und Mehrleistungen für den gesamten Baubetrieb einschließlich erschwerter Bedingungen bei Herstellen und Verdichten des Planums. Die Kabel sind jederzeit zugänglich und in Betrieb zu halten.
Sämtliche Leitungen sind genau einzumessen und in
Bestandspläne einzutragen. Sandbettung, Kabelabdecksteine und sonstige Auflagerungen und Sicherungsmaßnahmen sind mit einzurechnen. Einzurechnen ist auch der erforderliche Handaushub bei Sicherungsarbeiten entsprechend der Richtlinien.
Mehrere Einzelkabel innerhalb 1 m Breite zählen als 1 Längslage.
Abrechnung auf Nachweis mit Photodokumentation und Anzeige bei der BÜ.
Menge: 3000,000 m

**3.1.4 TW/G/AW-Ltg. sich. Längs-/Querlage**
Sicherung von Versorgungsleitungen TW, Gas und AW bis DN 250 mit Längs- oder Querlage im Bereich des Rohrgrabens und Straßenkoffer, einschließlich aller Lieferungen und Leistungen für das ordnungsgemäße Unterfangen und Sichern dieser Fremdleitung vor Beschädigung und Frost während der Bauarbeiten. Einzurechnen sind alle
Erschwernisse und Mehrleistungen für den gesamten Baubetrieb einschließlich erschwerter Bedingungen bei Herstellen und Verdichten des Planums. Die Leitungen sind jederzeit zugänglich und in Betrieb zu halten.
Sämtliche Leitungen sind genau einzumessen und in Bestandspläne einzutragen.Sandbettung und sonstige Auflagerungen und Sicherungsmaßnahmen sind mit einzurechnen. Einzurechnen ist auch der erforderliche Handaushub bei Sicherungsarbeiten entsprechend der Richtlinien.
Mehrere Einzelleitungen innerhalb 1 m Breite zählen als 1 Querlage.
Abrechnung auf Nachweis mit Photodokumentation und Anzeige bei der BÜ.
Menge: 500,000 m

**3.1.5 Kopfloch f. Um-/Anbindg. herstellen**
Boden für Kopflöcher in Gräben lösen, verfüllen und
verdichten, Bodenklassen Homogenbereich A und B nach
DIN 18300.
Straßenaufbruch wird gesondert vergütet.
Kopflöcher für die Herstellung von Knotenpunkten,
Muffen,  Leitungsumbindungen und - anschlüssen.
Abmessung ca. 1,50 x1,50 x1,00 m
In den EH-Preis sind alle erforderlichen Aufwendungen
insbesondere:
- Handaushub
- Handaushub mit Maschinenunterstützung
einzurechnen.
Menge: 10,000 St

**3.1.6 Telekomkabel sichern**
Kabel erdverlegt, in Betrieb, Kabel flachverlegt als
telekomkabel freilegen und sichern, einschl. der
Erschwernisse bei Erdarbeiten. Abrechnung auf Nachweis
mit Photodokumentation und Anzeige bei der BÜ.
Grabentiefe bis 50 cm.
Menge: 3000,000 m

**3.1.7 Natursteinstirnwand mit Durchlass sichern**
Bauliche Anlage sichern. Anlage nach Unterlagen des
AG (Lageplan 7, Blatt-Nr.: 5 / 1.7).
Anlage 'Stirnwand mit Fundament, einschl. Durchlass ca. DN 300 bei ca. Stat. 2+600 sichern'

Material 'Betonstirnwand mit umlaufende Vorsatzschale aus Natursteingroßpflaster (granit) ca. 2,00 m x 1,50 m (lxh); Fundament verm. Beton; Abmessungen Fundament nicht bekannt; Durchlass DN 300 über Scheitel ca. 1,00 m unter OK-Asphalt aus Betonrohren.'
Bauliche Anlage sichern; beschädigte Bauteile/ Materialien ersetzen.

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Menge: 1,000 psch

#### 3.2 Vorarbeiten / Baufeldfreimachung

*Hinweis: Allgemein*

**3.2.1 Hohlräume an Bauwerken verfüll Beton C 12/15**
StL-Nr. 2410662302
Hohlräume (schwer zugängliche Hinterfüllbereiche), die
hinter, zwischen und unter Bauwerksteilen liegen und in
denen das übliche Verfüllungsmaterial nicht ausreichend
verdichtet werden kann, verfüllen.
Verfüllstoff = Beton C 12/15.
Menge: 2,000 m3

**3.2.2 Abgeholzte Waldfläche roden**
Abgeholzte Waldfläche roden.
Wurzelstöcke 'von 0,10 m bis 0,70 m Durchmesser an der Schnittstelle'
Fläche von Strauch- und Baumbestand sowie von sonstigem
Aufwuchs bis zu 0,10 m Durchmesser, 1,00 m über dem
Erdboden gemessen, räumen.
Fläche von Astwerk gefällter Bäume und von Holzresten
räumen.
Wurzellöcher mit mit Baustoff nach Unterlagen des AG
verfüllen. Baustoff liefern. Einbaudokumentation nach
Unterlagen des AG übergeben.
Wurzelstöcke und Schlagabraum häckseln bzw. zerspanen und im
von am Bau beteiligten Unternehmen bereitgestellten Container laden,
einschl. Abtransport und beseitigen des Containerinhaltes.
Die Bereitstellung der Container durch den AN, ist mit einzukalkulieren.
Verwertung nach Wahl des AN.
Menge: 8900,000 m2

*Hinweis: Wurzelstöcke*

**3.2.3 Wurzelstöcke roden DU über 0,1-0,3 m*verfüll/Baust.AN Wst.Verw. AN**
StL-Nr. 241060201021
Wurzelstöcke roden. Gemessen wird der Durchmesser der
Schnittstelle des Wurzelstocks vor dem Roden.
Durchmesser über 0,10 bis 0,30 m.
Wurzellöcher mit Baustoff nach Unterlagen des AG verfüllen. Baustoff liefern. Einbaudokumentation nach
Unterlagen des AG übergeben.
Wurzelstöcke nach Wahl des AN verwerten.
Menge: 39,000 St

**3.2.4 Wurzelstöcke roden DU über 0,3-0,5 m*verfüll/Baust.AN Wst.Verw. AN**
StL-Nr. 241060202021
Wurzelstöcke roden. Gemessen wird der Durchmesser der
Schnittstelle des Wurzelstocks vor dem Roden.
Durchmesser über 0,30 bis 0,50 m.
Wurzellöcher mit Baustoff nach Unterlagen des AG verfüllen. Baustoff liefern. Einbaudokumentation nach
Unterlagen des AG übergeben.
Wurzelstöcke nach Wahl des AN verwerten.
Menge: 15,000 St

**3.2.5 Wurzelstöcke roden DU über 0,5-0,75m*verfüll/Baust.AN Wst.Verw. AN**
StL-Nr. 241060203021
Wurzelstöcke roden. Gemessen wird der Durchmesser der
Schnittstelle des Wurzelstocks vor dem Roden.
Durchmesser über 0,50 bis 0,75 m.
Wurzellöcher mit Baustoff nach Unterlagen des AG verfüllen. Baustoff liefern. Einbaudokumentation nach
Unterlagen des AG übergeben.
Wurzelstöcke nach Wahl des AN verwerten.
Menge: 9,000 St

**3.2.6 Wurzelstöcke roden DU über 0,75-1 m*verfüll/Baust.AN Wst.Verw. AN**
StL-Nr. 241060204021
Wurzelstöcke roden. Gemessen wird der Durchmesser der
Schnittstelle des Wurzelstocks vor dem Roden.
Durchmesser über 0,75 bis 1,00 m.
Wurzellöcher mit Baustoff nach Unterlagen des AG verfüllen. Baustoff liefern. Einbaudokumentation nach
Unterlagen des AG übergeben.
Wurzelstöcke nach Wahl des AN verwerten.
Menge: 6,000 St

*Hinweis: Baumschutz*

**3.2.7 Schutz für Baumstamm herstellen StU bis 50 cm * Polst.flex.Drai. Brett 24 mm * Höhe mind. 2,50m Schutz Verwert.AN**
Schutz für Baumstamm durch Mantel mit Polsterung herstellen und während der Bauzeit vor- und unterhalten.
Der Mantel darf den Baumstamm und die Wurzelanläufe
nicht berühren.
Stammumfang bis 50 cm.
Polsterung des Stammes mit flexiblen Kunststoff-
Drainrohren.
Mantel aus Brettern, 24 mm dick, lückenlos befestigen.
Mantelhöhe mindestens 2,50 m.
Schutz nach Beendigung der Bauarbeiten abbauen und nach
Wahl des AN verwerten.
Menge: 27,000 St

**3.2.8 Schutz für Baumstamm herstellen 51 cm bis 100 cm**
Schutz für Baumstamm durch Mantel mit Polsterung herstellen und während der Bauzeit vor- und unterhalten.
Der Mantel darf den Baumstamm und die Wurzelanläufe
nicht berühren.
Stammumfang '51 cm bis 100 cm'
Polsterung des Stammes mit flexiblen Kunststoff- Drainrohren.
Mantel aus Brettern, 24 mm dick, lückenlos befestigen.
Mantelhöhe mindestens 2,50 m.
Schutz nach Beendigung der Bauarbeiten abbauen und entfernen.
Menge: 97,000 St

**3.2.9 Schutz für Baumstamm herstellen 101 cm bis 150 cm**
Schutz für Baumstamm durch Mantel mit Polsterung herstellen und während der Bauzeit vor- und unterhalten.
Der Mantel darf den Baumstamm und die Wurzelanläufe
nicht berühren.
Stammumfang über 100 bis 150 cm.
Polsterung des Stammes mit flexiblen Kunststoff- Drainrohren.
Mantel aus Brettern, 24 mm dick, lückenlos befestigen.
Mantelhöhe mindestens 2,50 m.
Schutz nach Beendigung der Bauarbeiten abbauen und entfernen.
Menge: 19,000 St

**3.2.10 Schutz für Baumstamm herstellen 151 cm bis 200 cm**
Schutz für Baumstamm durch Mantel mit Polsterung herstellen und während der Bauzeit vor- und unterhalten.
Der Mantel darf den Baumstamm und die Wurzelanläufe
nicht berühren.
Stammumfang '150 cm bis 200 cm'
Polsterung des Stammes mit flexiblen Kunststoff- Drainrohren.
Mantel aus Brettern, 24 mm dick, lückenlos befestigen.
Mantelhöhe mindestens 2,50 m.
Schutz nach Beendigung der Bauarbeiten abbauen und entfernen.
Menge: 17,000 St

**3.2.11 Schutz für Baumstamm herstellen 201 cm bis 250 cm**
Schutz für Baumstamm durch Mantel mit Polsterung herstellen und während der Bauzeit vor- und unterhalten.
Der Mantel darf den Baumstamm und die Wurzelanläufe
nicht berühren.
Stammumfang '201 cm bis 250 cm'
Polsterung des Stammes mit flexiblen Kunststoff- Drainrohren.
Mantel aus Brettern, 24 mm dick, lückenlos befestigen.
Mantelhöhe mindestens 2,50 m.
Schutz nach Beendigung der Bauarbeiten abbauen und entfernen.
Menge: 4,000 St

**3.2.12 Schutz für Baumstamm herstellen 251 cm bis 300 cm**
Schutz für Baumstamm durch Mantel mit Polsterung herstellen und während der Bauzeit vor- und unterhalten.
Der Mantel darf den Baumstamm und die Wurzelanläufe
nicht berühren.
Stammumfang '251 cm bis 300 cm'
Polsterung des Stammes mit flexiblen Kunststoff- Drainrohren.
Mantel aus Brettern, 24 mm dick, lückenlos befestigen.
Mantelhöhe mindestens 2,50 m.
Schutz nach Beendigung der Bauarbeiten abbauen und entfernen.
Menge: 5,000 St

**3.2.13 Strauchbestand roden Höhe bis 2 m * verfüll/Baust. AN Wst.Verw.AN * S.Abr. Verw. AN**
Strauchbestand und sonstiger Aufwuchs bis 0,10 m Stammdurchmesser, in 1,00 m Höhe über dem Erdboden gemessen,
mit Wurzelwerk nach Erfordernissen und in Abstimmung mit dem AG
roden. Abrechnung nach Fläche der
größten Ausdehnung des Strauchwerks.
Mittlere Höhe bis 2,00 m.
Wurzellöcher mit Baustoff nach Unterlagen des AG verfüllen. Baustoff liefern. Einbaudokumentation nach
Unterlagen des AG übergeben.
Wurzelstöcke nach Wahl des AN verwerten.
Schlagabraum nach Wahl des AN verwerten.
Menge: 30,000 m2

**3.2.14 Lichtraumprofilschn. v. Einzelästen**
Lichtraumprofilschnitt lokal an Einzelästen auf Weisung
AG durchführen.
Äste erforderlichenfalls auf Astring absägen oder auf
Zugast einkürzen.
Abgerechnet wird der Einzelschnitt.
Höhe des lichten Raumes = bis 4,50 m über Fahrbahn.
Schnittflächen über 3 bis 10 cm Durchmesser vollflächig
mit Wundbehandlungsstoff versehen. Bei Schnittflächen
über 10 cm Durchmesser Wundbehandlungsstoff nur auf den
Wundrand und das angrenzende Splintholz (ca. 2 cm) auftragen.
Schnittgut Verwertung nach Wahl des AN.
Menge: 30,000 St

*Hinweis: Verkehrszeichen / Wegweiser*

**3.2.15 Leitpfosten abbauen**
Leitpfosten abbauen einschließlich der erforderlichen
Erdarbeiten. Pfostenlöcher entsprechend der sie umgebenden Fläche schließen. Lage Leitpfosten über gesamten
Bauzeitraum nach Wahl des AN markieren.
Abbauteil = Eingrableitpfosten.
Abbauteile der Verwertung nach Wahl des AN zuführen.
Menge: 145,000 St

**3.2.16 Verkehrsschilder abbauen, 1 Pfosten, 1 Schild, 1 Zusatzz.**
Verkehrsschild mit Aufstellvorrichtung und ggf. 1
Zusatzzeichen
abbauen und entsorgen.
Schildgröße bis 1,1 m2.
Aufstellvorrichtung = Rohrpfosten, DU max. 80 mm abbauen.
Fundament entfernen.
Schild und Pfosten einschl. Fundament einer Verwertung
nach Wahl des AN zuführen.
Durch den Abbruch entstandene Gruben mit zu lieferndem
Boden verfüllen und verdichten.
Menge: 7,000 St

**3.2.17 OD-Leitpfosten sichern**
OD-Leitpfosten sichern.
Nach Sicherung Lage gemäß Stationierung ist der  OD-Leitpfosten zu entfernen, aufzubewahren und wieder an vorheriger Position zu setzen (ca. Stat. 0+200).  Lage Leitpfosten über gesamten Bauzeitraum nach Wahl des AN markieren.
Abbauteil = Eingrableitpfosten.
Menge: 1,000 St

**3.2.18 Verkehrsschild abbauen Größe bis 1,1 m2 Rohrpf. bis 76,1*Fundament entf. neben d. Fahrbahn*Stoffe d.Verw.zuf verf.Flä.herstel.**
StL-Nr. 2113001119051124
Verkehrsschild ggf. mit Aufstellvorrichtung abbauen.
Schildgröße bis 1,1 m2.
Schild 'Z 625-10-20'
Aufstellvorrichtung = Rohrpfosten, DU bis 76,1 mm abbauen.
Fundament entfernen.
Schild neben der Fahrbahn.
Abgebaute Stoffe nach Wahl des AN verwerten.
Fundamentlöcher mit geeignetem Boden des AN verfüllen
und verdichten. Oberfläche entsprechend der umgebenden
Befestigung nach Unterlagen des AG herstellen.
Menge: 11,000 St

**3.2.19 Ortseingangsschild abbauen, 1 Pfosten, 1 Schild**
OE-Schild mit Aufstellvorrichtung abbauen und
auf Lagerplatz des AN bis Wiedereinbau sicher lagern.
Schildgröße bis 1,1 m2.
Aufstellvorrichtung = Rohrpfosten, DU max. 80 mm abbauen und entsorgen.
Fundament entfernen.
Abbruchmaterial einer Verwertung
nach Wahl des AN zuführen.
Durch den Abbruch entstandene Gruben mit zu lieferndem
Boden verfüllen und verdichten.
Menge: 2,000 St

**3.2.20 Sonstige Schilder rückbauen**
Schilder mit Aufstellvorrichtungen
abbauen und entsorgen.
Schildgröße bis 1,5 m2.
Aufstellvorrichtung = Rohrpfosten, DU max. 80 mm abbauen. Fundament entfernen.
- Wegweiser
Schild und Pfosten einschl. Fundament einer Verwertung
nach Wahl des AN zuführen.
Durch den Abbruch entstandene Gruben mit zu lieferndem
Boden verfüllen und verdichten.
Menge: 1,000 St

**3.2.21 Rückbau sonstige Straßenausstattung**
Straßenausstattungen rückbauen und entsorgen.
- 21 Stk. Strecken-Km (Pfosten+Schild)
Straßenausstattung befindet sich unmittelbar am/im
Bauabschnitt.
Straßenausstattung der Verwertung nach Wahl des AN
zuführen.
Menge: 1,000 psch

#### 3.3 Abbruch Asphaltschichten

*Hinweis: Hinweis*
Die Verwertung von ausgebauten Erdstoffen nach Wahl des AN, ist im beigefügten Abfalldatenblatt zu benennen. Hierzu zählen alle ausgebauten Erdstoffe, welche durch den AN verwertet/ entsorgt werden. Dies ist in den jeweiligen Eh-preis mit einzukalkulieren.

**3.3.1 Asphaltbefestigung trennen Anb.längs m. Rand*schneiden Dicke ü. 18-24 cm**
StL-Nr. 231130384105
Asphaltbefestigung geradlinig trennen.
im Anbaubereich längs zur Fahrbahnachse einschließlich
Abtragen des Randkeiles.
Trennen durch Schneiden.
Dicke der Asphaltbefestigung über 18 bis 24 cm.
Menge: 60,000 m

**3.3.2 Asphaltoberbau trennen zusätzl. Rückschnitt, Dicke bis 25 cm**
Senkrechter zusätzlicher Rückschnitt gemäß ZTV-A der bituminösen Befestigung  in voller Stärke
Trennen durch schneiden
Dicke der bituminösen Befestigung: bis 25 cm.
Menge: 14,000 m

**3.3.3 Asphaltbefestigung aufnehmen Dicke ü. 12-18 cm*Tiefe ü. 10-20 cm Länge max. 25 cm*Aufbr. Verw. AN**
StL-Nr. 2311302899402103
Asphaltbefestigung aufbrechen und aufnehmen.
Fläche 'Fahrbahn / Zufahrten / Nebenwege'

Einschließlich Unterlage 'Anhaftungen von Schotter an Asphalt'
Dicke der Asphaltbefestigung über 12 cm bis 18 cm.
Gesamtaufbruchtiefe über 10 bis 20 cm.
Aufbruchstücke zerkleinern, Kantenlängen höchstens
25 cm.
Aufbruchgut nach Wahl des AN verwerten.
Menge: 17000,000 m2

**3.3.4 Abtreppung herstellen Breite 20 cm*schneiden Dicke ü. 18-24 cm**
StL-Nr. 231139622105
Abtreppung an einer vorhandenen Asphaltbefestigung herstellen. Anfallenden Ausbauasphalt nach Wahl des AN
verwerten. Abgerechnet wird die Abtreppungslänge an der
Oberkante der Fahrbahn.
Breite der Rücknahme mindestens 20 cm.
Abtreppen durch Schneiden.
Dicke der Asphaltbefestigung über 18 bis 24 cm.
Menge: 30,000 m

#### 3.4 Abbruch Betonschichten

*Hinweis: Hinweis*
Die Verwertung von ausgebauten Erdstoffen nach Wahl des AN, ist im beigefügten Abfalldatenblatt zu benennen. Hierzu zählen alle ausgebauten Erdstoffe, welche durch den AN verwertet/ entsorgt werden. Dies ist in den jeweiligen Eh-preis mit einzukalkulieren.

**3.4.1 Betondecke schneiden volle Tiefe Schlamm absaugen**
StL-Nr. 231140101902
Betondecke schneiden.
In voller Tiefe senkrecht und geradlinig schneiden.
Dicke '15 bis 25 cm dick'
Schneidschlamm absaugen und nach Wahl des AN verwerten.
Menge: 60,000 m

**3.4.2 Betondecke aufnehmen Fahrbahn auf Unterl. ToB*m.einf.Bewehrung Fugenfüllstoffe*Tiefe ü. 20-25 cm erschütterungsarm*Ausb. Verw. zuf.**
StL-Nr. 2311400219431313
Betondecke ausbauen und aufnehmen. Dicke der Betondecke und Betondruckfestigkeit nach Unterlagen des AG.
Fläche = Fahrbahn.
Befestigung 'Auffüllungen / Sand-Schotter-Gemisch'
Auf Unterlage = Tragschicht ohne Bindemittel.
Decke mit einfacher Bewehrung, Dübeln und Ankern.
Einschließlich vorhandener Fugenfüllstoffe.
Gesamtausbautiefe über 20 bis 25 cm.
Erschütterungsarm aufnehmen.
Ausbaustoffe nach Wahl des AN verwerten.
Angaben zu den umweltrelevanten Merkmalen nach Unterlagen des AG.
Menge: 16600,000 m2

**3.4.3 Fugenfüllung ausbauen Längs/Querfuge * gefährl. Abfall**
Fugenfüllungen aufnehmen. Fugenfüllung ausbauen
und der Verwertung nach Wahl des AN zuführen.
Längs- und Querfuge.
Vorhandene Fugenfüllung = Fugenmasse, gefährlicher Ab-
fall. Entsorgung wird gesondert vergütet.
Einzellängen über 5,00 m bis 10,00 m.
Fugenspalttiefe bis 10 cm
Fugenspaltbreite über 12 mm bis 20 mm.
Menge: 3400,000 m

**3.4.4 Fugenausbaumaterial entsorgen**
Fugenabfall laden zur Entsorgungsanlage Transportieren
und entsorgen. Gefährlicher Abfall. Abgerechnet wird
nach Wiegescheinen.
Abfall = pechhaltiges Fugenvergußmaterial
Zwischenlagerungen im Baufeld nach Wahl des AN. Bei
eventueller Zwischenlagerung ist ein ausschwemmen der
pechhaltigen Stoffe durch Lagerung auf einer
befestigten Fläche und Abdeckung auszuschließen.
Entsorgungskosten der Entsorgungsanlage sind mit in den
EH-Preis mit einzukalkulieren.
Massennachweis mittels Entsorgungsnachweis/Wiegeschein.
Menge: 51,000 t

#### 3.5 Abbruch Schichten ohne Bindemittel

*Hinweis: Hinweis*
Die Verwertung von ausgebauten Erdstoffen nach Wahl des AN, ist im beigefügten Abfalldatenblatt zu benennen. Hierzu zählen alle ausgebauten Erdstoffe, welche durch den AN verwertet/ entsorgt werden. Dies ist in den jeweiligen Eh-preis mit einzukalkulieren.

In den Einheitspreis, ist sofern in den Positionen nicht anders beschrieben, dass jeweilige laden und lagern (auch mehrmaliges laden und lagern) für Beprobung mit einzurechnen.

*Hinweis: Fahrbahn*

**3.5.1 Bankett abtragen Br.ü.0,50-1,00 m*Dicke 10-15 cm Mit Veg.decke*entsorgen**
StL-Nr. 24112045210203
Bankett abtragen ggf. einschließlich Vegetationsdecke.
Breite über 0,50 bis 1,00 m.
Dicke über 10 bis 15 cm.
Ausbauen mit Vegetationsdecke.
Ausbaustoffe entsorgen. Schadstoffbelastung nach Un-
terlagen des AG. Entsorgen wird gesondert vergütet.
Menge: 840,000 m3

**3.5.2 N.gefährl. Abfall aus Baustelle ent Bankettschälgut*Entsorgung AN Gebühr einrechn.*Nachweis Ulg. AG Abr. Abtrag**
StL-Nr. 12102117311101
Nicht gefährlichen Abfall aus Baustelle laden, fördern
und entsorgen. Schadstoffbelastung nach Unterlagen des
AG.
Abfall = Bankettschälgut. Abfallschlüsselnummer 17 05
04.
Entsorgung nach Wahl des AN.
Gebühren der Abfallentsorgung sind einzurechnen.
Nachweis nach Unterlagen des AG führen.
Abgerechnet wird nach Abtragsprofilen.
Menge: 840,000 m3

**3.5.3 Erschwernis durch Einbauten b.Aufnehmen SoB**
StL-Nr. 2411290829
Erschwernis durch Einbauten. Abgerechnet wird nach
Stück Einbauteil.
Beim Aufnehmen von Schichten ohne Bindemittel.
Einbauten 'Schächte, Schieber, Hydranten u.ä.'
Menge: 10,000 St

*Hinweis: Zufahrten / Nebenwege*

**3.5.4 Schicht ohne Bindemittel aufnehmen*Bstoff. Verw. AN Abrechng. Abtrag**
StL-Nr. 24112010999041
Schicht ohne Bindemittel aufnehmen
Schicht 'Sand-Schotter-Gemisch'

Dicke 'bis 30 cm dick'

Fläche 'in Zufahrten und Nebenwegen'
Baustoffgemisch nach Wahl des AN verwerten. Baustoffgemisch nach Unterlagen des AG.
Abrechnung nach Abtragsprofilen.
Menge: 210,000 m3

*Hinweis: Verkehrsinsel*

**3.5.5 Schicht ohne Bindemittel aufnehmen*Bstoff. Verw. AN Abrechng. Abtrag**
StL-Nr. 24112010999041
Schicht ohne Bindemittel aufnehmen
Schicht 'Sand-Schotter-Rasen-Gemisch'

Dicke 'bis 20 cm dick'

Fläche 'Füllfläche in Verkehrsinsel'
Baustoffgemisch nach Wahl des AN verwerten. Baustoffgemisch nach Unterlagen des AG.
Abrechnung nach Abtragsprofilen.
Menge: 32,000 m3

#### 3.6 Abbruch Schichten mit Bindemittel

*Hinweis: Hinweis*
Die Verwertung von ausgebauten Erdstoffen nach Wahl des AN, ist im beigefügten Abfalldatenblatt zu benennen. Hierzu zählen alle ausgebauten Erdstoffe, welche durch den AN verwertet/ entsorgt werden. Dies ist in den jeweiligen Eh-preis mit einzukalkulieren.

In den Einheitspreis, ist sofern in den Positionen nicht anders beschrieben, dass jeweilige laden und lagern (auch mehrmaliges laden und lagern) für Beprobung mit einzurechnen.

**3.6.1 Schicht mit Bindemittel aufnehmen Fahrbahn, Bstoff. Verw. AN, Abrechng. Abtrag**
Schicht mit Bindemittel aufnehmen. Erschwernisse
durch Einbauten werden gesondert vergütet.
Schicht 'Hydraulisch gebundene Tragschicht unter Fahrbahn'

Dicke 'bis 20 cm'
Fläche = Fahrbahn im Bereich zw. Stat. 0+000 bis Stat. 0+115.
Baustoffgemisch aus natürlichen Gesteinskörnungen, Auffüllungen,
Sand und Betonrecycling nach Unterlagen des AG.
Baustoff nach Wahl des AN verwerten. Baustoff nach
Unterlagen des AG.
Abgerechnet wird nach Abtragsprofilen.
Menge: 80,000 m3

#### 3.7 Abbruch Pflaster, Borde, Rinnen

*Hinweis: Hinweis*
Die Verwertung von ausgebauten Erdstoffen nach Wahl des AN, ist im beigefügten Abfalldatenblatt zu benennen. Hierzu zählen alle ausgebauten Erdstoffe, welche durch den AN verwertet/ entsorgt werden. Dies ist in den jeweiligen Eh-preis mit einzukalkulieren.

In den Einheitspreis, ist sofern in den Positionen nicht anders beschrieben, dass jeweilige laden und lagern (auch mehrmaliges laden und lagern) für Beprobung mit einzurechnen.

**3.7.1 Rasengitterst./ Rasenfugenst. aufn. Rasengitterst.*Verwertung AN**
StL-Nr. 2311505611
Rasengittersteine / Rasenfugensteine einschließlich
Kammerverfüllung aufnehmen.
Art = Rasengittersteine bis 12 cm dick.
Aufbruchgut nach Wahl des AN verwerten.
Menge: 30,000 m2

**3.7.2 Bordstein aufnehmen. Hochbord Beton*Fund. ü. 10-20 cm alles Verw. AN**
StL-Nr. 23115031120200
Bordstein aufnehmen.
Bordstein = Hoch- und Rundbordstein aus Beton, Breite
bis 18 cm, Höhe bis 30 cm.
Fundament aus Beton, über 10 bis 20 cm dick, aufbrechen.
Sämtliche Steine und übriges Aufbruchgut nach Wahl des
AN verwerten.
Menge: 250,000 m

**3.7.3 Bordstein aufnehmen. Tiefbord Beton*Fund. ü. 10-20 cm alles Verw. AN**
StL-Nr. 23115031220200
Bordstein aufnehmen.
Bordstein = Tiefbordstein aus Beton, Höhe bis 30 cm.
Fundament aus Beton, über 10 bis 20 cm dick, aufbrechen.
Sämtliche Steine und übriges Aufbruchgut nach Wahl des
AN verwerten.
Menge: 7,000 m

**3.7.4 Rinne aus Betonformst. aufnehmen Muldenstein*Breite 20-30 cm Fugenmörtel*Fund.bet. ü.10-20 Verwertung AN**
StL-Nr. 23115041121201
Rinne aus Betonformsteinen aufnehmen. Aufbruch der
Tragschicht wird gesondert vergütet.
Art = Muldenstein, Höhe 12 bis 16 cm.
Breite über 20 bis 30 cm.
Mit Fugenfüllung aus hydraulisch gebundenem Fu-
genmörtel.
Fundament aus Beton/Mörtel, über 10 bis 20 cm dick,
aufbrechen.
Formsteine und Aufbruchgut nach Wahl des AN verwerten.
Menge: 22,000 m

#### 3.8 Abbruch Sonstiges

*Hinweis: Hinweis*
Die Verwertung von ausgebauten Erdstoffen nach Wahl des AN, ist im beigefügten Abfalldatenblatt zu benennen. Hierzu zählen alle ausgebauten Erdstoffe, welche durch den AN verwertet/ entsorgt werden. Dies ist in den jeweiligen Eh-preis mit einzukalkulieren.

In den Einheitspreis, ist sofern in den Positionen nicht anders beschrieben, dass jeweilige laden und lagern (auch mehrmaliges laden und lagern) für Beprobung mit einzurechnen.

**3.8.1 Bauliche Anlage abbrechen, Beton Anl. freil./verd., ges. Abbr. verw.**
Bauliche Anlage abbrechen. Anlage nach Unterlagen des
AG. Abrechnung nach Volumen des umbauten Raumes
der abzubrechenden Anlage.
Anlage 'Klimatunnel (Kleintierdurchlass)'
Anlage aus Beton.
Bauteil: Betondurchlass bis ca. 9,0 m x 1,50 m x 0,90 (lxbxh) - Abdeckungsbreite im Asphalt ca. 0,30 m
Fundamentbeton: Dicke 20 cm (Annahme)
Abbruch bis ca. 1,00 m unter Geländeoberfläche.
Bauliche Anlage freilegen. Baugrube nach Abbruch mit
Boden verfüllen und verdichten. Boden aus Abtragsbereichen profilgerecht lösen.
Gesamtes Abbruchgut nach Wahl des AN verwerten.
Menge: 5,000 St

**3.8.2 Bauliche Anlage abbrechen**
Bauliche Anlage abbrechen. Anlage nach Unterlagen des
AG. Abrechnung nach Volumen des umbauten Raumes
der abzubrechenden Anlage.
Anlage 'Entwässerungsdurchlass - Auslauf + Stirnwände mit Kleingranitpflaster in Beton'

Anlage aus '2 Stk. Auslaufbereiche (2 Stk. ca. 1,0m x 1,0 (lxb)) in Beton verlegt, 1 Stk. Kunststoffrohrleitung bis 8,00 m DN 200 PVC in Beton verlegt und mittls Oberboden ca. 0,50m überdeckt. Durchlass mit Auslaufbereiche im Seitenbereich der Fahrbahn.'
Abbruch bis 1,00 m unter Geländeoberfläche.
Bauliche Anlage freilegen. Baugrube nach Abbruch mit
Boden verfüllen und verdichten. Boden aus Abtragsbereichen profilgerecht lösen.
Gesamtes Abbruchgut nach Wahl des AN verwerten.
Menge: 1,000 St

**3.8.3 Straßenablauf ausbauen Betonfertigteile*Tiefe ü1,25-1,75m StrA liegt frei*Aufs.s.+lagern Ausbau verwerten**
StL-Nr. 24110506121101
Straßenablauf einschließlich Aufsatz ausbauen. An-
schlussleitungen, die bestehen bleiben, soweit erforderlich abdichten. Das Ausbauen von Rohrleitungen wird
gesondert vergütet.
Straßenablauf aus Betonfertigteilen, vollständig ausbauen.
Ausbautiefe ab OK Aufsatz über 1,25 bis 1,75 m.
Straßenablauf liegt in unbefestigter Fläche. Aufbruch
und Erdarbeiten ausführen.
Aufsatz säubern und innerhalb der Baustelle lagern.
Sämtliche Ausbaustoffe verwerten nach Wahl des AN.
Menge: 1,000 St

#### 3.9 Oberboden

*Hinweis: Hinweis*
Die Verwertung von ausgebauten Erdstoffen nach Wahl des AN, ist im beigefügten Abfalldatenblatt zu benennen. Hierzu zählen alle ausgebauten Erdstoffe, welche durch den AN verwertet/ entsorgt werden. Dies ist in den jeweiligen Eh-preis mit einzukalkulieren.

In den Einheitspreis, ist sofern in den Positionen nicht anders beschrieben, dass jeweilige laden und lagern (auch mehrmaliges laden und lagern) für Beprobung mit einzurechnen.

*Hinweis: Fahrbahn*

**3.9.1 Oberboden abtragen*Oberb.Verw. AN Abrechnung Abtrag**
StL-Nr. 24106120009101
Oberboden ggf. einschließlich Vegetationsdecke abtragen. Homogenbereiche nach Unterlagen des AG.
Dicke 'bis 15 cm'
Oberboden nach Wahl des AN verwerten.
Abrechnung nach Abtragsprofilen.
Menge: 2000,000 m3

**3.9.2 Oberboden liefern und andecken Mulden/Gräben*Andeckung 20 cm**
StL-Nr. 241061533004
Oberboden liefern und profilgerecht andecken. Abrechnung nach angedeckten Flächen.
Andeckung in Mulden und Gräben.
Dicke der Andeckung = 20 cm.
Menge: 4560,000 m2

**3.9.3 Oberboden liefern und andecken*Andeckung 20 cm**
StL-Nr. 241061539004
Oberboden liefern und profilgerecht andecken. Abrechnung nach angedeckten Flächen.
Andeckung 'Grünflächen / Böschungen / Nebenflächen'
Dicke der Andeckung = 20 cm.
Menge: 8000,000 m2

**3.9.4 Oberboden liefern und andecken*3 cm unter Fahrb.**
StL-Nr. 241061539299
Oberboden liefern und profilgerecht andecken. Abrechnung nach angedeckten Flächen.
Andeckung 'auf standfeste Bankette'
Einbau 3 cm unter Fahrbahnrand.
Andeckung 'Dicke i. Mi. 3 cm'
Menge: 8160,000 m2

**3.9.5 Oberboden liefern und andecken*Andeckung 10 cm**
StL-Nr. 241061539002
Oberboden liefern und profilgerecht andecken. Abrechnung nach angedeckten Flächen.
Andeckung 'hinter Bordanlagen'
Dicke der Andeckung = 10 cm.
Menge: 90,000 m2

*Hinweis: Zufahrten / Nebenwege*

**3.9.6 Oberboden liefern und andecken*Andeckung 10 cm**
StL-Nr. 241061539002
Oberboden liefern und profilgerecht andecken. Abrechnung nach angedeckten Flächen.
Andeckung 'Neben- und Anschlussbereichen'
Dicke der Andeckung = 10 cm.
Menge: 400,000 m2

#### 3.10 Erdarbeiten

*Hinweis: Hinweis*
Die Verwertung von ausgebauten Erdstoffen nach Wahl des AN, ist im beigefügten Abfalldatenblatt zu benennen. Hierzu zählen alle ausgebauten Erdstoffe, welche durch den AN verwertet/ entsorgt werden. Dies ist in den jeweiligen Eh-preis mit einzukalkulieren.

In den Einheitspreis, ist sofern in den Positionen nicht anders beschrieben, dass jeweilige laden und lagern (auch mehrmaliges laden und lagern) für Beprobung mit einzurechnen.

*Hinweis: Fahrbahn*

**3.10.1 Boden bzw. Fels lösen und verw*profilg. lösen Felsvert.B. verf.*Planum nicht ges. Abrechnung Abtrag*Verwertung nachw.**
StL-Nr. 2410621391110101
Boden bzw. Fels aus Abtragsbereichen profilgerecht
lösen, laden und nach Wahl des AN verwerten. Beschreibung der Homogenbereiche nach Unterlagen des AG. Die
Herstellung von Mulden und Gräben wird gesondert vergütet.
Homogenbereich 'lt. Baugrundgutachten nach Unterlagen des AG (Für Auskofferung Fahrbahn).'
Profilgerecht lösen.
Örtliche Vertiefungen im Planum, die beim Felsabtrag
entstehen, mit geeignetem, nicht frostempfindlichem Bo-
den verfüllen.
Das Herstellen des Planums wird nicht gesondert
vergütet.
Abrechnung nach Abtragsprofilen.
Verwertung nach Unterlagen des AG nachweisen.
Menge: 300,000 m3

**3.10.2 Boden bzw. Fels lösen und einb*Vertief.verfüllen Felsvert.B. verf.*Planum nicht ges. Abrechnung Abtrag**
StL-Nr. 2410620300911101
Boden bzw. Fels aus Abtragsbereichen profilgerecht
lösen und in den Auftragsbereichen profilgerecht einbauen und verdichten einschließlich ggf. erforderlicher
Wasserzugabe. Beschreibung der Homogenbereiche nach Un-
terlagen des AG. Die Herstellung von Mulden und Gräben
wird gesondert vergütet.
Einbaustelle 'Rückbau Böschungsbereich mit Wiedereinbau in Auffüllbereiche für Fahrbahn'
Örtliche Vertiefungen im Boden bis 0,50 m Tiefe verfüllen.
Örtliche Vertiefungen im Planum, die beim Felsabtrag
entstehen, mit geeignetem nicht frostempfindlichem Bo-
den verfüllen.
Das Herstellen des Planums wird nicht gesondert
vergütet.
Abrechnung nach Abtragsprofilen.
Menge: 2700,000 m3

**3.10.3 Boden bzw. Fels lösen und verw*profilg. lösen Felsvert.B. verf.*Planum gesondert Abrechnung Abtrag**
StL-Nr. 2410621391120100
Boden bzw. Fels aus Abtragsbereichen profilgerecht
lösen, laden und nach Wahl des AN verwerten. Beschreibung der Homogenbereiche nach Unterlagen des AG. Die
Herstellung von Mulden und Gräben wird gesondert vergütet.
Homogenbereich 'Abbruch Sand im Fahrbahnbereich gemäß Baugrundgutachten des AG - Homogenbereiche nach Unterlagen des AG'
Profilgerecht lösen.
Örtliche Vertiefungen im Planum, die beim Felsabtrag
entstehen, mit geeignetem, nicht frostempfindlichem Bo-
den verfüllen.
Das Herstellen des Planums wird gesondert vergütet.
Abrechnung nach Abtragsprofilen.
Menge: 35,000 m3

**3.10.4 Unterlage profilieren*DPr mind.100 v.H. Unebenh. max.2 cm**
StL-Nr. 241120209501
Unterlage für Schicht ohne Bindemittel auf Sollhöhe
nach Unterlagen des AG profilieren und verdichten.
Liefern von Baustoff bzw. Entfernen von überschüssigem Baustoff wird gesondert vergütet.
Unterlage 'Boden nach rückgebauter Fahrbahnfläche'
Verdichtungsgrad DPr mindestens 100 v.H.
Unebenheit innerhalb einer 4,00 m langen Messstrecke
höchstens 2 cm in Längs- und Querrichtung.
Menge: 800,000 m2

**3.10.5 Baustoff f. Profilausgleich liefern SfM**
StL-Nr. 2411203102
Baustoff für Profilausgleich liefern.
Baustoff für Schicht aus frostunempfindlichem Baustoff oder Baustoffgemisch.
Menge: 70,000 t

**3.10.6 Boden bzw. Fels lösen und verw*profilg. lösen Felsvert.B. verf.*Planum gesondert Abrechnung Abtrag**
StL-Nr. 2410621391120100
Boden bzw. Fels aus Abtragsbereichen profilgerecht
lösen, laden und nach Wahl des AN verwerten. Beschreibung der Homogenbereiche nach Unterlagen des AG. Die
Herstellung von Mulden und Gräben wird gesondert vergütet.
Homogenbereich 'Auskofferung Fahrbahn von Ortslage bis Stat. 0+115 - Homogenbereiche nach Unterlagen des AG'
Profilgerecht lösen.
Örtliche Vertiefungen im Planum, die beim Felsabtrag
entstehen, mit geeignetem, nicht frostempfindlichem Bo-
den verfüllen.
Das Herstellen des Planums wird gesondert vergütet.
Abrechnung nach Abtragsprofilen.
Menge: 540,000 m3

**3.10.7 Baustoff liefern und einbauen Planum nicht ges.*Abrechng. Auftrag**
StL-Nr. 24106243909101
Geeigneten Baustoff liefern, in Auftragsbereichen profilgerecht einbauen und verdichten.
Baustoff 'gemischtkörniger, verdichtungsfähiger  (V1) frostunempfindlicher (F1)  Boden. Zu liefernder Boden muss ohne Bodenverbesserungsstoffe Verdichtungswerte Evd= mind. 45 MN/m² erreichen'

Einbaustelle '14 cm dick - Fahrbahn'
Das Herstellen des Planums wird nicht gesondert
vergütet.
Abrechnung nach Auftragsprofilen.
Menge: 2570,000 m3

**3.10.8 Boden bzw. Fels lösen und verw*profilg. lösen Felsvert.B. verf.*Planum nicht ges. Abrechnung Abtrag*Verwertung nachw.**
StL-Nr. 2410621391110101
Boden bzw. Fels aus Abtragsbereichen profilgerecht
lösen, laden und nach Wahl des AN verwerten. Beschreibung der Homogenbereiche nach Unterlagen des AG. Die
Herstellung von Mulden und Gräben wird gesondert vergütet.
Homogenbereich 'lt. Baugrundgutachten nach Unterlagen des AG (Für Bodenaustausch).'
Profilgerecht lösen.
Örtliche Vertiefungen im Planum, die beim Felsabtrag
entstehen, mit geeignetem, nicht frostempfindlichem Bo-
den verfüllen.
Das Herstellen des Planums wird nicht gesondert
vergütet.
Abrechnung nach Abtragsprofilen.
Verwertung nach Unterlagen des AG nachweisen.
Menge: 1230,000 m3

**3.10.9 Baustoff für Bodenaustausch ei*Baustoff liefern Abrechng. Auftrag**
StL-Nr. 241063309101
Baustoff für Bodenaustausch profilgerecht
einbauen und verdichten einschließlich ggf. erforderlicher Wasserzugabe. Boden bzw. Fels lösen und verwerten
wird gesondert vergütet.
Baustoff 'Schottertragschicht 0/32 aus natürlichen Gesteinskörnung Einbaudicke: 20 cm (Fahrbahn)'
Baustoff nach Unterlagen des AG liefern. Einbaudokumentation nach Unterlagen des AG übergeben.
Abrechnung nach Auftragsprofilen
Menge: 1230,000 m3

**3.10.10 Planum herstellen Ev2 = 45 MPa**
StL-Nr. 2410625001
Planum herstellen nach Unterlagen des AG.
Verformungsmodul Ev2 = 45 MPa.
Menge: 24500,000 m2

**3.10.11 Baustoff liefern und einbauen Planum nicht ges.*Abrechng. Auftrag**
StL-Nr. 24106243909101
Geeigneten Baustoff liefern, in Auftragsbereichen profilgerecht einbauen und verdichten.
Baustoff 'gemischtkörniger, verdichtungsfähiger  (V1) frostunempfindlicher (F1)  Boden. Zu liefernder Boden muss ohne Bodenverbesserungsstoffe Verdichtungswerte Evd= mind. 45 MN/m² erreichen'

Einbaustelle 'Hinterfüllung hinter Bordanlagen'
Das Herstellen des Planums wird nicht gesondert
vergütet.
Abrechnung nach Auftragsprofilen.
Menge: 100,000 m3

**3.10.12 Dammböschung profilieren Räumg. Verw.**
Dammböschung profilieren, Neigung 1:1,5, Material aus
Abtragsbereich der Muldenherstellung einbauen, fehlendes Material mit geeigneten Füllboden (frostsicher) liefern und nach Unterlagen des AG einbauen.
Anfallendes Räumgut der Verwertung nach Wahl des AN zuführen. Verwertung nach Unterlagen des AG nachweisen.
Menge: 2100,000 m2

**3.10.13 Böschungsflächen Graben**
Vorhandene Böschungen und Anpassungsflächen Graben nach
Unterlagen AG, profilieren und verdichten.
Liefern von Baustoff bzw. Entfernen von überschüssigem
Baustoff wird nicht gesondert vergütet.
Vorhandener Boden `Homogenbereich A, B und C in
Wechsellagerung`
Unebenheit innerhalb einer 4,00 m langen Messstrecke
höchstens 3 cm in Längs- und Querrichtung.
Menge: 1200,000 m2

*Hinweis: Zufahrten / Nebenwege*

**3.10.14 Boden bzw. Fels lösen und verw*profilg. lösen Felsvert.B. verf.*Planum gesondert Abrechnung Abtrag**
StL-Nr. 2410621391120100
Boden bzw. Fels aus Abtragsbereichen profilgerecht
lösen, laden und nach Wahl des AN verwerten. Beschreibung der Homogenbereiche nach Unterlagen des AG. Die
Herstellung von Mulden und Gräben wird gesondert vergütet.
Homogenbereich 'Abbruch Sand mit Oberboden vermischt in Zufahrten / Nebenwege - Homogenbereiche nach Unterlagen des AG'
Profilgerecht lösen.
Örtliche Vertiefungen im Planum, die beim Felsabtrag
entstehen, mit geeignetem, nicht frostempfindlichem Bo-
den verfüllen.
Das Herstellen des Planums wird gesondert vergütet.
Abrechnung nach Abtragsprofilen.
Menge: 180,000 m3

**3.10.15 Boden bzw. Fels lösen und verw*profilg. lösen Felsvert.B. verf.*Planum gesondert Abrechnung Abtrag**
StL-Nr. 2410621391120100
Boden bzw. Fels aus Abtragsbereichen profilgerecht
lösen, laden und nach Wahl des AN verwerten. Beschreibung der Homogenbereiche nach Unterlagen des AG. Die
Herstellung von Mulden und Gräben wird gesondert vergütet.
Homogenbereich 'Auskofferung Zufahrten / Nebenwege - Homogenbereiche nach Unterlagen des AG'
Profilgerecht lösen.
Örtliche Vertiefungen im Planum, die beim Felsabtrag
entstehen, mit geeignetem, nicht frostempfindlichem Bo-
den verfüllen.
Das Herstellen des Planums wird gesondert vergütet.
Abrechnung nach Abtragsprofilen.
Menge: 480,000 m3

**3.10.16 Baustoff liefern und einbauen Planum nicht ges.*Abrechng. Auftrag**
StL-Nr. 24106243909101
Geeigneten Baustoff liefern, in Auftragsbereichen profilgerecht einbauen und verdichten.
Baustoff 'gemischtkörniger, verdichtungsfähiger  (V1) frostunempfindlicher (F1)  Boden. Zu liefernder Boden muss ohne Bodenverbesserungsstoffe Verdichtungswerte Evd= mind. 45 MN/m² erreichen'

Einbaustelle '14 cm dick - Zufahrten / Nebenwege'
Das Herstellen des Planums wird nicht gesondert
vergütet.
Abrechnung nach Auftragsprofilen.
Menge: 126,000 m3

**3.10.17 Planum herstellen Ev2 = 45 MPa**
StL-Nr. 2410625001
Planum herstellen nach Unterlagen des AG.
Verformungsmodul Ev2 = 45 MPa.
Menge: 900,000 m2

*Hinweis: Wald- und Ackerfläche*

**3.10.18 Vegetationsdecke aufreißen Acker/Weidefläche*Tiefe 35-50 cm**
StL-Nr. 1620510614
Vegetationsdecke nach Leistungsbeschreibung aufreißen
und so zerkleinern, dass keine Plaggen über 0,05 m2
verbleiben.
Vegetationsdecke auf Garten-, Acker- und Weideflächen.
Aufreißtiefe über 35 bis 50 cm.
Menge: 800,000 m2

**3.10.19 Boden bzw. Fels lös. u. wieder*Felsvert.B. verf. Boden i.verdicht.*Planum nicht ges. Abrechng. Auftrag**
StL-Nr. 24106210901111
Boden bzw. Fels aus Abtragsbereichen profilgerecht
lösen und wiederverwenden, einschließlich ggf. erforderlicher Wasserzugabe. Beschreibung der Homogenbereiche nach Unterlagen des AG. Die Herstellung von Mulden
und Gräben wird gesondert vergütet.
Homogenbereich 'Ackerfläche bis 50 cm tief - Baugrund nach Unterlagen des AG'
Örtliche Vertiefungen im Planum, die beim Felsabtrag
entstehen, mit geeignetem, nicht frostempfindlichem Bo-
den verfüllen.
Boden bzw. Fels nach Unterlagen
des AG profilgerecht einbauen und verdichten.
Das Herstellen des Planums wird nicht gesondert
vergütet.
Abrechnung nach Abtragsprofilen.
Menge: 400,000 m3

**3.10.20 Boden aus Waldfläche lösen und verwerten bis 0,5 m lösen * Felsvert.B. verf. Planum nicht ges. * LAGA Z 0 Verwertung nachw.**
Boden aus Waldfläche, wurzeln durchsetzt, aus Abtragsbereichen
lösen, laden und nach Wahl des AN verwerten. Beschreibung der
Homogenbereiche nach Unterlagen des AG.
Abgerechnet wird nach Abtragsprofilen.
Mehraushub unterhalb des Planums bis 0,50 m Tiefe lösen.
Örtliche Vertiefungen im Planum, die beim Abtrag
entstehen, mit geeignetem, nicht frostempfindlichem Bo-
den verfüllen. Das Herstellen des verdichteten Planums
wird nicht gesondert vergütet und ist mit einzukalkulieren.
Verwertung nach Unterlagen des AG nachweisen.
Menge: 400,000 m3

#### 3.11 Schichten ohne Bindemittel

*Hinweis: Fahrbahn*

**3.11.1 Schottertragschicht herstellen*0/45 URA+Einbaudoku**
StL-Nr. 2411232092190900
Schottertragschicht herstellen.
In Verkehrsflächen 'Fahrbahn - Belastungsklasse 1,8'
Baustoffgemisch 0/45.
Umweltrelevante Anforderungen beim Einsatz von Baustoffgemischen einschließlich Einbaudokumentation nach
Unterlagen des AG. Einbaudokumentation übergeben.
Verdichtungsgrad/Verformungsmodul '150 MPa'

Einbaudicke '35 cm dick'
Menge: 21300,000 m2

**3.11.2 Bankett profilgerecht herstellen Neben Fahrbahn URA+Einbaudoku Einbaudicke 20 cm*12 tief+ 6 hoch 3cm tiefer**
StL-Nr. 2411271219192119
Bankett gemäß ZTV E-StB profilgerecht herstellen.
Neben Verkehrsfläche Fahrbahn.
Baustoff 'Mineralgemisch 0/32 mit max. 5% Feinkornanteil und 10% Oberboden einmischen.'
Umweltrelevante Anforderungen beim Einsatz von Baustoffgemischen einschließlich Einbaudokumentation nach
Unterlagen des AG. Einbaudokumentation übergeben.
Breite 'bis 1,50 m breit'
Einbaudicke = 20 cm.
Querneigung 12 v.H. am tiefliegenden und 6 v.H. am
hochliegenden Fahrbahnrand.
Einbau 3 cm tiefer als Fahrbahnrand.
Verformungsmodul '80 MPa'
Menge: 8160,000 m2

**3.11.3 Bankett profilgerecht herstellen Neben Fahrbahn URA+Einbaudoku Einbaudicke 20 cm*12 tief+ 6 hoch 3cm tiefer**
StL-Nr. 2411271219192119
Bankett gemäß ZTV E-StB profilgerecht herstellen.
Neben Verkehrsfläche Fahrbahn.
Baustoff 'Mineralgemisch 0/32 mit max. 5% Feinkornanteil und 10% Oberboden einmischen.'
Umweltrelevante Anforderungen beim Einsatz von Baustoffgemischen einschließlich Einbaudokumentation nach
Unterlagen des AG. Einbaudokumentation übergeben.
Breite 'bis 0,75 m breit'
Einbaudicke = 20 cm.
Querneigung 12 v.H. am tiefliegenden und 6 v.H. am
hochliegenden Fahrbahnrand.
Einbau 3 cm tiefer als Fahrbahnrand.
Verformungsmodul '80 MPa'
Menge: 210,000 m2

**3.11.4 Bankett profilgerecht herstellen URA+Einbaudoku*Breite Unterl. AG Einbaudicke 20 cm 3cm tiefer**
StL-Nr. 2411271299112910
Bankett gemäß ZTV E-StB profilgerecht herstellen.
Lage 'Fahrbahn hinter Bordanlagen (Ortslage Dahmsdorf)'

Baustoff '10 cm Oberboden auf 10 cm gemischkörniger frostunempfindlicher (F1) Boden'
Umweltrelevante Anforderungen beim Einsatz von Baustoffgemischen einschließlich Einbaudokumentation nach
Unterlagen des AG. Einbaudokumentation übergeben.
Breite nach Unterlagen des AG.
Einbaudicke = 20 cm.
Querneigung 'nach Unterlagen des AG'
Einbau 3 cm tiefer als Fahrbahnrand.
Menge: 85,000 m2

**3.11.5 Erschwernis durch Einbauten b.Herst. ToB**
StL-Nr. 2411290859
Erschwernis durch Einbauten. Abgerechnet wird nach
Stück Einbauteil.
Beim Herstellen von Tragschichten ohne Bindemittel.
Einbauten 'Schächte, Schieber, Hydranten u.ä.'
Menge: 15,000 St

*Hinweis: Zufahrten / Nebenwege*

**3.11.6 Schottertragschicht herstellen*0/45 URA+Einbaudoku**
StL-Nr. 2411232092190900
Schottertragschicht herstellen.
In Verkehrsflächen 'Zufahrten / Nebenwege'
Baustoffgemisch 0/45.
Umweltrelevante Anforderungen beim Einsatz von Baustoffgemischen einschließlich Einbaudokumentation nach
Unterlagen des AG. Einbaudokumentation übergeben.
Verdichtungsgrad/Verformungsmodul '150 MPa'

Einbaudicke '35 cm dick'
Menge: 620,000 m2

**3.11.7 Schottertragschicht herstellen*0/45 URA+Einbaudoku**
StL-Nr. 2411232092190900
Schottertragschicht herstellen.
In Verkehrsflächen 'Mehrdicke STS in Zufahrten im Bereich der Radwegquerung nach Unterlagen des AG'
Baustoffgemisch 0/45.
Umweltrelevante Anforderungen beim Einsatz von Baustoffgemischen einschließlich Einbaudokumentation nach
Unterlagen des AG. Einbaudokumentation übergeben.
Verdichtungsgrad/Verformungsmodul '120 MPa'

Einbaudicke '10 cm Mehrdicke'
Menge: 70,000 m2

#### 3.12 Asphaltbauweise

*Hinweis: Fahrbahn*

**3.12.1 Unterlage reinigen Asphaltbefestig.*lose Teile aufn. zus. Flächen*Hochdr.-Sauganl.**
StL-Nr. 231130581112
Unterlage reinigen. Anfallendes Kehrgut nach Wahl des
AN verwerten.
Unterlage = Asphaltbefestigung.
Lose Bestandteile von Schadstellen aufnehmen.
Zusammenhängende Teilflächen.
Selbstaufnehmende Kehrmaschine. Letzter Arbeitsgang mit
Wasserhochdruckreinigungsgeräten mit rotierenden Düsen
und Absaugeinrichtung.
Menge: 18100,000 m2

**3.12.2 Bitumenemulsion aufsprühen Bk1,8-Bk0,3*Asphalt frisch vor A.deckschicht**
StL-Nr. 23113063210993
Bitumenemulsion zur Herstellung des Schichtenverbundes
aufsprühen.
Auf Verkehrsflächen der Belastungsklassen Bk1,8 bis
Bk0,3.
Unterlage = Asphaltbefestigung, frisch.
Bindemittel 'C40BF1-S'

Bindemittelmenge '200 - 300 g/m²'
Vor Einbau Asphaltdeckschicht.
Menge: 18100,000 m2

**3.12.3 Asphalttragsch. aus AC 32 T N herst Bk1,8-Bk0,3*Dicke 12 cm Bitumen 50/70**
StL-Nr. 23113138132000
Asphalttragschicht aus Asphalttragschichtmischgut
AC 32 T N herstellen. Anlieferung des Asphaltmischguts
in thermoisolierten Transportbehältern.
In Verkehrsflächen der Belastungsklassen Bk1,8 bis
Bk0,3.
Einbaudicke = 12 cm.
Bindemittel = 50/70.
Menge: 18100,000 m2

**3.12.4 Zulage Handeinbau**
Zulage zur vorbeschriebenen Position Asphattragschicht
für Handeinbau,
Materialkennwerte  wie Position zuvor.
Die Ausführung der Leistung ist in verschiedenen
Teilflächen.
Menge: 200,000 m2

**3.12.5 Asphaltdecksch. aus AC 11 D N herst Bk1,8-Bk0,3*Dicke 4,0 cm Bitumen 50/70**
StL-Nr. 2311333811100000
Asphaltdeckschicht aus Asphaltbeton für Asphaltdeckschichten AC 11 D N herstellen. Anlieferung des
Asphaltmischguts in thermoisolierten
Transportbehältern.
In Verkehrsflächen der Belastungsklassen Bk1,8 bis
Bk0,3.
Einbaudicke = 4 cm.
Bindemittel = 50/70.
Menge: 17780,000 m2

**3.12.6 Zulage Handeinbau**
Zulage zur vorbeschriebenen Position Asphatdeckschicht
für Handeinbau,
Materialkennwerte  wie Position zuvor.
Die Ausführung der Leistung ist in verschiedenen
Teilflächen.
Menge: 200,000 m2

**3.12.7 Abstumpfungsmaßnahme durchführen LFK 1/3*Menge 1 kg/m2 maschinell**
StL-Nr. 231139521011
Abstumpfungsmaßnahme zur Erhöhung der Anfangsgriffigkeit durch gleichmäßiges Aufbringen und Einwalzen von
Abstreukörnung durchführen. Nicht gebundene Abstreukörnung aufnehmen und nach Wahl des AN verwerten.
Abstreukörnung = Lieferkörnung 1/3.
Abstreumenge = 1 kg/m2.
Maschinell abstreuen.
Menge: 17780,000 m2

**3.12.8 Randabdichtung herstellen Abd. 70/100 über 14-18 cm**
StL-Nr. 231139220295
Flankenfläche des hochliegenden Randes der Asphaltschichten abdichten.
Abdichtung mit 70/100.
Herstellung 'Fahrbahn'
Dicke der abzudichtenden Asphaltbefestigung über 14 bis
18 cm.
Menge: 2800,000 m

**3.12.9 Anschluss a. Fuge m. Fugenm. herst. versch.Randfugen Tiefe 40 mm*Breite 10 mm Verf. mit Ufst.*Fugenmasse N1**
StL-Nr. 2311391259061202
Anschluss als Fuge mit Fugenmasse herstellen.
Randfuge vor Borden, Übergängen, Abläufen u.ä.
In 'der Deckschicht ausführen, Fugenspalt mit zwangsgeführten Fugenschneider oder herausnehmbarer Einlage herstellen. Fugenspalt mit Druckluft säubern, soweit erforderlich ausbessern bzw. nachschneiden und trocknen. Fugenwandung mit Voranstrich versehen'
Fugenspalttiefe = 40 mm.
Fugenspaltbreite = 10 mm.
Fugenspalt verfüllen in einer Lage mit Unterfüllstoff.
Mit heiß verarbeitbarer Fugenmasse Typ N1, einschließlich zugehörigem und zuvor aufgetragenem Voranstrichmittel.
Menge: 320,000 m

**3.12.10 Verkehrsfläche kehren Walzasphalt * VSM durchführen**
Verkehrsfläche mit einer selbstaufnehmenden Kehrmaschine nach Verkehrsfreigabe unverzüglich nach Aufforderung
durch den AG kehren. Kehrgut aufnehmen und der Verwertung nach Wahl des AN zuführen.
Verkehrsfläche = Fahrbahndeckschicht aus Walzasphalt.
Erforderliche Verkehrssicherungsmaßnahmen durchführen.
Menge: 17780,000 m2

**3.12.11 Erschwernis infolge Einbauten Erschw.herstellen * A.deckschicht**
Erschwernis infolge Einbauten, Schächten und Straßenabläufen.
Erschwernis beim Herstellen von Asphaltschichten
Asphaltdeckschicht.
Einbauten 'Schächte, Schieber, Straßenabläufe u.ä.'
Menge: 15,000 St

**3.12.12 Einbauteile in Asphaltbef. anpassen in Fahrbahn*Beton+Asph.beton**
StL-Nr. 21113073190902
Einbauteile in Asphaltbefestigung freilegen und an die
neue Höhe anpassen.
Freigelegten Bereich verfüllen und verdichten. Aufbruchmaterial nach Wahl des AN verwerten.
Einbauteil in Fahrbahn.
Einbauteil 'Schächte, Schieber, Unterflurhydrant, Straßenabläufe u.ä.'

Anpassung 'an neue Fahrbahnhöhe'
Verfüllung = Beton, obere 4 cm Asphaltbeton.
Menge: 15,000 St

*Hinweis: Zufahrten / Nebenwege*

**3.12.13 Unterlage reinigen Asphaltbefestig.*lose Teile aufn. zus. Flächen**
StL-Nr. 231130581119
Unterlage reinigen. Anfallendes Kehrgut nach Wahl des
AN verwerten.
Unterlage = Asphaltbefestigung.
Lose Bestandteile von Schadstellen aufnehmen.
Zusammenhängende Teilflächen.
Reinigungsgerät 'für Zufahrten und Nebenweganschlüsse nach Wahl des AN'
Menge: 520,000 m2

**3.12.14 Bitumenemulsion aufsprühen Bk1,8-Bk0,3*Asphalt frisch vor A.deckschicht**
StL-Nr. 23113063210993
Bitumenemulsion zur Herstellung des Schichtenverbundes
aufsprühen.
Auf Verkehrsflächen der Belastungsklassen Bk1,8 bis
Bk0,3.
Unterlage = Asphaltbefestigung, frisch.
Bindemittel 'C40BF1-S'

Bindemittelmenge '200 - 300 g/m²'
Vor Einbau Asphaltdeckschicht.
Menge: 520,000 m2

**3.12.15 Asphalttragsch. aus AC 32 T N herst Bk1,8-Bk0,3*Dicke 12 cm Bitumen 50/70**
StL-Nr. 23113138132000
Asphalttragschicht aus Asphalttragschichtmischgut
AC 32 T N herstellen. Anlieferung des Asphaltmischguts
in thermoisolierten Transportbehältern.
In Verkehrsflächen der Belastungsklassen Bk1,8 bis
Bk0,3.
Einbaudicke = 12 cm.
Bindemittel = 50/70.
Menge: 520,000 m2

**3.12.16 Zulage Handeinbau**
Zulage zur vorbeschriebenen Position Asphattragschicht
für Handeinbau,
Materialkennwerte  wie Position zuvor.
Die Ausführung der Leistung erfolgt in verschiedenen
Teilflächen und ist in den Eh-Preis mit einzukalkulieren.
Menge: 520,000 m2

**3.12.17 Asphaltdecksch. aus AC 11 D N herst Bk1,8-Bk0,3*Dicke 4,0 cm Bitumen 50/70**
StL-Nr. 2311333811100000
Asphaltdeckschicht aus Asphaltbeton für Asphaltdeckschichten AC 11 D N herstellen. Anlieferung des
Asphaltmischguts in thermoisolierten
Transportbehältern.
In Verkehrsflächen der Belastungsklassen Bk1,8 bis
Bk0,3.
Einbaudicke = 4 cm.
Bindemittel = 50/70.
Menge: 450,000 m2

**3.12.18 Zulage Handeinbau**
Zulage zur vorbeschriebenen Position Asphatdeckschicht
für Handeinbau,
Materialkennwerte  wie Position zuvor.
Die Ausführung der Leistung ist in verschiedenen
Teilflächen.
Menge: 450,000 m2

**3.12.19 Abstumpfungsmaßnahme durchführen LFK 1/3*Menge 1 kg/m2**
StL-Nr. 231139521010
Abstumpfungsmaßnahme zur Erhöhung der Anfangsgriffigkeit durch gleichmäßiges Aufbringen und Einwalzen von
Abstreukörnung durchführen. Nicht gebundene Abstreukörnung aufnehmen und nach Wahl des AN verwerten.
Abstreukörnung = Lieferkörnung 1/3.
Abstreumenge = 1 kg/m2.
Menge: 450,000 m2

**3.12.20 Randabdichtung herstellen Abd. 70/100 über 14-18 cm**
StL-Nr. 231139220295
Flankenfläche des hochliegenden Randes der Asphaltschichten abdichten.
Abdichtung mit 70/100.
Herstellung 'In Zufahrten / Nebenwege'
Dicke der abzudichtenden Asphaltbefestigung über 14 bis
18 cm.
Menge: 100,000 m

**3.12.21 Anschluss a. Fuge m. Fugenm. herst.*Deckschicht Tiefe 40 mm*Breite 10 mm Verf. mit Ufst.*Fugenmasse N1**
StL-Nr. 2311391291061202
Anschluss als Fuge mit Fugenmasse herstellen.
Fuge 'als Querfuge an Zufahrten / Nebenwege'
In der Asphaltdeckschicht ausbilden.
Fugenspalttiefe = 40 mm.
Fugenspaltbreite = 10 mm.
Fugenspalt verfüllen in einer Lage mit Unterfüllstoff.
Mit heiß verarbeitbarer Fugenmasse Typ N1, einschließlich zugehörigem und zuvor aufgetragenem Voranstrichmittel.
Menge: 270,000 m

**3.12.22 Verkehrsfläche kehren Walzasphalt * VSM durchführen**
Verkehrsfläche mit einer selbstaufnehmenden Kehrmaschine nach Verkehrsfreigabe unverzüglich nach Aufforderung
durch den AG kehren. Kehrgut aufnehmen und der Verwertung nach Wahl des AN zuführen.
Verkehrsfläche = Fahrbahndeckschicht aus Walzasphalt.
Erforderliche Verkehrssicherungsmaßnahmen durchführen.
Menge: 450,000 m2

#### 3.13 Pflaster, Platten, Borde, Rinnen

*Hinweis: Die Anpassung der Platten, des Pflasters und der Borde*
Die Anpassung der Platten, des Pflasters und der Borde
an Radien, Schrägen und Einbauten (Schächte,
Schieberkappen  u. a.) sowie sonstige Passarbeiten der
nachfolgend beschriebenen Leistungspositionen hat
ausschließlich durch Nassschneiden zu erfolgen und ist
in die verschiedenen Verlegeleistungen mit
einzukalkulieren. Das gilt auch für erforderliche
Zuschnitte und Schrägschnitte an Borden der Fahrbahn
und Gehwege. Beim Trennen mit Schneidschlamm
verunreinigte Pflasterflächen sind sofort zu reinigen, um
ein Austausch von Steinen wegen nicht zu entfernender
Verschmutzung zu vermeiden.
Angepasste Betonpflastersteine müssen die Mindestgröße
von einem ½ Stein besitzen.
Abfall, der beim Zuarbeiten oder Schneiden von
Steinmaterial (Pflaster, Platten, Borde) anfällt, ist
in Eigentum des AN zu übernehmen und einer
Wiederverwertung zuzuführen.

*Hinweis: Fahrbahn*

**3.13.1 Bordstein aus Beton setzen BSt. RB 15x22 cm*gerader Stein**
StL-Nr. 2311531110099199
Bordstein aus Beton setzen. Breite der Rückenstütze
mind. 15 cm.
Bordstein = RB 15 x 22 cm.
Fuge 'nach DIN EN 1340 Typ DIT - DIN 483, Dehungsfugen im Abstand von 6 m herstellen, mit kompressibler Fugeneinlage füllen und umlaufend dicht verschließen'

Bordstein 'Fahrbahn'
Gerader Stein.
Rückenstütze 'aus Beton C20/25 bis 10 cm unter OF Bordstein, 15 cm breit, halbseitig herstellen.'

Fundamentbeton 'aus Unterbeton C20/25, 20 cm dick, herstellen. Einschließlich erforderlicher Erdarbeiten ausführen. Einschließlich Bordstein liefern.'
Menge: 70,000 m

**3.13.2 Bordstein aus Beton setzen BSt. RB 15x22 cm*Überg./Absenker**
StL-Nr. 2311531110099699
Bordstein aus Beton setzen. Breite der Rückenstütze
mind. 15 cm.
Bordstein = RB 15 x 22 cm.
Fuge 'nach DIN EN 1340 Typ DIT - DIN 483'

Bordstein 'Fahrbahn - als Absenker (beidseitig - nach Detail Lageplan (16 / 5.1)'
Übergangsstein/Absenkungsstein.
Rückenstütze 'aus Beton C20/25 bis 10 cm unter OF Bordstein, 15 cm breit, halbseitig herstellen.'

Fundamentbeton 'aus Unterbeton C20/25, 20 cm dick, herstellen. Einschließlich erforderlicher Erdarbeiten ausführen. Einschließlich Bordstein liefern.'
Menge: 2,000 m

**3.13.3 Bordstein aus Beton setzen BSt. HB 15x30 cm*gerader Stein**
StL-Nr. 2311531103099199
Bordstein aus Beton setzen. Breite der Rückenstütze
mind. 15 cm.
Bordstein = HB 15 x 30 cm.
Fuge 'Dehnungsfugen in Anlehnung an die DIN 18318'

Bordstein 'Fahrbahn'
Gerader Stein.
Rückenstütze 'aus Beton C20/25 bis 10 cm unter OF Bordstein, 15 cm breit, halbseitig herstellen.'

Fundamentbeton 'aus Unterbeton C20/25, 20 cm dick, herstellen. Einschließlich erforderlicher Erdarbeiten ausführen. Einschließlich Bordstein liefern.'
Menge: 225,000 m

**3.13.4 Bordstein aus Beton setzen BSt. HB 15x30 cm Überg./Absenker**
StL-Nr. 2311531103009699
Bordstein aus Beton setzen. Breite der Rückenstütze
mind. 15 cm.
Bordstein = HB 15 x 30 cm.
Bordstein 'Fahrbahn - als Absenker (beidseitig - nach Detail Lageplan (16 / 5.1)'
Übergangsstein/Absenkungsstein.
Rückenstütze 'aus Beton C20/25 bis 10 cm unter OF Bordstein, 15 cm breit, halbseitig herstellen.'

Fundamentbeton 'aus Unterbeton C20/25, 20 cm dick, herstellen. Einschließlich erforderlicher Erdarbeiten ausführen. Einschließlich Bordstein liefern.'
Menge: 35,000 m

**3.13.5 Bordstein aus Beton setzen*Fuge Typ B**
StL-Nr. 2311531199010999
Bordstein aus Beton setzen. Breite der Rückenstütze
mind. 15 cm.
Bordstein 'halbmeter Flachbord FB 15x20 (10 Stk. = 5,00 m) auf Lücke setzen; Lückenstein zw. Hochbord setzen (nach Unterlagen des AG - Detail Lageplan Blatt-Nr.: 16 / 5.1).'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein 'Fahrbahn - halber Stein'

Rückenstütze 'aus Beton C20/25 bis 10 cm unter OF Bordstein, 15 cm breit, halbseitig herstellen.'

Fundamentbeton 'aus Unterbeton C20/25, 20 cm dick, herstellen. Einschließlich erforderlicher Erdarbeiten ausführen. Einschließlich Bordstein liefern.'
Menge: 5,000 m

**3.13.6 Bordstein trennen HBSt. 18/30-15/22*BSt.nassschneiden BSt. trennen**
StL-Nr. 231153261101
Bordstein auf Passmaß trennen.
Bordstein aus Beton ca. 18/30 bis 15/22 cm.
Bordstein trennen durch Nassschneiden.
Bordstein quer trennen.
Menge: 10,000 St

**3.13.7 Bordstein trennen TBSt. 10/30-8/20*BSt.nassschneiden BSt. trennen**
StL-Nr. 231153262101
Bordstein auf Passmaß trennen.
Bordstein aus Beton ca. 10/30 bis 8/20 cm.
Bordstein trennen durch Nassschneiden.
Bordstein quer trennen.
Menge: 10,000 St

**3.13.8 Bordstein trennen HBSt. 18/30-15/22*BSt.nassschneiden BSt. Gehrung tr.**
StL-Nr. 231153261102
Bordstein auf Passmaß trennen.
Bordstein aus Beton ca. 18/30 bis 15/22 cm.
Bordstein trennen durch Nassschneiden.
Bordstein auf Gehrung trennen.
Menge: 4,000 St

**3.13.9 Rinne mit Pflast. aus Nst. herst.*St. 140/140/140 Granit*2-zeilig**
StL-Nr. 2311542693129900
Rinne mit Pflastersteinen aus Naturstein herstellen.
Mehrzeilige Rinne ist mit beidseitigen Schnurkanten
herzustellen.
Rinne 'Hinterpflasterung an Fahrbahnborde zw. Bauanfang und ca. Stat. 0+115'
Format für Rastermaß des Pflastersteins = 140/140/140
mm.
Pflasterstein aus Granit.
Breite 2-zeilig.
Fundament und Rückenstütze '20 cm Betonfundament C20/25'

Fuge 'Fugenabstand 6-8 m (Dehnungsfuge)'
Menge: 165,000 m

#### 3.14 Landschaftsbau

*Hinweis*

**3.14.1 Feinplanie für Raseneinsaat**
Herstellen eines fachgerechten Feinplanums auf den
Ansaatflächen, incl. ggf. erforderlicher Fräsarbeit bei
scholligem Oberboden, als Vorarbeit zur Raseneinsaat
Steine, Unkraut, Fremdkörper, schwer verrottbare
Pflanzenteile und dergleichen ablesen;
Planumsabweichung +/- 3 cm auf 3 m Meßstrecke.
auf Böschungen mit N 1:2 bis 1:3 und Ebenen in
Teilabschnitten
Menge: 18000,000 m2

**3.14.2 Rasenansaat mit RSM herstellen RSM 7.2.1**
StL-Nr. 21107202090930
Rasenansaat mit RSM herstellen. Saatgut ohne Entmischung ausbringen, einarbeiten und andrücken.
Fläche 'Oberbodenbankette/ Grünflächen/ Böschungen'

Saatgutmenge '10 g/m²'
Regelsaatgutmischung (RSM) 7.2.1 Landschaftsrasen -
Trockenlagen ohne Kräuter.
Menge: 18000,000 m2

**3.14.3 Rasen mähen*1. Pflegegang Fertigst.pflege*Mähgut Verw. AN**
StL-Nr. 21107606091130
Rasen mähen.
Mähfläche 'Oberbodenbankette/ Grünflächen/ Böschungen'
Erster Pflegegang.
Während der Fertigstellungspflege.
Mähgut nach Wahl des AN verwerten.
Menge: 18000,000 m2

**3.14.4 Wässern der Rasenfläche**
Wässern der Rasenfläche, Gebrauchsrasen,
Wasser liefern, Menge je Arbeitsgang ca. 20 l/m2,
5 Arbeitsgänge während der Fertigstellungspflege.
Menge: 18000,000 m2

#### 3.15 Anpassungsarbeiten

*Hinweis: Schieberkappen*

**3.15.1 Schieberkappen höhenm. angl.**
Strassenkappen für TW- , Gas, AW- und Hydrantenschieber
einschließlich Tragplatte höhenmäßig an neue
Geländehöhe angleichen.
Lage der Schieberkappe in ungebundenen Schichten
Einschließlich erforderlicher Anpaßarbeiten,
Erdarbeiten und Erschwernisse bei Einbau.
Menge: 3,000 St

**3.15.2 Umpflasterung Schieberkappen**
Umpflasterung von Abdeckungen der Dränageschächte
außerhalb befestigter Verkehrsflächen aus Naturstein
(Granit) herstellen.
Umpflasterung 2-zeilig aus "Kleinpflaster" Nennmaß  9x
9x 9.
Herstellung Bettung in Beton C12/15, Unterbeton mind.
20 cm dick mit Rückenstütze.
Fugen mit zemtentgebundener Pflasterfugenmörtel,
frost-tausalz-beständig, 28d-Druckfestigkeit > 70
N/mm2, Haftzugfestigkeit >1,5 N/mm2, es ist eine
Haftbrücke über die gesamte Höhe des Steins
aufzubringen.
Leistung einschl. Pflaster liefern.
Menge: 1,000 St

*Hinweis: Schächte*

**3.15.3 Schachtabdeckung anpassen in Asph.-Fläche*ADicke ü.10-20 cm*Mörtel M20**
StL-Nr. 241104632291
Schachtabdeckung freilegen und nach Bauablauf an die
neue planmäßige Höhe anpassen. Aufbrucharbeiten zum
Freilegen der Schachtabdeckung ausführen. Flächenbefestigung herstellen. Ausbauen sowie Liefern und Einbauen
von Schachtteilen werden gesondert vergütet.
Fläche aus Asphalt.
Aufbruchdicke über 10 bis 20 cm.
Schachtabdeckung 'RW-Schacht - gem. Unterlagen des AG bis min. 15 cm höher setzen!'
Fuge zwischen Fertigteilen mit Mörtel M20 vollflächig
unter Verwendung von mindestens drei Distanzstücken
entsprechender Festigkeit herstellen, Fugen glattstreichen.
Menge: 1,000 St

**3.15.4 Schachtabdeckung anpassen in Asph.-Fläche*ADicke ü.10-20 cm*Mörtel M20**
StL-Nr. 241104632291
Schachtabdeckung freilegen und nach Bauablauf an die
neue planmäßige Höhe anpassen. Aufbrucharbeiten zum
Freilegen der Schachtabdeckung ausführen. Flächenbefestigung herstellen. Ausbauen sowie Liefern und Einbauen
von Schachtteilen werden gesondert vergütet.
Fläche aus Asphalt.
Aufbruchdicke über 10 bis 20 cm.
Schachtabdeckung 'SW-Schacht - gem. Unterlagen des AG bis min. 17 cm höher setzen!'
Fuge zwischen Fertigteilen mit Mörtel M20 vollflächig
unter Verwendung von mindestens drei Distanzstücken
entsprechender Festigkeit herstellen, Fugen glattstreichen.
Menge: 1,000 St

**3.15.5 Fertigteil-Schacht herstellen BFT*DU 1000 mm Steig. DIN 19555A Aufl.gk.Bod 10cm*Gleitringdichtung Durchlaufrinnen**
StL-Nr. 2411041511292103
Fertigteil-Schacht mit Schachthals einschließlich der
Öffnungen für die Rohranschlüsse herstellen. Erforderliche Auflageringe einbauen. Schachtabdeckung und An-
schluss der Rohrleitungen werden gesondert vergütet.
Schacht aus Betonfertigteilen.
Schacht DU = 1000 mm.
Steigeisen einläufig nach DIN 19 555 Form A, 4 St/m
einbauen.
Lichte Schachttiefe 'bis 2,50 m tief als Kalkulationsannahme'
Auflager aus grobkörnigem Boden, 10 cm dick, herstellen.
Fugendichtung mit Gleitringdichtung aus Elastomeren und
Lastübertragungsring.
Schachtsohle aus Ortbeton C 16/20 mit eingearbeiteten
Durchlaufrinnen und Zementglattstrich herstellen.
Menge: 1,000 St

### 4 Straßenbauarbeiten (Gemeinde)

#### 4.1 Sicherungsarbeiten, Ltg., Zäune

*Hinweis*

**4.1.1 Zäune und Mauerwerk sichern**
Zäune und Mauerwerk vor Beschädigung schützen und sichern,
einschl. der Erschwernisse bei Erd- und Verbauarbeiten sowie beim Einbau von ungebundenen Schichten an Grundstückseinfassungen, Bordanlagen, Zäunen und Mauern.
Menge: 100,000 m

**4.1.2 Beleuchtungsk. freilegen und si.**
Kabel erdverlegt, über RW-Kanal, Spannungsfrei,
Kabel-Außendurchmesser bis 60 mm, Anzahl der Kabel bis
4 St. im Bund im Zusammenhang mit dem Tiefbauarbeiten
freilegen, sichern und umverlegen. Abrechnung auf Nachweis mit
Photodokumentation und Anzeige bei der
BÜ. Grabentiefe bis 80 cm.
Menge: 150,000 m

**4.1.3 Straßenbeleuchtungsmasten rückbauen und zwischenlagern**
Straßenbeleuchtungsmasten inkl. Fundamente, Aufsätze, Kabel und Leuchtmittel komplett rückbauen, laden und auf einen Zwischenlagerplatz des AN verbringen geordnet abladen, nicht abkippen. Straßenbeleuchtungsmast für Wiedereinbau vorgesehen.
Standort: nach Unterlagen des AG
Material: Stahl verzinkt / Beton
Masthöhe: bis 4,50m
inkl. Freischaltung und Trennen der vorh. Elektrozuführung (nur durch zugelassenen Elektrofachbetrieb)
Alle mit der Erbringung der Leistungen verbundenen zusätzlichen Aufwendungen, Erschwernisse und Mehraufwendungen sind in den EH - Preis einzurechnen
Menge: 3,000 St

**4.1.4 zwischengelagerte Straßenbeleuchtungsmasten wieder einbauen**
Straßenbeleuchtungsmasten am Zwischenlager des AN aufnehmen zur Einbaustelle transportieren und an gleicher Stelle wieder einbauen, inkl. Erdarbeiten (überschüssiger Erdaushub entsorgen) und Herstellung der Betonfundamente, inkl. heranführen der Verlängerung der beim Rückbau der Masten getrennten E-Zuführung und Neuanschluss des Straßenbeleuchtungsmasten.
Elektroarbeiten nur durch zugelassenen Elektrofachbetrieb!
In den Einheitspreis ist das Liefern und der Einbau aller hierfür notwendigen Materialien, Kleinteile und Gerätschaften sowie alle notwendigen Aufwendungen und Erschwernisse einzurechnen.
Menge: 3,000 St

#### 4.2 Abbrucharbeiten

*Hinweis: Hinweis*
Die Verwertung von ausgebauten Erdstoffen nach Wahl des AN, ist im beigefügten Abfalldatenblatt zu benennen. Hierzu zählen alle ausgebauten Erdstoffe, welche durch den AN verwertet/ entsorgt werden. Dies ist in den jeweiligen Eh-preis mit einzukalkulieren.

In den Einheitspreis, ist sofern in den Positionen nicht anders beschrieben, dass jeweilige laden und lagern (auch mehrmaliges laden und lagern) für Beprobung mit einzurechnen.

*Hinweis: Rad- und Gehweg*

**4.2.1 Pflasterd.m. Betonpfl.-steinen aufn. 8 cm dick*ungeb. Fugenmat. ungeb. Bettung*Verwertung AN**
StL-Nr. 23115011211100
Pflasterdecke mit Pflastersteinen aus Beton aufnehmen.
Aufnehmen der Tragschicht wird gesondert vergütet.
Pflasterstein ca. 8 cm dick.
Mit Fugenfüllung aus ungebundenem Fugenmaterial.
Bettung aus ungebundenem Bettungsmaterial.
Steine und übriges Aufbruchgut nach Wahl des AN verwerten.
Menge: 50,000 m2

**4.2.2 Erschwernis durch Einbauten b.Aufnehmen SoB*Hydranten+Schiebk**
StL-Nr. 2411290821
Erschwernis durch Einbauten. Abgerechnet wird nach
Stück Einbauteil.
Beim Aufnehmen von Schichten ohne Bindemittel.
Einbauten = Hydranten und Schieberkappen.
Menge: 2,000 St

*Hinweis: Zugänge*

**4.2.3 Pflasterd.m. Betonpfl.-steinen aufn. 8 cm dick*ungeb. Fugenmat. ungeb. Bettung*Verwertung AN**
StL-Nr. 23115011211100
Pflasterdecke mit Pflastersteinen aus Beton aufnehmen.
Aufnehmen der Tragschicht wird gesondert vergütet.
Pflasterstein ca. 8 cm dick.
Mit Fugenfüllung aus ungebundenem Fugenmaterial.
Bettung aus ungebundenem Bettungsmaterial.
Steine und übriges Aufbruchgut nach Wahl des AN verwerten.
Menge: 3,000 m2

*Hinweis: Gländer*

**4.2.4 Geländer abbauen*Stahl H = 1200 mm*Aussp.wiederst.**
StL-Nr. 241213039134
Geländer nach Unterlagen des AG abbauen und nach Wahl
des AN verwerten.
Abrechnung nach Länge des Handlaufs zwischen den
Achsen der Endpfosten bzw. Endstäbe.
Geländer 'Rohrgeländer mit Knieleiste (rot/weiß) für Gehwegbegrenzung, einschl. Pfostenfundamente (10 Stk.)'
Baustoff = Stahl.
Höhe des Geländers 1200 mm.
Pfosten ausbauen und Aussparungen wiederherstellen.
Menge: 18,000 m

*Hinweis: Zaunanlage bei Haus-Nr. 2*

**4.2.5 Zaun aufnehmen, Höhe bis 1,00 m, Abstand bis 2,00m, Löcher schließen, Material verwert.**
Zaun aufnehmen, einschließlich Verstrebungen.
Zaun 'Bretterzaun (Bonanza-Zaun mit horizontal befestigten Brettern)'
Zaunhöhe bis 1,00 m.
Pfosten 'bestehend aus 2 Stk. gemauerten Großblockpfeilern mit dazwischenliegende Metallpfosten montiert auf Sockelmauer, um die Ecke eingefasst mit 3 Stk Metallpfosten auf Betonfundament ohne Sockel.'
Pfostenabstand bis 2,00 m.
Pfosten 'Betonsteine gemauert mit Metallpfosten + Betonfundament unterhalb der Sockelmauer und Metallposten - entsprechend Foto'
Pfostenlöcher entsprechend der sie umgebenden Fläche
schließen. Eckpfeiler bei ca. Stat. 0+010 soll erhalten bleiben und ist beim Abruch der Zaunanlage dementsprechend zu sichern (siehe Detaillageplan Blatt-Nr.: 16 / 5.1). Material aus Baubereich laden und entfernen.
Ausgebautes Material nach Wahl des AN verwerten, einschl. nochmaliges Aufladen einkalkulieren.

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Menge: 25,000 m

**4.2.6 Zulage zur vor Position**
bestehender Eckpfeiler abtragen und Material säubern. Material zum Wiederaufbau vorgesehen, ggf. beschädigte bzw. nicht wiederverwendbare Pfeilermaterialien ersetzen und Pfeiler entsprechend dem Bestand wieder herstellen, einschl. Anschluss an bestehenden Zaunsockel mit Bretterzaun herstellen.
Pfeilermaterial: Betonsteine o. gemusterte Betonplatten auf gemauerten Pfeiler mit Betonfundament (lxbxh) 70x50x80 cm
Pfeilermaß: (lxb) ca. 60 x 40 cm und ca. 1,20 m hoch (annahme)
Pfeilerabdeckung: gemusterte Betonplatte ca. 65x45 cm (lxb) und ca. 5 cm dick
Menge: 1,000 St

*Hinweis: Schachtbauwerk bei Haus-Nr. 2*

**4.2.7 Bauliche Anlage abbrechen*Mauerw.Stahlbeton ges. Abbr. verw.**
StL-Nr. 24106053950991
Bauliche Anlage abbrechen. Anlage nach Unterlagen des
AG. Abrechnung nach Volumen des umbauten Raumes
der abzubrechenden Anlage.
Anlage 'Alte Klärgrube'
Anlage aus Mauerwerk und Stahlbeton.
Abbruch bis 'Fundamentunterkante'

Bauliche Anlage freilegen. Verfüllen 'an selbiger Stelle erfolgt der Einbau eines neuen Regenwassertanks (Kunststoff). Einbau Regenwassertank wird gesonderter vergütet.'
Gesamtes Abbruchgut nach Wahl des AN verwerten.
Menge: 36,000 m3

#### 4.3 Erdarbeiten

*Hinweis: Hinweis*
Die Verwertung von ausgebauten Erdstoffen nach Wahl des AN, ist im beigefügten Abfalldatenblatt zu benennen. Hierzu zählen alle ausgebauten Erdstoffe, welche durch den AN verwertet/ entsorgt werden. Dies ist in den jeweiligen Eh-preis mit einzukalkulieren.

In den Einheitspreis, ist sofern in den Positionen nicht anders beschrieben, dass jeweilige laden und lagern (auch mehrmaliges laden und lagern) für Beprobung mit einzurechnen.

*Hinweis: Geh- und Radweg*

**4.3.1 Boden bzw. Fels lösen und verw*profilg. lösen Felsvert.B. verf.*Planum gesondert Abrechnung Abtrag**
StL-Nr. 2410621391120100
Boden bzw. Fels aus Abtragsbereichen profilgerecht
lösen, laden und nach Wahl des AN verwerten. Beschreibung der Homogenbereiche nach Unterlagen des AG. Die
Herstellung von Mulden und Gräben wird gesondert vergütet.
Homogenbereich 'Auskofferung Geh- und Radweg - Homogenbereiche nach Unterlagen des AG'
Profilgerecht lösen.
Örtliche Vertiefungen im Planum, die beim Felsabtrag
entstehen, mit geeignetem, nicht frostempfindlichem Bo-
den verfüllen.
Das Herstellen des Planums wird gesondert vergütet.
Abrechnung nach Abtragsprofilen.
Menge: 90,000 m3

**4.3.2 Boden bzw. Fels lösen und verw*profilg. lösen Felsvert.B. verf.*Planum gesondert Abrechnung Abtrag**
StL-Nr. 2410621391120100
Boden bzw. Fels aus Abtragsbereichen profilgerecht
lösen, laden und nach Wahl des AN verwerten. Beschreibung der Homogenbereiche nach Unterlagen des AG. Die
Herstellung von Mulden und Gräben wird gesondert vergütet.
Homogenbereich 'Auskofferung Geh- und Radweg unbefestigt - Homogenbereiche nach Unterlagen des AG'
Profilgerecht lösen.
Örtliche Vertiefungen im Planum, die beim Felsabtrag
entstehen, mit geeignetem, nicht frostempfindlichem Bo-
den verfüllen.
Das Herstellen des Planums wird gesondert vergütet.
Abrechnung nach Abtragsprofilen.
Menge: 50,000 m3

**4.3.3 Planum herstellen Ev2 = 45 MPa**
StL-Nr. 2410625001
Planum herstellen nach Unterlagen des AG.
Verformungsmodul Ev2 = 45 MPa.
Menge: 340,000 m2

**4.3.4 Baustoff liefern und einbauen Planum nicht ges.*Abrechng. Auftrag**
StL-Nr. 24106243909101
Geeigneten Baustoff liefern, in Auftragsbereichen profilgerecht einbauen und verdichten.
Baustoff 'gemischtkörniger, verdichtungsfähiger  (V1) frostunempfindlicher (F1)  Boden. Zu liefernder Boden muss ohne Bodenverbesserungsstoffe Verdichtungswerte Evd= mind. 45 MN/m² erreichen'

Einbaustelle 'Hinterfüllung hinter Bordanlagen'
Das Herstellen des Planums wird nicht gesondert
vergütet.
Abrechnung nach Auftragsprofilen.
Menge: 14,000 m3

*Hinweis: Zugänge*

**4.3.5 Boden bzw. Fels lösen und verw*profilg. lösen Felsvert.B. verf.*Planum gesondert Abrechnung Abtrag**
StL-Nr. 2410621391120100
Boden bzw. Fels aus Abtragsbereichen profilgerecht
lösen, laden und nach Wahl des AN verwerten. Beschreibung der Homogenbereiche nach Unterlagen des AG. Die
Herstellung von Mulden und Gräben wird gesondert vergütet.
Homogenbereich 'Auskofferung Zugänge - Homogenbereiche nach Unterlagen des AG'
Profilgerecht lösen.
Örtliche Vertiefungen im Planum, die beim Felsabtrag
entstehen, mit geeignetem, nicht frostempfindlichem Bo-
den verfüllen.
Das Herstellen des Planums wird gesondert vergütet.
Abrechnung nach Abtragsprofilen.
Menge: 0,500 m3

**4.3.6 Planum herstellen Ev2 = 45 MPa**
StL-Nr. 2410625001
Planum herstellen nach Unterlagen des AG.
Verformungsmodul Ev2 = 45 MPa.
Menge: 3,000 m2

*Hinweis: Regenwassertank*

**4.3.7 Baugrube für Regenwassertank ausheben**
Boden für Baugrube (Regenwassertank) nach Abbruch "Alte Klärgrube" lösen, profilgerecht ausheben, bei Erfordernis sortieren und zum Verfüllen der Baugrube zwischenlagern.
Überschüssiges Aushubmaterial zwischenlagern, beproben und einer fachgerechten Verwertung zuführen
Homogenbereich: A, B und C
Größe Baugrube: ca. 3,50 m x 2,70 m x 2,50 m (lxbxh)
Menge: 47,000 m3

**4.3.8 Zulage Handschachtung**
Zulage zu vorgenannter Position (6.3.1) für die Ausführung von Handschachtung im gesamten Bereich der Baugrube..
Die Handschachtung ist vor Beginn vom Auftraggeber
bestätigen zu lassen.
Im Bereich spannungsführender Kabel sind ausschließlich
Kunststoffschaufeln zu verwenden
Menge: 5,000 m3

**4.3.9 Verbauarbeiten Rohrgraben "Regenwassertank"**
Verbau für Baugrube "Regenwassertank" liefern,
aufbauen und nach Beendigung der Maßnahme
wieder abfahren. Verbau nach Wahl des AN´s und
statistischen Erfordernissen. Statik ist vom AN zu liefern.
Baugrubentiefe bis 2,50 m
Abgerechnet werden die verbauten Flächen in der Längsachse, sowie
die Flächen der Stirnwände.
Menge: 31,000 m2

**4.3.10 Sohle verdichten; Baugrube Regenwassertank**
Gründungssohle Baugrube Regenwassertank verdichten,
mittels Schnellschlaghammer u./o. Rüttelplatte
Homogenbereich A, B und C
Breite entsprechend der Baugrube
45 MPa
Menge: 10,000 m2

**4.3.11 Boden des AG in Baugrube einbauen, Abrechng.Auftrag**
Boden des AG in Baugrube nach Unterlagen des AG einbauen und verdichten einschl. ggf. erforderlicher
Wasserzugabe.
Boden 'ca. 20 cm dick als Bettungsschicht - Einbau in 2 Lagen je 10 cm dick verdichten'

Baugrube für 'Regenwassertank'
Abrechnung nach Auftragsprofilen.
Menge: 2,000 m3

**4.3.12 Baustoff liefern und einbauen Planum nicht ges.*Abrechng. Auftrag**
StL-Nr. 24106243909101
Geeigneten Baustoff liefern, in Auftragsbereichen profilgerecht einbauen und verdichten.
Baustoff 'gemischtkörniger, verdichtungsfähiger  (V1) frostunempfindlicher (F1)  Boden (Sand-Kies-Gemisch 2/16 rundkorn). Zu liefernder Boden ist lagenweise einzubauen und zu verdichten'

Einbaustelle 'Hinterfüllung Regenwassertank - Tank ist abschnittsweise zu befüllen vor dem verfüllen und verdichten'
Das Herstellen des Planums wird nicht gesondert
vergütet.
Abrechnung nach Auftragsprofilen.
Menge: 6,000 m3

#### 4.4 Schichten ohne Bindemittel

*Hinweis: Hinweis*
Die Verwertung von ausgebauten Erdstoffen nach Wahl des AN, ist im beigefügten Abfalldatenblatt zu benennen. Hierzu zählen alle ausgebauten Erdstoffe, welche durch den AN verwertet/ entsorgt werden. Dies ist in den jeweiligen Eh-preis mit einzukalkulieren.

In den Einheitspreis, ist sofern in den Positionen nicht anders beschrieben, dass jeweilige laden und lagern (auch mehrmaliges laden und lagern) für Beprobung mit einzurechnen.

*Hinweis: Geh- und Radweg*

**4.4.1 Schottertragschicht herstellen Gehu.Radw. o.F.*0/45 URA+Einbaudoku**
StL-Nr. 2411232052190900
Schottertragschicht herstellen.
In Verkehrsflächen für Geh- und Radwege, ohne
Fertiger.
Baustoffgemisch 0/45.
Umweltrelevante Anforderungen beim Einsatz von Baustoffgemischen einschließlich Einbaudokumentation nach
Unterlagen des AG. Einbaudokumentation übergeben.
Verdichtungsgrad/Verformungsmodul '80 MPa'

Einbaudicke '28 cm dick'
Menge: 320,000 m2

*Hinweis: Zugänge*

**4.4.2 Schottertragschicht herstellen Gehu.Radw. o.F.*0/45 URA+Einbaudoku**
StL-Nr. 2411232052190900
Schottertragschicht herstellen.
In Verkehrsflächen für Geh- und Radwege, ohne
Fertiger.
Baustoffgemisch 0/45.
Umweltrelevante Anforderungen beim Einsatz von Baustoffgemischen einschließlich Einbaudokumentation nach
Unterlagen des AG. Einbaudokumentation übergeben.
Verdichtungsgrad/Verformungsmodul '80 MPa'

Einbaudicke '28 cm dick'
Menge: 2,000 m2

#### 4.5 Pflaster, Platten, Borde, Rinnen

*Hinweis: Die Anpassung der Platten, des Pflasters und der Borde*
Die Anpassung der Platten, des Pflasters und der Borde
an Radien, Schrägen und Einbauten (Schächte,
Schieberkappen  u. a.) sowie sonstige Passarbeiten der
nachfolgend beschriebenen Leistungspositionen hat
ausschließlich durch Nassschneiden zu erfolgen und ist
in die verschiedenen Verlegeleistungen mit
einzukalkulieren. Das gilt auch für erforderliche
Zuschnitte und Schrägschnitte an Borden der Fahrbahn
und Gehwege. Beim Trennen mit Schneidschlamm
verunreinigte Pflasterflächen sind sofort zu reinigen, um
ein Austausch von Steinen wegen nicht zu entfernender
Verschmutzung zu vermeiden.
Angepasste Betonpflastersteine müssen die Mindestgröße
von einem ½ Stein besitzen.
Abfall, der beim Zuarbeiten oder Schneiden von
Steinmaterial (Pflaster, Platten, Borde) anfällt, ist
in Eigentum des AN zu übernehmen und einer
Wiederverwertung zuzuführen.

*Hinweis: Geh- und Radweg*

**4.5.1 Pflasterd. aus Betonsteinen herst. Rad-/Gehwegflchn.*St.100/200/80*SZ18/LA20**
StL-Nr. 2311510140491999
Pflasterdecke mit Pflastersteinen aus Beton mit Vorsatzbeton herstellen.
Oberfläche der Pflastersteine, Trassierung der Pflasterdecke und Verlegung der Pflastersteine in Kurvenbereichen nach Unterlagen des AG.
In Verkehrsflächen für Rad- und Gehwege. Rutschwiderstand SRT-Wert mind. 55.
Format für Rastermaß = 100/200/80 mm.
Fase 'Ohne Fase, mit Vorsatzbeton'
Baustoffgemisch für Bettung und Fugen Kategorie
SZ18/LA20.
Bettung aus Baustoffgemisch '4,0 cm Brechsand-Splitt-Gemisch'

Fuge '0/2 Brechsand'

Steine 'im Reihenverband; Farbe: grau'
Menge: 220,000 m2

**4.5.2 Pflasterd. aus Betonsteinen herst.*Flächen ü. 2-10m2 St.100/200/80 SZ18/LA20**
StL-Nr. 2311510192491999
Pflasterdecke mit Pflastersteinen aus Beton mit Vorsatzbeton herstellen.
Oberfläche der Pflastersteine, Trassierung der Pflasterdecke und Verlegung der Pflastersteine in Kurvenbereichen nach Unterlagen des AG.
In Flächen 'Anpassung Gehwegpflaster nach Rückbau Geländer'
Einzelflächen über 2,00 bis 10,00 m2.
Format für Rastermaß = 100/200/80 mm.
Fase 'Ohne Fase, mit Vorsatzbeton'
Baustoffgemisch für Bettung und Fugen Kategorie
SZ18/LA20.
Bettung aus Baustoffgemisch '..........'

Fuge '..........'

Steine 'Mittels Bestandspflaster des AG. Fehlende Pflastersteine sind durch den AN zu liefern und entsprechend dem Bestandspflaster und Verlegemuster zu verlegen!'
Menge: 10,000 m2

**4.5.3 Bordstein aus Beton setzen BSt. TB 8x25 cm gerader Stein**
StL-Nr. 2311531107009199
Bordstein aus Beton setzen. Breite der Rückenstütze
mind. 15 cm.
Bordstein = TB 8 x 25 cm.
Bordstein 'für Geh-Radweg- und Zufahrtseinfassung'
Gerader Stein.
Rückenstütze 'aus Beton C20/25 bis 10 cm unter OF Bordstein, 15 cm breit herstellen.'

Fundamentbeton 'aus Unterbeton C20/25, 20 cm dick, herstellen. Einschließlich erforderlicher Erdarbeiten ausführen. Einschließlich Bordstein liefern.'
Menge: 120,000 m

**4.5.4 Streifen aus Betonpfl.st. herst. * 100/200/80, quer m.F., o. Vorsatz. Bett. wie angr.**
Streifen aus Pflastersteinen aus Beton herstellen. O-
berfläche der Pflastersteine nach Unterlagen des AG
Mehrzeiliger Streifen ist mit beidseitigen Schnurkanten
herzustellen.
Streifen 'als Sicherheitsstreifen - anthrazit'
Format für Rastermaß des Pflastersteins =100/200/80 mm.
Verlegung quer zur Streifenrichtung.
Mit Fase, ohne Vorsatzbeton.
Breite '60 cm breit (in Summe mit Bordstein = 0,75 m breit entsprechend den Unterlagen des AG)'
Bettung aus Baustoffgemisch wie angrenzende Pflasterdecke oder Plattenbelag.
Fugen 'Brechsand 0/2'
Menge: 62,000 m

*Hinweis: Zugänge*

**4.5.5 Pflasterd. aus Betonsteinen herst. Rad-/Gehwegflchn.*St.100/200/80*SZ18/LA20**
StL-Nr. 2311510140491999
Pflasterdecke mit Pflastersteinen aus Beton mit Vorsatzbeton herstellen.
Oberfläche der Pflastersteine, Trassierung der Pflasterdecke und Verlegung der Pflastersteine in Kurvenbereichen nach Unterlagen des AG.
In Verkehrsflächen für Rad- und Gehwege. Rutschwiderstand SRT-Wert mind. 55.
Format für Rastermaß = 100/200/80 mm.
Fase 'Ohne Fase, mit Vorsatzbeton'
Baustoffgemisch für Bettung und Fugen Kategorie
SZ18/LA20.
Bettung aus Baustoffgemisch '4,0 cm Brechsand-Splitt-Gemisch'

Fuge '0/2 Brechsand'

Steine 'im Reihenverband; Farbe: grau'
Menge: 3,000 m2

*Hinweis: Verkehrsinsel*

**4.5.6 Pflasterd. gebBw Kleinpfl.st. herst*Flächen ü. 2-10m2 St.90/90/90*Granit*Haftvermittler AN Fuge Typ A*Reihenverband**
StL-Nr. 2311515292219213
Pflasterdecke in gebundener Bauweise mit Kleinpflastersteinen aus Naturstein herstellen. Bearbeitung der O-
berfläche der Kleinpflastersteine nach Unterlagen des
AG.
Haftzugfestigkeit zwischen Pflasterstein und Bettung
sowie zwischen Pflasterstein und Fugenfüllung, im fertigen Zustand mind. 0,6 MPa im Einzelwert.
In Flächen 'Inselkopf - Verkehrsinsel'
Einzelflächen über 2,00 bis 10,00 m2.
Format für Rastermaß = 90/90/90 mm.
Pflasterstein aus Granit.
Bettung aus 'Bettungsmörtel 5 cm dick auf 20 cm Dränbetontragschicht'
Haftvermittler nach Wahl des AN einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Läufer- oder Reihenverband ohne Kreuzfugen.
Menge: 6,000 m2

**4.5.7 Pflasterd. gebBw Kleinpfl.st. herst*Flächen ü. 2-10m2 St.90/90/90*Granit*Haftvermittler AN Fuge Typ A*Reihenverband**
StL-Nr. 2311515292219213
Pflasterdecke in gebundener Bauweise mit Kleinpflastersteinen aus Naturstein herstellen. Bearbeitung der O-
berfläche der Kleinpflastersteine nach Unterlagen des
AG.
Haftzugfestigkeit zwischen Pflasterstein und Bettung
sowie zwischen Pflasterstein und Fugenfüllung, im fertigen Zustand mind. 0,6 MPa im Einzelwert.
In Flächen 'Sperrfläche - Verkehrsinsel / Fugenabstand max. 6,0 m (Dehnungsfuge)'
Einzelflächen über 2,00 bis 10,00 m2.
Format für Rastermaß = 90/90/90 mm.
Pflasterstein aus Granit.
Bettung aus 'Bettungsmörtel 5 cm dick auf 25 cm Dränbetontragschicht'
Haftvermittler nach Wahl des AN einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Läufer- oder Reihenverband ohne Kreuzfugen.
Menge: 35,000 m2

**4.5.8 Pflasterd. aus Betonsteinen herst. Rad-/Gehwegflchn. * St.100/200/80 o.F., m.Vorsatz. * Unterlage AG**
Pflasterdecke mit Pflastersteinen aus Beton herstellen.
Oberfläche der Pflastersteine, Trassierung der Pflasterdecke und Verlegung der Pflastersteine in Kurvenbereichen nach Unterlagen des AG.
In Verkehrsflächen für Verkehrsinsel.
Format für Rastermaß = 100/200/80 mm.
Ohne Fase, mit Vorsatzbeton.
Farbe: grau
Bettung '4 cm Brechsand-Splitt-Gemisch'

Fuge 'Brechsand 0/2'
Steine nach Unterlagen des AG verlegen.
Menge: 8,000 m2

**4.5.9 Bordstein aus Naturstein setzen NBSt. B 6-120*Granit**
StL-Nr. 2311531607199999
Bordstein aus Naturstein mit gleichmäßiger Färbung setzen. Breite der Rückenstütze mind. 15 cm.
Bordsteinformat = B 6 - 120.
Bordstein aus Granit.
Fuge 'nach DIN EN 1340 Typ DIT - DIN 483, Dehungsfugen im Abstand von 6 m herstellen, mit kompressibler Fugeneinlage füllen und umlaufend dicht verschließen'

Bordstein 'TB als Einfassung der Speerfläche in Fahrbahn'

Rückenstütze 'aus Beton C20/25 bis 10 cm unter OF Bordstein, 15 cm breit, halbseitig herstellen.'

Fundamentbeton 'aus Unterbeton C20/25, 20 cm dick, herstellen. Einschließlich erforderlicher Erdarbeiten ausführen. Einschließlich Bordstein liefern.'
Menge: 40,000 m

**4.5.10 Bordstein aus Naturstein setzen**
Bordstein aus Naturstein setzen. Breite der Rückenstütze
mind. 15 cm.
Bordstein 'als Flachbord-Eckstein 0,5/0,5 nach Detail Lageplan (16 / 5.1)'

Bordstein 'nach DIN EN 1343 Typ DIT - DIN 482'

Rückenstütze 'aus Beton C20/25 bis 10 cm unter OF Bordstein, 15 cm breit, halbseitig herstellen.'

Fundamentbeton 'aus Unterbeton C20/25, 20 cm dick, herstellen. Einschließlich erforderlicher Erdarbeiten ausführen. Einschließlich Bordstein liefern.'
Menge: 4,000 St

**4.5.11 Bordstein aus Naturstein setzen**
Bordstein aus Naturstein setzen. Breite der Rückenstütze
mind. 15 cm.
Bordstein 'als Flachbord-Mittelstein (FB 30x20 - Auftritt 0 cm) nach Detail Lageplan (16 / 5.1)'

Bordstein 'nach DIN EN 1343 Typ DIT - DIN 482'

Rückenstütze 'aus Beton C20/25 bis 10 cm unter OF Bordstein, 15 cm breit, halbseitig herstellen.'

Fundamentbeton 'aus Unterbeton C20/25, 20 cm dick, herstellen. Einschließlich erforderlicher Erdarbeiten ausführen. Einschließlich Bordstein liefern.'
Menge: 16,000 St

**4.5.12 Bordstein aus Naturstein setzen BSt. FB 30x25 cm**
Bordstein aus Naturstein setzen. Breite der Rückenstütze
mind. 15 cm.
Bordstein = FB 30 x 25 cm (F15).
Bordstein 'Flachbord als Radienstein R1,25 (Gesamtlänge= 3,9 m) nach Unterlagen des AG'

Bordstein 'nach DIN EN 1340 Typ DIT - DIN 483'

Rückenstütze 'aus Beton C20/25 bis 10 cm unter OF Bordstein, 15 cm breit, halbseitig herstellen.'

Fundamentbeton 'aus Unterbeton C20/25, 20 cm dick, herstellen. Einschließlich erforderlicher Erdarbeiten ausführen. Einschließlich Bordstein liefern.'
Menge: 2,000 St

**4.5.13 Bordstein aus Naturstein setzen BSt. FB 30x25 cm**
Bordstein aus Naturstein setzen. Breite der Rückenstütze
mind. 15 cm.
Bordstein = FB 30 x 25 cm (F15).
Bordstein 'Flachbord nach Unterlagen des AG'

Bordstein 'nach DIN EN 1343 Typ DIT - DIN 482'

Rückenstütze 'aus Beton C20/25 bis 10 cm unter OF Bordstein, 15 cm breit, halbseitig herstellen.'

Fundamentbeton 'aus Unterbeton C20/25, 20 cm dick, herstellen. Einschließlich erforderlicher Erdarbeiten ausführen. Einschließlich Bordstein liefern.'
Menge: 10,000 m

**4.5.14 Bordstein trennen NBSt. 15/30-10/25*BSt.nassschneiden BSt. trennen**
StL-Nr. 231153267101
Bordstein auf Passmaß trennen.
Bordstein aus Naturstein ca. 15/30 bis 10/25 cm.
Bordstein trennen durch Nassschneiden.
Bordstein quer trennen.
Menge: 6,000 St

#### 4.6 Winkelstützwand

*Hinweis: Allgemein*

**4.6.1 Werkplanung, Statik**
Werkplanung, Statik für Verkehrsbelastung von 5,0 kN/m² (direkt an der Wand + Last aus Absturzsicherung), 32,7 KN/m² Fahrbahn, 5 KN/m² Gelände/ Privatgrundstück der Betonfertigteile liefern (nach Unterlagen des AG - Baubeschreibung). Statik als geprüfte Statik einschl. Schal- und Bewehrungspläne.
Menge: 1,000 psch

*Hinweis: Erdarbeiten Stützwand*

*Hinweis: Hinweis*
Die Verwertung von ausgebauten Erdstoffen nach Wahl des AN, ist im beigefügten Abfalldatenblatt zu benennen. Hierzu zählen alle ausgebauten Erdstoffe, welche durch den AN verwertet/ entsorgt werden. Dies ist in den jeweiligen Eh-preis mit einzukalkulieren.

In den Einheitspreis, ist sofern in den Positionen nicht anders beschrieben, dass jeweilige laden und lagern (auch mehrmaliges laden und lagern) für Beprobung mit einzurechnen.

**4.6.2 Boden bzw. Fels lösen und verw*profilg. lösen Felsvert.B. verf.*Planum gesondert Abrechnung Abtrag**
StL-Nr. 2410621391120100
Boden bzw. Fels aus Abtragsbereichen profilgerecht
lösen, laden und nach Wahl des AN verwerten. Beschreibung der Homogenbereiche nach Unterlagen des AG. Die
Herstellung von Mulden und Gräben wird gesondert vergütet.
Homogenbereich 'Auskofferung Stützwand nach Unterlagen des AG (Detailplan Winkelstützwand Blatt-Nr.: 16 / 5.2)'
Profilgerecht lösen.
Örtliche Vertiefungen im Planum, die beim Felsabtrag
entstehen, mit geeignetem, nicht frostempfindlichem Bo-
den verfüllen.
Das Herstellen des Planums wird gesondert vergütet.
Abrechnung nach Abtragsprofilen.
Menge: 45,000 m3

**4.6.3 Handschachtung**
Handschachtung im Bereich von Wurzeln, Zäunen, Fundamenten
oder welcher aus anderen Gründen nicht maschinell gelöst werden kann etc.
Die Handschachtung ist vor Beginn vom Auftraggeber
bestätigen zu lassen bzw. erfolgt auf besondere Anordnung
des AG / der örtlichen BÜ.
Im Bereich spannungsführender Kabel sind ausschließlich
Kunststoffschaufeln zu verwenden
Menge: 10,000 m3

**4.6.4 Baustoff liefern und einbauen Planum nicht ges.*Abrechng. Auftrag**
StL-Nr. 24106243909101
Geeigneten Baustoff liefern, in Auftragsbereichen profilgerecht einbauen und verdichten.
Baustoff 'gemischtkörniger, verdichtungsfähiger  (V1) frostunempfindlicher (F1)  Boden (Sand/Kies). Zu liefernder Boden ist lagenweise einzubauen und zu verdichten - Verdichtungsgrad DPr mindestens 100 v.H.'

Einbaustelle 'Hinterfüllung Stützwand'
Das Herstellen des Planums wird nicht gesondert
vergütet.
Abrechnung nach Auftragsprofilen.
Menge: 37,000 m3

**4.6.5 Frostschutzschicht herstellen URA+Einbaudoku*Abrechng. Auftrag**
StL-Nr. 2411221090991991
Frostschutzschicht herstellen.
In Verkehrsflächen 'als Sauberkeitsschicht für Winkelstützwand'

Baustoffgemisch 'Kies 0/16'
Umweltrelevante Anforderungen beim Einsatz von Baustoffgemischen einschließlich Einbaudokumentation nach
Unterlagen des AG. Einbaudokumentation übergeben.
Verdichtungsgrad/Verformungsmodul 'min. Verdichtungsgrad DPr mindestens 100 v.H bzw. nach Herstellerangaben für Winkelstützwand'

Einbaudicke 'min. 10 cm dick bzw. nach Herstellerangaben für Winkelstützwand'
Abrechnung nach Auftragsprofilen.
Menge: 2,400 m3

**4.6.6 Planum herstellen Ev2 = 45 MPa**
StL-Nr. 2410625001
Planum herstellen nach Unterlagen des AG.
Verformungsmodul Ev2 = 45 MPa.
Menge: 22,000 m2

*Hinweis: Einbau Winkelstützwand*

**4.6.7 Unbewehrten Beton herstellen Mit Schalung Abr. Frischbeton**
Unbewehrten Beton nach Unterlagen des AG herstellen.
Beton '20 cm dick Fundamentbeton für Winkelstützwand - Bewegungsfuge nach 6m - nach Herstellerangaben'

Druckfestigkeitsklasse 'C 12/15'
Beton einschließlich Schalung herstellen. Schalung vorhalten und beseitigen.
Abgerechnet wird die eingebaute Frischbetonmenge.
Menge: 4,200 m3

**4.6.8 Betonfertigteile einbauen Stützwand, Höhe 155 cm**
Bewehrte Betonfertigteile entsprechend statischen und
konstruktiven Erfordernissen nach Unterlagen des AG
herstellen und einbauen, auf 5 cm dicken Mörtelausgleichsschicht.
Bauteil = Stützwand.
Fertigteile aus Stahlbeton.

Abmessung Winkelelement: Wanddicke von 12 cm bis 15 cm,
Höhe:  155 cm
Fußlänge 94 cm bis 100 cm
Verkehrsbelastung von 5,0 kN/m²

Zusätzliche Anforderungen:
Sichtflächenschalung: Die in Sicht geplanten Flächen (Luftseitig) = schalungsglatt SB 2, die erdseitigen Betonflächen sind rau, ohne weitere Ansprüche herzustellen.

angebotenes Fabrikat/Typ: '........................................'
Menge: 20,000 m

**4.6.9 Zulage Winkelstütze HxBxFußlänge 155x100x100 cm, Ecke**
Zulage Winkelstütze HxBxFußlänge 155x100x100cm,
Außenecke 90 Grad (siehe Detail Winkelstützwand_16-5-2)
sonst Position wie vor
Menge: 1,000 St

#### 4.7 Zaunanlage

*Hinweis*

**4.7.1 Werkstattplanung Zaunanlage**
Anfertigen von erforderlichen Werkstattzeichnungen
zur Herstellung der Zaunanlage auf Winkelstützwand.
Grundlage bildet die vorliegende Ausführungsplanung
des AG.
Werkstattzeichnungen sind als Ergänzung bzw.
Fortschreibung der Ausführungsplanung zu erstellen.
Werkstattzeichnungen einschl. Material- und Stücklisten.

Darstellung der Pfostenverteilung und Art der Verankerung.

Lieferung der Werkstattzeichnungen in 1-facher
Ausfertigung in Papierform und 1- fach digital auf
Datenträger im dxf-, dgn- Format und pdf-
Format.

Eine Freigabe durch den AG für Werkstattplanung
und Materialzertifikate ist vor Bestellung / Fertigung
zu erreichen. Prüfzeit: 1 Woche.
Menge: 1,000 psch

**4.7.2 Stahlgitterzaun herstellen Zaunhöhe 1,20 m, Pf.St. n. Statik Doppelstabmatte, Ob.Abschl. glatt Besch. anthrazit**
Stahlgitterzaun einschließlich der erforderlichen Erdarbeiten herstellen. Stahlteile feuerverzinkt. Verbindungsteile aus nichtrostendem Stahl mind. Stahlsorte
A2. Eck- und Endausbildung werden gesondert vergütet.
Zaunhöhe = 1,20 m.
Pfosten aus Stahl, regensicher abgedeckt, Abmessung
nach statischen Erfordernissen.
Pfostenlänge '1,20 m auf Winkelstützwand/ Palisaden montiert. Montage nach statischen Erfordernissen herstellen.'

Feldlänge '2,00 bis 2,50 m'
Doppelstabmatte aus Drahtstäben. Senkrechte Drähte 6
mm, zwei waagerechte Drähte 6 mm, Maschenweite 50x200
mm.
Oberer Abschluss glatt.
Pulverbeschichtung anthrazit, RAL 7016.
Menge: 23,000 m

**4.7.3 Eckausbild.f.St. gitterz.herst. (Zul)**
StL-Nr. 21128223
Eckausbildung für Stahlgitterzaun mit Eckverbindern und
Schrauben fachgerecht herstellen. Matten kürzen und anpassen. Korrosionsschutz an den Schnittstellen herstellen.
Menge: 1,000 St

**4.7.4 Endausbild.f.St. gitterz.herst. (Zul)**
StL-Nr. 21128225
Endausbildung für Stahlgitterzaun fachgerecht herstellen. Matten eventuell kürzen und anpassen. Korrosionsschutz an den Schnittstellen herstellen.
Menge: 2,000 St

#### 4.8 Regenwassertank

*Hinweis*

**4.8.1 PE-Erdtank liefern und einbauen**
Monolithischer Erdtank aus schwarzem, schlag– und stoßfestem Polyethylen. Keine Schweißnähte, massive Verstärkungsrippen, 4 Tragegriffe, extra langer angeformter Domschacht mit großer Einstiegsöffnung 620 mm, für die frostsichere Lagerung, begehbar 25 Jahre Materialgarantie

Abmessungen: B 1710 x L 2458 x H 2280 mm
Anschlüsse:
1 x Zulauf/Frontseite/Lippendichtung DN 100: 745 mm
1 x Überlauf/Frontseite/Lippendichtung DN 100: 845 mm Versorgung/Frontseite 1 x Dom/Lippendichtung DN 100: 745 mm
Material: Recyclat (Polyethylen)

Fabrikat:  PE-Erdtank Eco-Line 5.000 L Basis

Hersteller:  Nautilus Wassersysteme GmbH & Co. KG
  07552 Gera

oder gleichwertig.

'........................................'
Bieterangaben
Menge: 1,000 St

**4.8.2 PE-Abdeckung für PE-Erdtank liefern und einbauen**
Kindersichere rutschfeste Sicherheits-Tankabdeckung mit Feststellschrauben, begehbar bis 200 kg Höhe 100 mm, TÜV geprüft Mit Aufnahmering, Schmutz kann dadurch beim Abnehmen des Deckels nicht in den Tank fallen. Be- und Entlüftungsfunktion.

Material: Kunststoff

Hersteller:  Nautilus Wassersysteme GmbH & Co. KG
  07552 Gera

oder gleichwertig.

'........................................'
Bieterangaben
Menge: 1,000 St

**4.8.3 Zulage zur Vor-Position**
als D 400 Abdeckung mit Teleskopsegment
Stufenlos höhenverstellbar von 235 - 375mm.

Hersteller:  Nautilus Wassersysteme GmbH & Co. KG
  07552 Gera

oder gleichwertig.

'........................................'
Bieterangaben
Menge: 1,000 St

**4.8.4 Anschlussleitung herstellen PVC-U-Rohr Rohrverb.Wahl AN * Bettung Typ 1 SLW 60, Statik.**
Anschlussleitung zum Schacht bzw. zur Sammelrohrleitung
nach statischen und konstruktiven Erfordernissen nach
DIN EN 1610 herstellen. Anschluss an Schacht bzw. Sammelrohrleitung sowie Formstücke werden gesondert
vergütet. Notwendige Schnitte sind in den EP zu berücksichtigen.
Rohr 'bis DN 110'
Rohr aus PVC-U nach DIN 19 534.
Rohrverbindung nach Wahl des AN.
Bettung nach DIN EN 1610, Typ 1.
Fließsohlentiefe 'bis 2,50 m'

Überdeckungshöhe 'bis 2,50 m'
Menge: 3,000 m

**4.8.5 Formstück einbauen Bogen DN 110**
Formstück in Rohrleitung einbauen. Vergütet wird der
Mehraufwand für den Einbau des Formstückes gegenüber
der bis zur Innenfläche der Sammelrohrleitung durchgemessenen Rohrleitung.
Formstück = Bogen DN/ID 110.
Bögen aller Abwinklungen
Rohr aus 'PVC-U'
Menge: 20,000 St

#### 4.9 Wurzelschutzmaßnahmen

*Hinweis: Hinweis*
Die Ausführung der nachfolgenden Positionen erfolgt erst nach Anordnung des AG.

**4.9.1 Wurzeln zurückschneiden und behandeln (Dm bis 3 cm)**
Wurzeln baumseitig zurückschneiden,
Behandlung von Wurzeln 3 > Dm > 2 cm mit Wundbehandlungsstoffen,
Behandlung von Wurzeln Dm <= 2 cm mit wachstumsfördernden Stoffen.
Wurzeln ab Dm 1cm.
Abrechnung nach Stck. Baum, an dem Wurzeln behandelt wurden.
Menge: 5,000 St

**4.9.2 Wurzeln zurückschneiden und behandeln (Dm 3-10 cm)**
Wurzeln baumseitig zurückschneiden,
Wurzelstärken 3 < Dm < 10 cm, Behandlung mit Wundbehandlungsstoffen.
Abrechnung nach Stck. Baum, an dem Wurzeln behandelt wurden.
Menge: 5,000 St

**4.9.3 Geotextil verlegen, Wurzelschutz**
Geotextil entsprechend "Merkblatt für die Anwendung
von Geotextilien im Erdbau" verlegen.
Eignungsprüfungszeugnis vorlegen. Eigenüberwachungsprüfungen durchführen.
Material = Geotextil aus Polyestergarnen 500 g/m2
Das Material ist mit Überlappung an den Stößen von
mind. 50 cm einzubauen.
Überlappungsverluste sind in den Einheitspreis einzurechnen.
Einbau erfolgt auf nicht zusammenhängenden Flächen als
Wurzelschutz.
Abgerechnet wird die abgedeckte Fläche nach Aufmaß.
Menge: 10,000 m2

**4.9.4 Kiessandschicht für Wurzelschutz**
Kiessand für  Wurzelschutzmaßnahme liefern, profilgerecht einbauen und lagenweise verdichten.
Material: Kiessand nach DIN 1045 Körnung 0/32 Sieblinie B,
Einbau erfolgt in unterschiedlichen Einbaustärken und auf nicht zusammenhängenden Flächen.
Menge: 1,000 m3

*Hinweis: Wurzelführung*

**4.9.5 Wurzelführungsplatten (WGP) liefern und einbauen**
Liefern  und  Einbauen  eines Wurzelführungsschirms.  Mit  Führung
von Stabilitätswurzeln bis Unterkante des Schirms, einschl. Erdarbeiten.

Typ: WGP-090
Wurzelführungsplatte anbringen, WGP-090:
Abmessung: 60(L) x 90 (H) cm.
Dicke 2,3 mm, Material 100% Schlagfestes Polypropylen (SLPP), recycelt.
Erfüllt die Anforderungen von FLL, DVGW, GW125 und FGSV.
Funktionelle technische Anforderungen für:
Führungsrippen:
• Die ununterbrochenen vertikalen Führungsrippen stehen in einem 90° Winkel
• Rippenhöhe > 10 mm
• Abstand zwischen den Rippen: 15 cm
Erdanker:
• Befindet sich an der Hinterseite von jeder Platte
Obere Rand:
• Mindestens 10 mm breit im 90° Winkel
Einbau:
• Linear, kreisrund oder viereckig einbauen lt. Handbuch vom Lieferanten
• In einen Schlitz von 10-20 cm Breite; die Schlitztiefe entspricht der Breite,
• der anzubringenden Führungsplatte
• Der untere Rand hat minimal 20 cm durchwurzelbaren Raum
• Profilseite zum Wurzelballen gerichtet
• Oberer Rand 10 bis 20 mm über dem Boden
• Abdichtung Rückplatte (glatte Seite) 3MPa

Produkt: RootBarrier® Wurzelführungsplatten o. glw.

'........................................'
Bietereintrag
Menge: 4,000 m

### 5 Entwässerungsanlagen

#### 5.1 Abbrucharbeiten

*Hinweis: Hinweis*
Die Verwertung von ausgebauten Erdstoffen nach Wahl des AN, ist im beigefügten Abfalldatenblatt zu benennen. Hierzu zählen alle ausgebauten Erdstoffe, welche durch den AN verwertet/ entsorgt werden. Dies ist in den jeweiligen Eh-preis mit einzukalkulieren.

In den Einheitspreis, ist sofern in den Positionen nicht anders beschrieben, dass jeweilige laden und lagern (auch mehrmaliges laden und lagern) für Beprobung mit einzurechnen.

**5.1.1 Entwässerungsrohrleitung abbre Rohr DN bis 250*Kunststoff-Rohr*Ausb. verwerten**
StL-Nr. 24110305140901
Entwässerungsrohrleitung abbrechen. Entwässerungsrohrleitung liegt bis Oberkante Rohr frei. Erdarbeiten in
der verbliebenen Leitungszone ausführen. Offene Wasserhaltung bis zu einer Pumpenleistung von 10 m3 Fördermenge und 5,00 m Förderhöhe je Stunde und Haltung ausführen. Das Ausbauen von Schächten wird gesondert vergütet.
Rohr DN/ID bis 250.
Rohr aus Kunststoff.
Fließsohlentiefe 'bis 2,25 m'
Ausbaustoffe nach Wahl des AN verwerten.
Menge: 20,000 m

**5.1.2 Entwässerungsrohrleitung abbre Tiefe ü.1,25-1,75*Ausb. verwerten**
StL-Nr. 24110305990201
Entwässerungsrohrleitung abbrechen. Entwässerungsrohrleitung liegt bis Oberkante Rohr frei. Erdarbeiten in
der verbliebenen Leitungszone ausführen. Offene Wasserhaltung bis zu einer Pumpenleistung von 10 m3 Fördermenge und 5,00 m Förderhöhe je Stunde und Haltung ausführen. Das Ausbauen von Schächten wird gesondert vergütet.
Rohr DN/ID '150 - RW-Anschlussleitung (Straßenablauf bei ca. Stat. 0+002)'

Rohr 'Stz,Beton,Kunststoff'
Fließsohlentiefe über 1,25 bis 1,75 m.
Ausbaustoffe nach Wahl des AN verwerten.
Menge: 5,000 m

**5.1.3 Straßenablauf ausbauen Betonfertigteile, Tiefe bis 1,25 m StrA in bef. Fl., Ausbau verwerten**
Straßenablauf einschließlich Aufsatz ausbauen. An-
schlussleitungen, die bestehen bleiben, soweit erforderlich abdichten. Das Ausbauen von Rohrleitungen wird
gesondert vergütet.
Straßenablauf aus Betonfertigteilen, vollständig ausbauen. Straßenablaufschacht bei ca. Stat. 0+001.5.
Ausbautiefe ab OK Aufsatz bis 1,25 m.
Straßenablauf liegt in befestigter Fläche. Aufbruch und
Erdarbeiten ausführen.
Sämtliche Ausbaustoffe verwerten nach Wahl des AN.
Menge: 1,000 St

#### 5.2 Erdarbeiten

*Hinweis: Hinweis*
Die Verwertung von ausgebauten Erdstoffen nach Wahl des AN, ist im beigefügten Abfalldatenblatt zu benennen. Hierzu zählen alle ausgebauten Erdstoffe, welche durch den AN verwertet/ entsorgt werden. Dies ist in den jeweiligen Eh-preis mit einzukalkulieren.

In den Einheitspreis, ist sofern in den Positionen nicht anders beschrieben, dass jeweilige laden und lagern (auch mehrmaliges laden und lagern) für Beprobung mit einzurechnen.

**5.2.1 Leitungsgr. m. Schachtbaugr. herst. Tiefe bis 1,25 m Rohr DN bis 150*M.Verb./O.Wassrh. Aush.l./verd.o.LZ*Aushub verwerten**
Leitungsgraben einschließlich Schachtbaugruben herstellen. Straßenaufbruch wird gesondert vergütet. Abgerechnet wird nach der Länge des Leitungsgrabens, gemessen
in der Achse der Leitung. Die Schachtbaugruben werden
in der Achse der Leitung durchgemessen. Schachtdurchmesser und -abstände nach Unterlagen des AG.
Boden-/Felsklasse 'Homogenbereich A, B und C'
Grabentiefe bis 1,25 m.
Breite der Grabensohle für Rohr DN bis 150.
Wasserhaltung wird gesondert vergütet.
Aushub zur Wiederverwendung innerhalb der Baustelle lagern, nach Verlegen der Leitung in Graben oberhalb der
Leitungszone einbauen und verdichten.
Zum Verfüllen nicht verwendeten Aushub der Verwertung
nach Wahl des AN zuführen.
Menge: 25,000 m

**5.2.2 Leitungsgr. m. Schachtbaugr. herst. Tiefe 1,25 m bis 1,75 m Rohr DN bis 150*M.Verb./O.Wassrh. Aush.l./verd.o.LZ*Aushub verwerten**
Leitungsgraben einschließlich Schachtbaugruben herstellen. Straßenaufbruch wird gesondert vergütet. Abgerechnet wird nach der Länge des Leitungsgrabens, gemessen
in der Achse der Leitung. Die Schachtbaugruben werden
in der Achse der Leitung durchgemessen. Schachtdurchmesser und -abstände nach Unterlagen des AG.
Boden-/Felsklasse 'Homogenbereich A, B und C'
Grabentiefe 1,25 m bis 1,75 m.
Breite der Grabensohle für Rohr DN bis 150.
Notwendigen Verbau entsprechend statischen und konstruktiven Erfordernissen herstellen, vorhalten und
entfernen. Wasserhaltung wird gesondert vergütet.
Aushub zur Wiederverwendung innerhalb der Baustelle lagern, nach Verlegen der Leitung in Graben oberhalb der
Leitungszone einbauen und verdichten.
Zum Verfüllen nicht verwendeten Aushub der Verwertung
nach Wahl des AN zuführen.
Menge: 10,000 m

**5.2.3 Zulage Handschachtung**
Zulage zu den Positionen Baugrube und Leitungsgraben ausheben für die Ausführung von Handschachtung,
Die Handschachtung ist vor Beginn vom Auftraggeber
bestätigen zu lassen bzw. erfolgt auf besondere Anordnung
des AG / der örtlichen BÜ.
Im Bereich spannungsführender Kabel sind ausschließlich
Kunststoffschaufeln zu verwenden
Menge: 5,000 m3

**5.2.4 Boden aush. Rohrgrabensohle DN 150**
Boden ab Grabensohle ausheben, zur Herstellung des Rohrauflagers.
Breite der Grabensohle für Rohr DN 150.
Aushub wird Eigentum des AN und ist zu beseitigen.
Aushubtiefe bis 30 cm,
Bodenklasse 3 bis 5 bzw. Homogenbereich B und C
Menge: 35,000 m

**5.2.5 Sohle verdichten; Rohrgr. DN 150**
Gründungssohle für Bodenverbesserung
verdichten, mittels Schnellschlaghammer
Bodenklasse  3 bis 4 .
Sohlenbreite entsprechend Rohrdurchmesser DN 150.
Menge: 35,000 m

**5.2.6 Material f. Rohrgrabensohle DN 150**
Körnungsmaterial für Bodenverbesserung liefern,
Einbau und verdichten in der Rohrgrabensohle
bis 30 cm dick,
Auflager aus Sand,
Korngröße: 0/2
Breite der Grabensohle für Rohr DN 150.
Menge: 35,000 m

**5.2.7 Untergrundverbesserung durchführen mittels Flüssigboden**
Untergrundverbesserung durchführen.
Material in Baugruben einbauen.
Material =Flüssigboden, Standardmischung: kf min 1*10^-6m/s, EV2 min 45 MPa

Material liefern.
Abgerechnet wird nach eingebautem Volumen.
Ausführung nur auf Anordnung des AG
Menge: 1,000 m3

**5.2.8 Warnband**
Warnband auf vorbereitetem Planum 30 cm über
Rohrscheitel verlegen einschließlich Lieferung
Menge: 35,000 m

#### 5.3 Erdarbeiten Rigolen

*Hinweis: Hinweis*
Die Verwertung von ausgebauten Erdstoffen nach Wahl des AN, ist im beigefügten Abfalldatenblatt zu benennen. Hierzu zählen alle ausgebauten Erdstoffe, welche durch den AN verwertet/ entsorgt werden. Dies ist in den jeweiligen Eh-preis mit einzukalkulieren.

In den Einheitspreis, ist sofern in den Positionen nicht anders beschrieben, dass jeweilige laden und lagern (auch mehrmaliges laden und lagern) für Beprobung mit einzurechnen.

*Hinweis: Rigolen*

**5.3.1 Graben für Leitungen herst. gew. Boden*Verfüllboden ges. Aushub verwerten**
StL-Nr. 24108222299302
Graben für Sickerleitungen, Druckleitungen, Kabel,
Leerrohre oder dgl. herstellen. Straßenaufbruch wird
gesondert vergütet. Abrechnung nach der Länge des
Grabens, gemessen in der Achse.
In gewachsenem Boden. Homogenbereich nach Unterlagen
des AG.
Grabentiefe '0,60 m gemäß RQ des AG'

Breite der Grabensohle '1,20 m gemäß RQ des AG'
Aushub wird zum Verfüllen nicht verwendet. Verfüllen
des Grabens nach Verlegen der Leitung wird gesondert
vergütet.
Zum Verfüllen nicht verwendeter Aushub nach Wahl des AN
verwerten.
Menge: 3170,000 m

**5.3.2 Graben für Leitungen herst. gew. Boden*Verfüllboden ges. Aushub verwerten**
StL-Nr. 24108222299302
Graben für Sickerleitungen, Druckleitungen, Kabel,
Leerrohre oder dgl. herstellen. Straßenaufbruch wird
gesondert vergütet. Abrechnung nach der Länge des
Grabens, gemessen in der Achse.
In gewachsenem Boden. Homogenbereich nach Unterlagen
des AG.
Grabentiefe '0,80 m gemäß RQ des AG'

Breite der Grabensohle '1,20 m gemäß RQ des AG'
Aushub wird zum Verfüllen nicht verwendet. Verfüllen
des Grabens nach Verlegen der Leitung wird gesondert
vergütet.
Zum Verfüllen nicht verwendeter Aushub nach Wahl des AN
verwerten.
Menge: 960,000 m

**5.3.3 Handschachtung**
Handschachtung im Bereich von Baumwurzeln, Fundamenten oder
der aus anderen Gründen nicht maschinell gelöst werden
kann etc.
Die Handschachtung ist vor Beginn vom Auftraggeber
bestätigen zu lassen bzw. erfolgt auf besondere
Anordnung
des AG / der örtlichen BÜ.
Im Bereich spannungsführender Kabel sind ausschließlich
Kunststoffschaufeln zu verwenden
Menge: 50,000 m3

**5.3.4 Sickerstrang herstellen**
StL-Nr. 24110224999099
Sickerstrang durch Einfüllen und Verdichten von Filtermaterial in vorhandenen Graben herstellen. Sickerrohrleitungen werden gesondert vergütet.
Graben 'unter Mulde'

Grabenbreite '1,20 m'

Grabentiefe '0,60 m'

Filter 'aus Kies 16/32'
Menge: 3170,000 m

**5.3.5 Sickerstrang herstellen**
StL-Nr. 24110224999099
Sickerstrang durch Einfüllen und Verdichten von Filtermaterial in vorhandenen Graben herstellen. Sickerrohrleitungen werden gesondert vergütet.
Graben 'unter Mulde'

Grabenbreite '1,20 m'

Grabentiefe '0,80 m'

Filter 'aus Kies 16/32'
Menge: 960,000 m

**5.3.6 Geotextil. in Sickeranlag. einb. Sickerstrang * Vliesstoff**
Geotextil als Filter in Sickeranlagen einbauen. Überlappung mind. 0,5 m. Sickermaterial, Sickerrohre und
Erdarbeiten werden gesondert vergütet.
Filter in Sickerstrang.
Material = Vliesstoff
Geotextilrobustheitsklasse 'GRK 2'
Charakteristische Öffnungsweite O 90 des Filters mind.
0,06 mm und max. 0,16 mm.
Einbau 'Kiesrigole nach Unterlagen des AG / Kiesfilterpackung ca. 1,20 x 0,60 m (bxh)'
Abrechnung = abgewickelte Filterfläche.
Menge: 9800,000 m2

**5.3.7 Geotextil. in Sickeranlag. einb. Sickerstrang * Vliesstoff**
Geotextil als Filter in Sickeranlagen einbauen. Überlappung mind. 0,5 m. Sickermaterial, Sickerrohre und
Erdarbeiten werden gesondert vergütet.
Filter in Sickerstrang.
Material = Vliesstoff
Geotextilrobustheitsklasse 'GRK 2'
Charakteristische Öffnungsweite O 90 des Filters mind.
0,06 mm und max. 0,16 mm.
Einbau 'Kiesrigole nach Unterlagen des AG / Kiesfilterpackung ca. 1,20 x 0,80 m (bxh)'
Abrechnung = abgewickelte Filterfläche.
Menge: 3830,000 m2

#### 5.4 Erdarbeiten Mulden

*Hinweis: Hinweis*
Die Verwertung von ausgebauten Erdstoffen nach Wahl des AN, ist im beigefügten Abfalldatenblatt zu benennen. Hierzu zählen alle ausgebauten Erdstoffe, welche durch den AN verwertet/ entsorgt werden. Dies ist in den jeweiligen Eh-preis mit einzukalkulieren.

In den Einheitspreis, ist sofern in den Positionen nicht anders beschrieben, dass jeweilige laden und lagern (auch mehrmaliges laden und lagern) für Beprobung mit einzurechnen.

*Hinweis: Mulden*

**5.4.1 Mulde herstellen eingeb.verd. Bod.*Tiefe ü. 0,2-0,3m*Boden einbauen**
StL-Nr. 2410651319919200
Mulde nach Unterlagen des AG herstellen.
In eingebautem und verdichtetem Boden.
Mulde 'in Fahrbahnnebenbereichen zur Wasserfassung nach Unterlagen des AG'

Muldenbreite '1,60 m breit'
Tiefe über 0,20 bis 0,30 m.
Sohlgefälle 'gemäß Übersichtshöhenplan des AG (Blatt-Nr.: 4/1)'
Boden bzw. Fels in Auftragsbereichen profilgerecht
einbauen und verdichten.
Menge: 2850,000 m

**5.4.2 Handschachtung**
Handschachtung im Bereich vorhandener Leitungen und Einbauten sowie im Wurzelbereich von Bäumen als Zulage zum maschinellen Aushub.
Menge: 30,000 m3

**5.4.3 Stauschwellen in Mulden herstellen**
Stauschwellen gemäß Unterlagen des AG (Prinzipdarstellung Schwelle - Lagepläne 5 / 1.1 bis 5 / 1.8).
Stauschwellen in Mulden mit bindigen Boden nach Wahl des AN herstellen.
Muldenbreite  1,60 m
Muldentiefe  0,30 m
Tiefe Schwelle  siehe Prinzipdarstellung Schwellen nach Unterlagen des AG
Höhe Stauschwelle  0,2 m (Höhe über Muldensohle)
Der Mengenansatz pro Stauschwelle beträgt ca. 0,5 m³ (Bodenmaterial) / Stauschwelle. Der Handeinbau ist mit einzukalkulieren.
Menge: 193,000 St

#### 5.5 Leitungen und Zubehör

*Hinweis*

**5.5.1 Anschlussleitung herstellen PVC-U-Rohr Rohrverb.Wahl AN * Bettung Typ 1 SLW 60, Statik.**
Anschlussleitung zum Schacht bzw. zur Sammelrohrleitung
nach statischen und konstruktiven Erfordernissen nach
DIN EN 1610 herstellen. Anschluss an Schacht bzw. Sammelrohrleitung sowie Formstücke werden gesondert
vergütet. Notwendige Schnitte sind in den EP zu berücksichtigen.
Rohr 'bis DN 200; SN 8'
Rohr aus PVC-U nach DIN 19 534.
Rohrverbindung nach Wahl des AN.
Bettung nach DIN EN 1610, Typ 1.
Fließsohlentiefe '1,00 m bis 2,25 m'

Überdeckungshöhe 'bis 2,25 m'
Straßenverkehrslast = SLW 60. Statische Berechnung aufstellen und liefern.
Menge: 35,000 m

**5.5.2 Formstück einbauen Abzweig DN 150**
Formstück in Rohrleitung einbauen. Vergütet wird der
Mehraufwand für den Einbau des Formstückes gegenüber
der bis zur Innenfläche der Sammelrohrleitung durchgemessenen Rohrleitung.
Formstück = Abzweig, Anschlussrohr DN 150.
Material = Kunststoff.
Durchgangsrohr 'bis DN 300'
Menge: 6,000 St

**5.5.3 Formstück einbauen Bogen DN 150**
Formstück in Rohrleitung einbauen. Vergütet wird der
Mehraufwand für den Einbau des Formstückes gegenüber
der bis zur Innenfläche der Sammelrohrleitung durchgemessenen Rohrleitung.
Formstück = Bogen DN/ID 150.
Bögen aller Abwinklungen
Rohr aus 'PVC-U'
Menge: 20,000 St

**5.5.4 Formstück einbauen Überschiebemuffe DN 150**
Formstück in Rohrleitung einbauen. Vergütet wird der
Mehraufwand für den Einbau des Formstückes gegenüber
der bis zur Innenfläche der Sammelrohrleitung durchgemessenen Rohrleitung.
Formstück 'Passstück'
Material = Kunststoff.
Durchgangsrohr DN 150.
Menge: 6,000 St

**5.5.5 Schachtanschluss herstellen, Rohr DN 150, Kunststoff-Rohr Betonfertigteile, Öffnung herst. Anschluss+Gelenk**
Rohrleitung an Schacht anschließen, Anschluss abdichten. Vergütet wird der Mehraufwand für das Herstellen
des Anschlusses einschließlich Passstücke gegenüber der
bis zur Innenfläche des Schachtes durchgemessenen Rohrleitung.
Rohrleitung DN/ID 150.
Rohr aus Kunststoff.
Schacht aus Betonfertigteilen.
Öffnung für Rohranschluss durch Bohren herstellen.
Anschluss mit Schachtanschlussstück und Gelenkstück.
Menge: 1,000 St

**5.5.6 Formstück einbauen Böschungsstück/ Froschklappe DN 150**
Formstück in Rohrleitung einbauen. Vergütet wird der
Mehraufwand für den Einbau des Formstückes gegenüber
der bis zur Innenfläche der Sammelrohrleitung durchgemessenen Rohrleitung.
Formstück 'Böschungsstück/ Froschklappe'
Material = Kunststoff.
Menge: 1,000 St

#### 5.6 Schächte und Schachtanschlüsse

*Hinweis*

**5.6.1 Fertigteil-Schacht herst.,m.Er BFT Steig. 1212*DU 1000 mm*Aufl. C 8/10,10cm Gleitringdichtung eing. verd. Bod.**
StL-Nr. 2411041711931910
Fertigteil-Schacht mit Schachthals einschließlich der
Öffnungen für die Rohranschlüsse herstellen. Erforderliche Auflageringe einbauen. Erdarbeiten sowie erforderlichen Verbau ausführen. Offene Wasserhaltung bis zu
einer Pumpenleistung von 10 m3 Fördermenge und 5,00 m
Förderhöhe je Stunde und Haltung ausführen. Schachtabdeckung und Anschluss der Rohrleitungen werden gesondert vergütet.
Schacht aus Betonfertigteilen. Steigeisen zweiläufig
nach DIN 1212, 4 St/m einbauen.
Schacht DU = 1000 mm.
Lichte Schachttiefe 'bis 2,50 m'
Auflager aus Beton C 8/10, 10 cm dick, herstellen.
Fugendichtung mit Gleitringdichtung aus Elastomeren und
Lastübertragungsring.
Schachtsohle 'als gemauertes Gerinne entsprechend dem Bestandsgerinne, Durchlass DN 600 - Schacht bei ca. Stat. 2+600'
In vom AN eingebauten und verdichteten Boden. Aushub
seitlich lagern und zum Verfüllen verwenden. Überschüssigen Aushub nach Wahl des AN verwerten.
Menge: 1,000 St

**5.6.2 Schachtabdeckung aufsetzen DIN 19584, D, B*wasserdicht Deckel/Einl.+Rieg*Höhe Zug um Zug Mörtel M20**
StL-Nr. 24110454113201
Schachtabdeckung, mit lichter Weite mindestens 610 mm
und rundem Rahmen, aufsetzen.
Klasse D 400, Ausführung nach DIN 19584, mit Rahmen aus
Gusseisen mit Beton.
Ausführung = tagwasserdicht.
Deckel mit dämpfender Einlage und Verriegelung.
Schachtabdeckung zunächst provisorisch auflegen und
entsprechend Bauablauf Zug um Zug bis auf planmäßige
Höhe setzen.
Fuge zwischen Fertigteilen mit Mörtel M20 vollflächig
unter Verwendung von mindestens drei Distanzstücken
entsprechender Festigkeit herstellen, Fugen glattstreichen.
Menge: 1,000 St

**5.6.3 Straßenablauf PE mit Aufsatz setzen**
Straßenablauf aus PE, mit Schlammraum, mit Spitzende
DN/OD 160, Aufsatz für Ablauf, Roste aus Gusseisen,
Rahmen mit Eimerauflage, Klasse D 400 DIN EN 124-1,
Maße L/B 500/500 mm, verzinkter Eimer Form C3
setzen, pultförmig, mit Einlage,
Ablaufkörper auf Betonauflager setzen, Beton C 12/15
DIN EN 206, Mindestdicke 15 cm, Ablauf an Leitung
anschließen.
Menge: 5,000 St

#### 5.7 Auslaufbereiche

*Hinweis*

**5.7.1 Straßenauslauf in Mulde herstellen**
Straßenauslauf muldenförmig herstellen, an Böschungsflanken sowie
Auslauf- und Einlaufbereich,
Böschungsneigung  bis zu 12%,
Kleinpflaster aus Granit 10x10x10 cm,
Steine im Reihenverband setzen,
Bettung 20 cm Beton C 20/25, und Rückenstütze aus Beton C20/25.
Fugen vollfugig mit Trasszementmörtel (MG III)
ausfugen,
Ausführung gemäß Unterlagen des AG.
Menge: 10,000 m2

**5.7.2 Streifen aus Pfl. st. a. Nst. herst. St. 90/90/90, Granit, 5-zeilig**
Streifen aus Pflastersteinen aus Naturstein herstellen.
Ein mehrzeiliger Streifen ist mit beidseitigen Schnurkanten herzustellen.
Streifen 'Pflasterstreifen für Auslaufbereiche in Mulden gem. Unterlagen des AG (Detail Auslaufbefestigung - Regelquerschnittsplan Nr. 14 / 2.1)'
Format für Rastermaß des Pflastersteins = 90/90/90 mm.
Pflasterstein aus Granit.
Breite 5-zeilig. Steine im Reihenverband setzen,
Bettung 20 cm Beton C 20/25, und Rückenstütze aus Beton C20/25.
Fugen vollfugig mit Trasszementmörtel (MG III)
ausfugen.
Menge: 25,000 m2

#### 5.8 Kontrollprüfungen

*Hinweis*

**5.8.1 Entwässerungsleitung reinigen Kamera/Dicht. Kunststoff*Haltung bis 30 m Räumg. verwerten**
StL-Nr. 24110903194101
Entwässerungsleitung im Hochdruck- oder Vakuumspülverfahren reinigen. Räumgut vorentwässern.
Reinigung zur Vorbereitung auf die Kameradurchfahrung
bzw. Dichtheitsprüfung.
Rohr DN/ID 'bis DN 200'
Rohr aus Kunststoff.
Haltungslänge bis 30,00 m.
Räumgut nach Wahl des AN verwerten.
Menge: 35,000 m

**5.8.2 Entwässerungsleitung reinigen Kamera/Dicht.*Rohr DN bis 300 Kunststoff*Haltung ü. 30-60m Räumg. verwerten**
StL-Nr. 24110903114201
Entwässerungsleitung im Hochdruck- oder Vakuumspülverfahren reinigen. Räumgut vorentwässern.
Reinigung zur Vorbereitung auf die Kameradurchfahrung
bzw. Dichtheitsprüfung.
Rohr DN/ID bis 300.
Rohr aus Kunststoff.
Haltungslänge über 30,00 bis 60,00 m.
Räumgut nach Wahl des AN verwerten.
Menge: 50,000 m

**5.8.3 Schacht reinigen Kamera/Dicht. Betonfertigteile Räumg. verwerten**
StL-Nr. 2111090419190001
Entwässerungsschacht im Hochdruck- oder Vakuumspülverfahren reinigen. Räumgut vorentwässern.
Reinigung zur Vorbereitung auf die Kameradurchfahrung
bzw. Dichtheitsprüfung.
Schacht 'DN 1000, Beton (annahme)'
Schacht aus Betonfertigteilen.
Schachttiefe 'bis 2,50 m'
Räumgut nach Wahl des AN verwerten.
Menge: 1,000 St

**5.8.4 Dichtheit Rohrleitung prüfen Rohr DN 150 * Kunststoff * Prüf. Wahl AN Anschlussleitung**
Entwässerungsrohrleitung auf Dichtheit prüfen. Erforderliche Verankerungen und Rohrverschlüsse herstellen
und beseitigen. Notwendigen Füllstoff liefern und ableiten. Prüfprotokoll erstellen und dem AG übergeben.
Rohrleitung DN/ID 150.
Rohr aus Kunststoff.
Prüfung 'Haltungslängen nach Unterlagen des AG'
Prüfung nach Wahl des AN.
Prüfung der Anschlussleitung.
Menge: 35,000 m

**5.8.5 Dichtheit Rohrleitung prüfen * Kunststoff * Prüf. Wahl AN Prüfung SL.**
Entwässerungsrohrleitung auf Dichtheit prüfen. Erforderliche Verankerungen und Rohrverschlüsse herstellen
und beseitigen. Notwendigen Füllstoff liefern und ableiten. Prüfprotokoll erstellen und dem AG übergeben.
Rohrleitung DN/ID '300 - RW-Leitung im Bestand'
Rohr aus Kunststoff.
Prüfung 'Haltungslängen nach Unterlagen des AG'
Prüfung nach Wahl des AN.
Prüfung der Sammelleitung.
Menge: 50,000 m

**5.8.6 Dichtigkeitsprüfung Schacht DN1000**
Dichtheitsprüfung der Schachtbauwerke (DN1000),aus
Beton, gemäß DIN 1610 durchführen. In den EH-Preis sind
sämtliche zur vertragsgemäßen Erfüllung der Leistung
erforderliche Aufwendungen und Hilfsstoffeeinzurechnen
sind u.a. Absperren der Rohrquerschnitte und  Liefern
und beseitigen des Prüfmediums (Wasser).
Dichtheitsprüfung dokumentieren und dem AG
übergeben.
Menge: 1,000 St

**5.8.7 Kameradurchfahrung ausführen Vor Betrieb * CD(ROM)**
Kameradurchfahrung von Entwässerungsrohrleitungen ausführen. Auf Schadstellen untersuchen und auf
Datenträger dokumentieren. Datenträger dem AG
übergeben.
Rohr DN '150 bis DN 300'

Haltungslänge 'nach Unterlagen des AG'
Leitung vor Inbetriebnahme prüfen.
Datenträger = CD(ROM),
Menge: 85,000 m

#### 5.9 Wasserhaltung

*Hinweis*

**5.9.1 Einfache Pumpenanlage vorhalten und einrichten**
Einfache Pumpenanlage für offene Wasserhaltung zum Trockenlegen und Freihalten der Baugrube von Wasser sowie
zum Ableiten des geförderten Wassers einrichten. Pumpensumpf nach Wahl des AN herstellen. Der Einsatz umfasst das betriebsbereite Aufbauen innerhalb einer Baugrube, das Abbauen sowie das Herstellen und Beseitigen
der Ableitung zum Vorfluter.
Vorhalten und Betreiben werden gesondert vergütet.
Förderdurchfluss bis 10 m3/h.
Förderhöhe bis 5,00 m.
Einschließlich Reserveanlage für Betrieb ohne
schädliche Unterbrechung.
Ableitung mittels Schlauchleitung herstellen.
Einbau der Messeinrichtung wird nicht gesondert vergütet und
ist mit einzukalkulieren
Pumpensumpf verfüllen.
Menge: 1,000 St

**5.9.2 Einfache Pumpenanlage betreiben Schlauchleitung**
Einfache Pumpenanlage für offene Wasserhaltung betreiben.
Abgerechnet wird nach Kalendertagen.
mögliche Einsatzbereiche: Leitungsgräben, Baugruben für Schächte,
Baugrube für die Sedimentationsanlage
Ableitung mittels Schlauchleitung.
Einbau der Messeinrichtung wird nicht gesondert vergütet.
Die Energieversorgung (Strom) der Pumpe ist bei der Position mit
einzurechnen.
Menge: 3,000 d

### 6 Anpassungsarbeiten an Zufahrten

#### 6.1 Abbrucharbeiten

*Hinweis: Hinweis*
Die Verwertung von ausgebauten Erdstoffen nach Wahl des AN, ist im beigefügten Abfalldatenblatt zu benennen. Hierzu zählen alle ausgebauten Erdstoffe, welche durch den AN verwertet/ entsorgt werden. Dies ist in den jeweiligen Eh-preis mit einzukalkulieren.

In den Einheitspreis, ist sofern in den Positionen nicht anders beschrieben, dass jeweilige laden und lagern (auch mehrmaliges laden und lagern) für Beprobung mit einzurechnen.

**6.1.1 Schicht ohne Bindemittel aufnehmen STS*Dicke ü.15-20cm*Bstoff. Verw.AN.**
StL-Nr. 24112006449004
Schicht ohne Bindemittel aufnehmen.
Schicht aus Baustoffgemisch für Schottertragschichten.
Dicke über 15 bis 20 cm.
Fläche 'Schotterfläche in Zufahrten'
Baustoffgemisch nach Wahl des AN verwerten. Baustoffgemisch nach Unterlagen des AG.
Menge: 20,000 m2

**6.1.2 Rasengitterst./ Rasenfugenst. aufn. Rasengitterst.*Verwertung AN**
StL-Nr. 2311505611
Rasengittersteine / Rasenfugensteine einschließlich
Kammerverfüllung aufnehmen.
Art = Rasengittersteine bis 12 cm dick.
Aufbruchgut nach Wahl des AN verwerten.
Menge: 35,000 m2

#### 6.2 Erdarbeiten

*Hinweis: Hinweis*
Die Verwertung von ausgebauten Erdstoffen nach Wahl des AN, ist im beigefügten Abfalldatenblatt zu benennen. Hierzu zählen alle ausgebauten Erdstoffe, welche durch den AN verwertet/ entsorgt werden. Dies ist in den jeweiligen Eh-preis mit einzukalkulieren.

In den Einheitspreis, ist sofern in den Positionen nicht anders beschrieben, dass jeweilige laden und lagern (auch mehrmaliges laden und lagern) für Beprobung mit einzurechnen.

**6.2.1 Boden bzw. Fels lösen und verw*profilg. lösen Felsvert.B. verf.*Planum gesondert Abrechnung Abtrag**
StL-Nr. 2410621391120100
Boden bzw. Fels aus Abtragsbereichen profilgerecht
lösen, laden und nach Wahl des AN verwerten. Beschreibung der Homogenbereiche nach Unterlagen des AG. Die
Herstellung von Mulden und Gräben wird gesondert vergütet.
Homogenbereich 'Abbruch Sand-Schotter-Gemisch in Zufahrten (annahme) - Homogenbereiche nach Unterlagen des AG'
Profilgerecht lösen.
Örtliche Vertiefungen im Planum, die beim Felsabtrag
entstehen, mit geeignetem, nicht frostempfindlichem Bo-
den verfüllen.
Das Herstellen des Planums wird gesondert vergütet.
Abrechnung nach Abtragsprofilen.
Menge: 7,000 m3

**6.2.2 Baustoff liefern und einbauen Planum nicht ges.*Abrechng. Auftrag**
StL-Nr. 24106243909101
Geeigneten Baustoff liefern, in Auftragsbereichen profilgerecht einbauen und verdichten.
Baustoff 'gemischtkörniger, verdichtungsfähiger  (V1) frostunempfindlicher (F1)  Boden. Zu liefernder Boden muss ohne Bodenverbesserungsstoffe Verdichtungswerte Evd= mind. 45 MN/m² erreichen'

Einbaustelle '14 cm dick - Zufahrten'
Das Herstellen des Planums wird nicht gesondert
vergütet.
Abrechnung nach Auftragsprofilen.
Menge: 7,000 m3

**6.2.3 Planum herstellen Ev2 = 45 MPa**
StL-Nr. 2410625001
Planum herstellen nach Unterlagen des AG.
Verformungsmodul Ev2 = 45 MPa.
Menge: 40,000 m2

#### 6.3 Schichten ohne Bindemittel

*Hinweis*

**6.3.1 Schottertragschicht herstellen*0/45 URA+Einbaudoku**
StL-Nr. 2411232092190900
Schottertragschicht herstellen.
In Verkehrsflächen 'in Grundstückszufahrten'
Baustoffgemisch 0/45.
Umweltrelevante Anforderungen beim Einsatz von Baustoffgemischen einschließlich Einbaudokumentation nach
Unterlagen des AG. Einbaudokumentation übergeben.
Verdichtungsgrad/Verformungsmodul '120 MPa'

Einbaudicke '38 cm dick'
Menge: 45,000 m2

#### 6.4 Pflaster, Platten, Borde, Rinnen

*Hinweis: Die Anpassung der Platten, des Pflasters und der Borde*
Die Anpassung der Platten, des Pflasters und der Borde
an Radien, Schrägen und Einbauten (Schächte,
Schieberkappen  u. a.) sowie sonstige Passarbeiten der
nachfolgend beschriebenen Leistungspositionen hat
ausschließlich durch Nassschneiden zu erfolgen und ist
in die verschiedenen Verlegeleistungen mit
einzukalkulieren. Das gilt auch für erforderliche
Zuschnitte und Schrägschnitte an Borden der Fahrbahn
und Gehwege. Beim Trennen mit Schneidschlamm
verunreinigte Pflasterflächen sind sofort zu reinigen, um
ein Austausch von Steinen wegen nicht zu entfernender
Verschmutzung zu vermeiden.
Angepasste Betonpflastersteine müssen die Mindestgröße
von einem ½ Stein besitzen.
Abfall, der beim Zuarbeiten oder Schneiden von
Steinmaterial (Pflaster, Platten, Borde) anfällt, ist
in Eigentum des AN zu übernehmen und einer
Wiederverwertung zuzuführen.

**6.4.1 Bordstein aus Beton setzen BSt. TB 8x25 cm gerader Stein**
StL-Nr. 2311531107009199
Bordstein aus Beton setzen. Breite der Rückenstütze
mind. 15 cm.
Bordstein = TB 8 x 25 cm.
Bordstein 'an Geh-Radweg + Zufahrten'
Gerader Stein.
Rückenstütze 'aus Beton C20/25 bis 10 cm unter OF Bordstein, 15 cm breit, halbseitig herstellen.'

Fundamentbeton 'aus Unterbeton C20/25, 20 cm dick, herstellen. Einschließlich erforderlicher Erdarbeiten ausführen. Einschließlich Bordstein liefern.'
Menge: 120,000 m

**6.4.2 Bordstein trennen TBSt. 10/30-8/20*BSt.nassschneiden BSt. trennen**
StL-Nr. 231153262101
Bordstein auf Passmaß trennen.
Bordstein aus Beton ca. 10/30 bis 8/20 cm.
Bordstein trennen durch Nassschneiden.
Bordstein quer trennen.
Menge: 6,000 St

**6.4.3 Einfassung Verbundpalisadenstein Betonfertigteil Durchm. 10cm H 80cm Fundament Beton C12/15**
Randstreifen aus Verbundpalisadensteinen herstellen.
Palisade als Betonfertigteil, Festigkeitsklasse C 30/37 DIN EN 206-1, DIN 1045-2, Querschnitt rund mit Kehle, Durchmesser 10 cm, Höhe 80 cm, Sichtflächen in Sichtbeton und Sichtkanten gefast, liefern.
Unterbeton und Rückenstütze aus Magerbeton C 12/15.
Dicke des Unterbetons 20 cm.
Rückenstütze bzw. Einbautiefe gemäß Herstellerangaben
bzw. Unterlagen AG.
Herstellen einschließlich Erdarbeiten, überschüssiges
Aushubmaterial entsorgen nach Wahl des AN.
Menge: 20,000 m

**6.4.4 Pflasterd. aus Betonsteinen herst. Über-/Zufahrten*St.100/200/80*SZ18/LA20**
StL-Nr. 2311510160491999
Pflasterdecke mit Pflastersteinen aus Beton mit Vorsatzbeton herstellen.
Oberfläche der Pflastersteine, Trassierung der Pflasterdecke und Verlegung der Pflastersteine in Kurvenbereichen nach Unterlagen des AG.
In Überfahrten und Zufahrten.
Format für Rastermaß = 100/200/80 mm.
Fase 'Ohne Fase, mit Vorsatzbeton'
Baustoffgemisch für Bettung und Fugen Kategorie
SZ18/LA20.
Bettung aus Baustoffgemisch '4,0 cm Brechsand-Splitt-Gemisch'

Fuge '0/2 Brechsand'

Steine 'im Reihenverband; Farbe: grau'
Menge: 55,000 m2

#### 6.5 Kastenrinnen

*Hinweis*

**6.5.1 Kastenrinne einbauen Klasse D 400*Nenngröße 150 Gefälle 0,5 v.H.*Betonfertigteile in Pflast./Platt.*Aufl.Beton + 2RSt Abd.G-Eis.verschl*Schlitzw.18 mm**
StL-Nr. 2411054342111221
Kastenrinne mit Abdeckung einbauen. Formstücke und An-
schlussleitungen werden gesondert vergütet.
Klasse D 400.
Nenngröße 150.
Innengefälle der Rinne 0,5 v.H.
Rinne aus Betonfertigteilen.
Umgebende Fläche = Pflaster bzw. Plattenbelag.
Auflager, 20 cm dick, und beidseitige Rückenstütze, 15
cm dick, aus Beton C 20/25 herstellen.
Abdeckung = Rahmen und Rost aus Gusseisen, verschließbar.
Schlitzweite bis 18 mm.
Menge: 12,000 m

**6.5.2 Formstück f.Kastenrinne einb.( Endstück**
StL-Nr. 2411054710
Formstück für Kastenrinne mit Abdeckung einbauen. Vergütet wird der Mehraufwand gegenüber der durchgehenden
Rinne.
Formstück = Endstück.
Menge: 1,000 St

**6.5.3 Formstück f.Kastenrinne einb.( Zwi.St/Abl/Eimer*Abfluss DN 150**
StL-Nr. 2411054721
Formstück für Kastenrinne mit Abdeckung einbauen. Vergütet wird der Mehraufwand gegenüber der durchgehenden
Rinne.
Formstück = Zwischenstück mit Schlammeimer und Ablauf.
Anschluss an weiterführende Entwässerungsleitung herstellen.
Abflussrohr DN/ID 150.
Menge: 1,000 St

### 7 Verkehrszeichen / Wegweiser / Ausstattung

#### 7.1 Verkehrszeichen

*Hinweis: Die nachfolgenden Positionen beinhalten neben der*
Die nachfolgenden Positionen beinhalten neben der
Montage auch die Liefrung der betreffenden Schilder und
Rohrpfosten einschl. der erforderlichen
Befestigungsmittel.

**7.1.1 Verkehrsschild anbringen*Größe 2 einseitig*Folie RA 2 Randverformt*St.Rohrsch.PlanII UK Schild ab 2 m**
Verkehrsschild nach Unterlagen des AG anbringen.
Schild 'VZ 222'
Größe 2.
Einseitig.
Mit retroreflektierender Folie der Klasse RA 2.
Schild = randverformt.
Befestigung mit Stahl-Rohrschelle, feuerverzinkt, nach
IVZ-Norm, Standardplan II. Verschraubung aus nicht rostendem Stahl mind. der Stahlsorte A 2.
Anbringung neben der Fahrbahn.
Menge: 2,000 St

**7.1.2 Verkehrsschild anbringen*Größe 2 einseitig*Folie RA 2 Randverformt*St.Rohrsch.PlanII UK Schild ab 2 m**
Verkehrsschild nach Unterlagen des AG anbringen.
Schild 'VZ 206'
Größe 2.
Einseitig.
Mit retroreflektierender Folie der Klasse RA 2.
Schild = randverformt.
Befestigung mit Stahl-Rohrschelle, feuerverzinkt, nach
IVZ-Norm, Standardplan II. Verschraubung aus nicht rostendem Stahl mind. der Stahlsorte A 2.
Anbringung neben der Fahrbahn.
Menge: 1,000 St

**7.1.3 Verkehrsschild anbringen*Größe 2 einseitig*Folie RA 2 Randverformt*St.Rohrsch.PlanII UK Schild ab 2 m**
Verkehrsschild nach Unterlagen des AG anbringen.
Schild 'VZ 306'
Größe 2.
Einseitig.
Mit retroreflektierender Folie der Klasse RA 2.
Schild = randverformt.
Befestigung mit Stahl-Rohrschelle, feuerverzinkt, nach
IVZ-Norm, Standardplan II. Verschraubung aus nicht rostendem Stahl mind. der Stahlsorte A 2.
Anbringung neben der Fahrbahn.
Menge: 1,000 St

**7.1.4 Verkehrsschild anbringen, Doppelseitig, UK Schild ab 2 m**
Verkehrsschild nach Unterlagen des AG anbringen.
Schild 'Z 311-41 - Ortstafel Dahmsdorf'
Größe 2.
Doppelseitig.
Anbringung neben der Fahrbahn. Unterkante des Schildes
ab 2,00 m über der Verkehrsfläche.
Menge: 1,000 St

**7.1.5 Verkehrsschild anbringen, Doppelseitig, UK Schild ab 2 m**
Verkehrsschild nach Unterlagen des AG anbringen.
Schild 'Z 311-41 - Ortstafel Reichenwalde'
Größe 2.
Doppelseitig.
Anbringung neben der Fahrbahn. Unterkante des Schildes
ab 2,00 m über der Verkehrsfläche.
Menge: 1,000 St

**7.1.6 Rohrpfosten aufstellen Länge>3000-3500mm*R.St. 60,3/2,0 mm mit Erdanker*Boden Unterl. AG Fundament Typ A*Aushub verwerten**
StL-Nr. 2113030251101120
Rohrpfosten mit Abdeckkappe für Verkehrsschild aufstellen einschl. anfallenden Aushubarbeiten. Stahlteile
feuerverzinkt. Umgebende Fläche entsprechend dem früheren Zustand herstellen.
Pfostenlänge = über 3000 mm bis 3500 mm.
Rohr = Stahl 60,3/2,0 mm.
Pfosten mit biegesteifem Erdanker aus Rundstahl, ca.
250 mm vom unteren Rohrende.
Aufstellung in Boden/Homogenbereich nach Unterlagen des
AG.
Fundament Typ A nach IVZ-Norm.
Aushub nach Wahl des AN verwerten.
Menge: 3,000 St

**7.1.7 Rohrpfosten aufstellen Länge>3500-4000mm*R.St. 60,3/2,0 mm mit Erdanker*Pflaster Boden Unterl. AG*Fundament Typ A Aushub verwerten**
StL-Nr. 2113030261131120
Rohrpfosten mit Abdeckkappe für Verkehrsschild aufstellen einschl. anfallenden Aushubarbeiten. Stahlteile
feuerverzinkt. Umgebende Fläche entsprechend dem früheren Zustand herstellen.
Pfostenlänge = über 3500 mm bis 4000 mm.
Rohr = Stahl 60,3/2,0 mm.
Pfosten mit biegesteifem Erdanker aus Rundstahl, ca.
250 mm vom unteren Rohrende.
Vorh. Befestigung = Pflaster.
Aufstellung in Boden/Homogenbereich nach Unterlagen des
AG.
Fundament Typ A nach IVZ-Norm.
Aushub nach Wahl des AN verwerten.
Menge: 1,000 St

**7.1.8 Rohrpfosten aufstellen Länge>1500-2000mm*R.St. 60,3/2,0 mm mit Erdanker*Pflaster a. Beton Boden Unterl. AG*Fundament Typ A Aushub verwerten**
StL-Nr. 2113030221141120
Rohrpfosten mit Abdeckkappe für Verkehrsschild aufstellen einschl. anfallenden Aushubarbeiten. Stahlteile
feuerverzinkt. Umgebende Fläche entsprechend dem früheren Zustand herstellen.
Pfostenlänge = über 1500 mm bis 2000 mm.
Rohr = Stahl 60,3/2,0 mm.
Pfosten mit biegesteifem Erdanker aus Rundstahl, ca.
250 mm vom unteren Rohrende.
Vorh. Befestigung = Pflaster auf Unterbeton.
Aufstellung in Boden/Homogenbereich nach Unterlagen des
AG.
Fundament Typ A nach IVZ-Norm.
Aushub nach Wahl des AN verwerten.
Menge: 2,000 St

#### 7.2 Wegweiser

*Hinweis: Die nachfolgenden Positionen beinhalten neben der*
Die nachfolgenden Positionen beinhalten neben der
Montage auch die Liefrung der betreffenden Schilder und
Rohrpfosten einschl. der erforderlichen
Befestigungsmittel.

**7.2.1 Verkehrssch./ Wegweiser anbr. Größe bis 1,1 m2 Befest. Teil AN*St.-Schelle Pl.II UK Schild ab 2 m*Sch.lag.i. Baust.**
Verkehrsschild bzw. Wegweiser anbringen.
Schildgröße bis 1,1 m2.
Schild 'Z 437 - Beschriftung gem. Unterlagen des AG'
Befestigungsteile liefert AN.
Befestigung mit Stahl-Rohrschellen, feuerverzinkt, nach
IVZ Norm, Standardplan II. Verschraubung aus nicht rostendem Stahl mind. der Stahlsorte A 2.
Anbringung neben der Fahrbahn. Unterkante des Schildes
ab 2,00 m über der Verkehrsfläche.
Menge: 2,000 St

**7.2.2 Rohrpfosten aufstellen Länge>3000-3500mm*R.St. 60,3/2,0 mm mit Erdanker*Boden Unterl. AG Fundament Typ A*Aushub verwerten**
StL-Nr. 2113030251101120
Rohrpfosten mit Abdeckkappe für Verkehrsschild aufstellen einschl. anfallenden Aushubarbeiten. Stahlteile
feuerverzinkt. Umgebende Fläche entsprechend dem früheren Zustand herstellen.
Pfostenlänge = über 3000 mm bis 3500 mm.
Rohr = Stahl 60,3/2,0 mm.
Pfosten mit biegesteifem Erdanker aus Rundstahl, ca.
250 mm vom unteren Rohrende.
Aufstellung in Boden/Homogenbereich nach Unterlagen des
AG.
Fundament Typ A nach IVZ-Norm.
Aushub nach Wahl des AN verwerten.
Menge: 1,000 St

#### 7.3 Ausstattung

*Hinweis*

**7.3.1 Leitpfosten aufstellen Eingrabpf.m.Ausz.*Refl.beids. weiß Typ R1, Kl. RA1*Pfeilz.aufgeklebt St.einschl.sockel**
StL-Nr. 2112940320011410
Leitpfosten aus Niederdruckpolyäthylen (PE-HD) aufstellen.
Eingrableitpfosten, Länge 1,60 m, mit Auszugsicherung.
Retroreflektoren beidseitig, weiß.
Retroreflektoren Typklasse R1, Klasse RA 1.
Pfeilzeichen, rechts-/linksweisend, aufgeklebt.
Stahleinschlagsockel, feuerverzinkt.
Menge: 120,000 St

**7.3.2 Leitpfosten aufstellen Aufsatzleitpf.*Refl.beids. weiß Typ R1, Kl. RA1**
StL-Nr. 2112940370011000
Leitpfosten aus Niederdruckpolyäthylen (PE-HD) aufstellen.
Aufsatzleitpfosten, Länge 0,55 m.
Retroreflektoren beidseitig, weiß.
Retroreflektoren Typklasse R1, Klasse RA 1.
Menge: 35,000 St

**7.3.3 SE am äußeren Fahrbahnrand herst. Stahl*N2 max. W3*A o.gel.u.formag.T.**
StL-Nr. 2112910311311909
Schutzeinrichtung (SE) am äußeren Fahrbahnrand einschließlich erforderlicher systembedingter Arbeiten
herstellen. Abgerechnet wird die Baulänge. SE nach den
"Technischen Kriterien für den Einsatz von Fahrzeug-
Rückhaltesystemen in Deutschland".
SE aus Stahl.
Aufhaltestufe = N2.
Wirkungsbereichsklasse maximal W3.
Anprallheftigkeitsstufe = A.
Schutzeinrichtung ohne gelöste Teile mit einer Masse
größer 2 kg im Anprallversuch nach DIN EN 1317. Schutzeinrichtung ohne formaggressive Teile.
Schutzeinrichtung 'Eco-Safe 2.0'

Aufstellung 'im Bankettbereich. Erforderliche Erdarbeiten asuführen, die Pfosten umgebende Fläche wieder herstellen, überschüssigen Boden einer geeigneten Verwertung nach Wahl des AN zuführen.'
Menge: 620,000 m

**7.3.4 AEK für FRS herstellen*min. P2 A x1*y1 Z1*A**
StL-Nr. 2112912291111199
Anfangs-/Endkonstruktion (AEK) für Fahrzeug Rückhaltesystem (FRS) einschließlich erforderlicher systembedingter Arbeiten herstellen. AEK nach den "Technischen
Kriterien für den Einsatz von Fahrzeug-
Rückhaltesystemen in Deutschland".
AEK an OZ 'Eco-Safe 2.0'
Leistungsklasse mindestens P2 A, einbahnig.
Dauerhafte seitliche Auslenkung Da = Klasse x1.
Dauerhafte seitliche Auslenkung Dd = Klasse y1.
Klasse des Abprallbereiches Z1.
Anprallheftigkeitsstufe = A.
Aufstellung 'im Bankettbereich. Erforderliche Erdarbeiten asuführen, die Pfosten umgebende Fläche wieder herstellen, überschüssigen Boden einer geeigneten Verwertung nach Wahl des AN zuführen.'
Menge: 7,000 St

**7.3.5 SE am äußeren Fahrbahnrand herst. Stahl*N2 max. W5*A**
StL-Nr. 2112910311519009
Schutzeinrichtung (SE) am äußeren Fahrbahnrand einschließlich erforderlicher systembedingter Arbeiten
herstellen. Abgerechnet wird die Baulänge. SE nach den
"Technischen Kriterien für den Einsatz von Fahrzeug-
Rückhaltesystemen in Deutschland".
SE aus Stahl.
Aufhaltestufe = N2.
Wirkungsbereichsklasse maximal W5.
Anprallheftigkeitsstufe = A.
Schutzeinrichtung 'Eco-Safe 4.0'

Aufstellung 'im Bankettbereich. Erforderliche Erdarbeiten asuführen, die Pfosten umgebende Fläche wieder herstellen, überschüssigen Boden einer geeigneten Verwertung nach Wahl des AN zuführen.'
Menge: 1020,000 m

**7.3.6 AEK für FRS herstellen*min. P2 A x1*y1*Z1*A**
StL-Nr. 2112912291111199
Anfangs-/Endkonstruktion (AEK) für Fahrzeug Rückhaltesystem (FRS) einschließlich erforderlicher systembedingter Arbeiten herstellen. AEK nach den "Technischen
Kriterien für den Einsatz von Fahrzeug-
Rückhaltesystemen in Deutschland".
AEK an OZ 'Eco-Safe 4.0'
Leistungsklasse mindestens P2 A, einbahnig.
Dauerhafte seitliche Auslenkung Da = Klasse x1.
Dauerhafte seitliche Auslenkung Dd = Klasse y1.
Klasse des Abprallbereiches Z1.
Anprallheftigkeitsstufe = A.
Aufstellung 'im Bankettbereich. Erforderliche Erdarbeiten ausführen, die Pfosten umgebende Fläche wieder herstellen, überschüssigen Boden einer geeigneten Verwertung nach Wahl des AN zuführen.'
Menge: 9,000 St

### 8 Markierungsarbeiten

#### 8.1 Endgültige Markierung

*Hinweis*

**8.1.1 Markierungsfläche reinigen Saugkehrwagen**
StL-Nr. 2113111002
Fläche für Markierung reinigen. Kehrgut aufnehmen und
nach Wahl des AN verwerten. Abgerechnet wird die zu
markierende Fläche. Bei Pfeil, Buchstabe, Ziffer, Verkehrsschild, und Piktogramm ergibt sich die Fläche aus
dem kleinsten umschließenden Rechteck.
Reinigung mit Saugkehrwagen.
Menge: 930,000 m2

**8.1.2 Pfeilmarkierung Typ II herstellen Vorankünd.pfeil*mit Vormarkierung Länge 5,00 m*a.Asphaltdecksch.**
StL-Nr. 2113132061290901
Pfeilmarkierung Typ II als Verkehrsfreigabemarkierung
herstellen.
Markierungszeichen = Vorankündigungspfeil.
Mit Vormarkierung.
Länge = 5,00 m.
Markierungssystem aus 'Heißplastikagglomerate Typ II'

Verkehrsklasse 'P7'
Markierung auf Asphaltdeckschicht.
Menge: 6,000 St

**8.1.3 Längsmarkierung Typ II herstellen durchg.Fb.begr.*Breite 0,12 m mit Vormarkierung*a.Asphaltdecksch.**
StL-Nr. 2113130511190901
Längsmarkierung Typ II einschl. evtl. Sperrflächenumrandung als Verkehrsfreigabemarkierung herstellen. Ab-
gerechnet wird der markierte Strich, bei Doppelstrichen
zwei Striche.
Durchgehend als Fahrbahnbegrenzung.
Strichbreite = 0,12 m.
Strich mit Vormarkierung.
Markierungssystem aus 'Heißplastikagglomerate Typ II'

Verkehrsklasse 'P7'
Markierung auf Asphaltdeckschicht.
Menge: 5500,000 m

**8.1.4 Längsmarkierung Typ II herstellen*Breite 0,12 m mit Vormarkierung*a.Asphaltdecksch.**
StL-Nr. 2113130591190901
Längsmarkierung Typ II einschl. evtl. Sperrflächenumrandung als Verkehrsfreigabemarkierung herstellen. Ab-
gerechnet wird der markierte Strich, bei Doppelstrichen
zwei Striche.
Markierung 'Mittelstrich S-1/0'
Strichbreite = 0,12 m.
Strich mit Vormarkierung.
Markierungssystem aus 'Heißplastikagglomerate Typ II'

Verkehrsklasse 'P7'
Markierung auf Asphaltdeckschicht.
Menge: 1400,000 m

**8.1.5 Längsmarkierung Typ II herstellen*Breite 0,12 m mit Vormarkierung*a.Asphaltdecksch.**
StL-Nr. 2113130591190901
Längsmarkierung Typ II einschl. evtl. Sperrflächenumrandung als Verkehrsfreigabemarkierung herstellen. Ab-
gerechnet wird der markierte Strich, bei Doppelstrichen
zwei Striche.
Markierung 'Mittelmarkierung Schmalstrich S-4/8'
Strichbreite = 0,12 m.
Strich mit Vormarkierung.
Markierungssystem aus 'Heißplastikagglomerate Typ II'

Verkehrsklasse 'P7'
Markierung auf Asphaltdeckschicht.
Menge: 250,000 m

**8.1.6 Längsmarkierung Typ II herstellen*Breite 0,12 m mit Vormarkierung*a.Asphaltdecksch.**
StL-Nr. 2113130591190901
Längsmarkierung Typ II einschl. evtl. Sperrflächenumrandung als Verkehrsfreigabemarkierung herstellen. Ab-
gerechnet wird der markierte Strich, bei Doppelstrichen
zwei Striche.
Markierung 'Mittelmarkierung Schmalstrich S-4/2'
Strichbreite = 0,12 m.
Strich mit Vormarkierung.
Markierungssystem aus 'Heißplastikagglomerate Typ II'

Verkehrsklasse 'P7'
Markierung auf Asphaltdeckschicht.
Menge: 600,000 m

**8.1.7 Längsmarkierung Typ II herstellen*Breite 0,12 m mit Vormarkierung*a.Asphaltdecksch.**
StL-Nr. 2113130591190901
Längsmarkierung Typ II einschl. evtl. Sperrflächenumrandung als Verkehrsfreigabemarkierung herstellen. Ab-
gerechnet wird der markierte Strich, bei Doppelstrichen
zwei Striche.
Markierung 'Sperrflächenmittelstrichmarkierung Schmalstrich S-3/1,5'
Strichbreite = 0,12 m.
Strich mit Vormarkierung.
Markierungssystem aus 'Heißplastikagglomerate Typ II'

Verkehrsklasse 'P7'
Markierung auf Asphaltdeckschicht.
Menge: 25,000 m

**8.1.8 Quermarkierung Typ II herstellen Haltlinie*mit Vormarkierung a.Asphaltdecksch.**
StL-Nr. 21131310119091
Quermarkierung Typ II als Verkehrsfreigabemarkierung
herstellen. Abgerechnet wird der markierte Strich.
Markierung = Haltlinie.
Strich mit Vormarkierung.
Markierungssystem aus 'Heißplastikagglomerate Typ II'

Verkehrsklasse 'P7'
Markierung auf Asphaltdeckschicht.
Menge: 3,000 m

**8.1.9 Längsmarkierung Typ II herstellen*Breite 0,25 m mit Vormarkierung P 7**
StL-Nr. 2113150593190029
Längsmarkierung Typ II einschl. evtl.
Sperrflächenumrandung als endgültige Markierung herstellen. Abgerechnet wird der markierte Strich, bei
Doppelstrichen zwei Striche.
Markierung 'Blockmarkierung B-1,5/1,5'
Strichbreite = 0,25 m.
Strich mit Vormarkierung.
Markierungssystem aus 'Heißplastikagglomerate Typ II'
Verkehrsklasse = P 7.
Markierung auf 'Asphaltdeckschicht'
Menge: 9,000 m
